# 895 Verkehrsleitzentrale LWB
Angebotsaufforderung (GAEB DA XML 3.1, DA83)
Währung: EUR
Erstellt mit: CaliforniaX by G&W Software AG, CaliforniaX V24.1.06, 05.05.2026

## Zusätzlicher Text
Leistungsverzeichnis KG 430 Raumlufttechnische Anlagen

  BAUVORHABEN:  Neubau Verkehrsleitzentrale Stuttgart
  Die Autobahn GmbH des Bundes Niederlassung Südwest
  Augsburger Straße 748
  70329 Stuttgart

  Abgabetermin:

  Bindefrist bis zum:

  Ausführungszeitraum:  02.12.2026 - 14.09.2027 (Nacharbeiten fertig)

## KG 430 (Neubau)
Datum: 05.05.2026

*Hinweis*
Hinweise für die Ausschreibung

Im Besonderen ist für dieses Gewerk zu beachten (nach BNB 1.1.6, Anlage 1):
Werkseitige Oberflächenbeschichtung (Pos. 3a+b, 10b, 13-16, 23 nach BNB_1.1.6, Anlage 1, ist dem LV beigelegt)- Einhaltung der 31. BIMSchV bzw. TA-Luft.
Mögliche Nachweisdokumente:
PDB, TM mit Giscode und Angaben zu Kategorie und Lösemittelgehalt nach Decopaint-RL, SDB, Umweltzeichen (z. B. Blauer Engel), ggf. Herstellerklärung, EPD oder abZ der Gruppe Z-157.10 (Oberflächen-behandlungsmittel für Parkette/Holzfußböden)

Kunstschaum-Dämmstoffe für Gebäude und Haustechnik (Pos. 32b nach BNB_1.1.6, Anlage 1, ist dem LV beigelegt)
- Ausschluss halogenierter Treibmittel für Kunstschaum-Dämmstoffe aus EPS / XPS / PUR / PIR, Melamin- und Phenolharzschäume;
- Ausschluss von Hexabromcyclododecan (HBCDD), maximal zulässiger Grenzwert 0,1 Gewichtsprozent, für Kunstschaum-Dämmstoffe aus EPS und XPS;
- Ausschluss von Tris(2-chlorethyl)phosphat (TCEP), maximal zulässiger Grenzwert 0,1 Gewichtsprozent, für Kunstschaum-Dämmstoffe aus PUR, PIR; Ausschluss von Chlorparaffinen (SCCP, MCCP, LCCP) und  Polybromierter Diphenylether (PBDE), maximal zulässiger Grenzwert jeweils 0,1 Gewichtsprozent, sowie Ausschluss von Altreifengranulat für Dämmstoffe auf Kautschuk-, PP/PE/EPDM-Basis in Innenräumen.
eloxierte Aluminium- und passivierte Edelstahloberflächen (Pos. 27 nach BNB_1.1.6, Anlage 1, ist dem LV beigelegt)
- Oberflächenveredelung mit Chrom-VI-oxidfreien Passivierungsmitteln.
Mögliche Nachweisdokumente:
PDB, TM, ggf. Herstellererklärung, EPD

Brandschutzspachtelmasse,- coatings,- silikone (Pos. 44 nach BNB_1.1.6, Anlage 1, ist dem LV beigelegt)- Ausschluss von Chlorparaffinen C10-C>17 / CP (maximal zulässiger Grenzwert 0,1 Massenprozent);
- Ausschluss von Polybromierten Biphenylen / PBB (maximal zulässiger Grenzwert 0,1 Massenprozent);
- Ausschluss Polybromierter Diphenylether / PBDE (maximal zulässiger Grenzwert 0,1 Massenprozent);
- Ausschluss von Tris(2-chlorethyl)phosphat / TCEP (maximal zulässiger Grenzwert 0,1 Massenprozent).
Mögliche Nachweisdokumente:
PDB, TM, SDB, Herstellererklärung, ggf. zusätzliche Analyseergebnisse

Dämmstoffe in Innenräumen (Pos. 36b nach BNB_1.1.6, Anlage 1, ist dem LV beigelegt)
- Produkte gemäß Blauer Engel DE-UZ 132 oder gleichwertig hinsichtlich der Anforderungen zu gefährlichen Stoffen und SVHC, Bioziden, halogenierten Treibmitteln sowie VOC und Formaldehyd.

Mögliche Nachweisdokumente:
PDB, TM, SDB, EPD, ggf. Herstellererklärung, Umweltzeichen (z.B. Blauer Engel), Leistungserklärungen zur CE-Kennzeichnung

PVC-Produkte (Pos. 29 nach BNB_1.1.6, Anlage 1, ist dem LV beigelegt)- Ausschluss von reproduktionstoxischen Phthalaten;
- Ausschluss von Cadmium- und Blei-Stabilisatoren.

Mögliche Nachweisdokumente:
PDB, TM, EPD, ggf. Herstellererklärung

Spritz- und Montageschäume (Pos. 33 nach BNB_1.1.6, Anlage 1, ist dem LV beigelegt)
- Keine Verwendung von Spritz- und Montageschäumen (außer bei Fugen mit wärmetechnischer Anforderung gemäß abZ).

Mögliche Nachweisdokumente:
PDB, TM, SDB, EPD, ggf. Herstellererklärung (Treibmittel, Formaldehyd)

Links zu Hinweise zur Gleichwertigkeit und weitere Informationen

Werkseitige Oberflächenbeschichtung https://www.wecobis.de/p-a/p-a-beschichtungen-nicht-min-untergrund/p-a-werkseitige-oberflaechenbeschichtungen.html Kunstschaum-Dämmstoffe für Gebäude und Haustechnik https://www.wecobis.de/p-a/p-a-daemmstoffe/p-a-kunstschaum-daemmstoffe.html
eloxierte Aluminium- und passivierte Edelstahloberflächen https://www.wecobis.de/p-a/p-a-metalle-beschichtungen/p-a-oberflaechenveredelung-metallbleche-profile.html Brandschutzspachtelmasse,- coatings,- silikone  https://www.wecobis.de/p-a/p-a-beschichtungen-nicht-min-untergrund/p-a-brandschutzprodukte.html
Dämmstoffe in Innenräumen
https://www.wecobis.de/p-a/p-a-daemmstoffe/p-a-innendaemmung.html
PVC-Produkte
https://www.wecobis.de/p-a/p-a-pvc-og/p-a-bauprodukte-aus-pvc.html
Spritz- und Montageschäume
https://www.wecobis.de/p-a/p-a-daemmstoffe/p-a-montageschaum.html

### 01 Bauabschnitt 1 Neubau

#### 01.01 Lüftungsanlage RLT1A Leitwarte LWB1L_03.C/4|01_RL1A

*Hinweis*
Spezifikation RLT 1&2 Leitstand

Die beiden RLT-Geräte RLT1a und RLT1b sind vollständig gleich und redundant ausgeführt.
Das Lüftungsgerät RLT1a steht auf dem Dach des Gebäude 1 (Leitwarte, Verwaltung), Achse C/4. Der Schaltschrank befindet sich neben dem RLT-Gerät.
Das Lüftungsgerät RLT1b steht auf dem Dach des Gebäude 1 (Leitwarte, Verwaltung), Achse D/4. Der Schaltschrank befindet sich neben dem RLT-Gerät.

**01.01.0001**
STLB-Bau 2025-10 075
Raumlufttechnisches Zentralgerät,
Volumenstrom '2120' m3/h, zur Außenaufstellung, als liegende Konstruktion, für Zu- und Abluft, mit Außen- und Fortluftbetrieb, Hygieneanforderungen VDI 6022 Blatt 1, mit rotierendem Wärmerückgewinner, thermodynamische Luftbehandlung: heizen, kühlen und befeuchten, mit Leergehäuse, einschl. Tür, Ausführung wie Gehäuse für alle Bauelemente, Geschwindigkeitsklasse V1 DIN EN 13053 (max 1,6 m/s), Qualitätsanforderungen an das Gehäuse DIN EN 1886, mechanische Festigkeit, Gehäuseklasse D 1 (M), Dichtheitsklasse L 1 (M), Wärmedurchgangszahl Klasse T 2, Wärmebrückenfaktor TB 2, Wärmebrückenfaktor TB 2 für kaltluftberührte Gehäuseteile,

Luftvolumenstrom des Zuluftgerätes in m3/h '2120m³/h'

Luftvolumenstrom des Abluftgerätes in m3/h '2120m³/h'

externe Druckdifferenz bei max. Volumenstrom in Pa 'Externe Pressung 600 [Pa]
Interner Druckverlust 381 [Pa]
Zusatzdruckverlust 428 [Pa]'
Schutzart IP 54 DIN EN 60529 (VDE 0470-1),
max. A-Schallleistungspegel der Gehäuseoberfläche beim Bezugsluftvolumenstrom in dB 'Zuluft 54,9 dB(A)
Abluft 56,6 dB(A)'
max. mögliche Maße L/B/H in mm 'Baugröße Typ Zuluft
Länge x Breite x Höhe
7923mm x 740mm x 778mm

Aufbau der Komponenten in Zuluftrichtung:
Ansaug- / Ausblassektion 712,5mm
Filter 765,0mm
Schalldämpfer  612,0mm
Rotationstauscher im Gehäuse  1.348,5mm
Kühler 688,5mm
Erhitzer  306,0mm
Leerteil 306,0mm
Dampfbefeuchter 1.248,0mm
Ventilator, freilaufendes Rad 612,0mm
Schalldämpfer  765,0mm
Ansaug- / Ausblassektion 559,5mm

Baugröße Typ Abluft
Länge x Breite x Höhe
5986mm x 740mm x 778mm

Aufbau der Komponenten in Abluftrichtung:

Ansaug- / Ausblassektion  1.171,5mm
Filter 765,0mm
Schalldämpfer  612,0mm
Rotationstauscher im Gehäuse  1.348,5mm
Ventilator, freilaufendes Rad 612,0mm
Schalldämpfer  765,0mm
Ansaug- / Ausblassektion  712,5mm'

Gehäuse für alle Bauteile, außer Befeuchter, doppelschalig, außen aus verzinktem Stahl, Außenfläche beschichtet, innen aus verzinktem Stahl, mit Schall- und Wärmedämmung, Brandverhaltensklasse DIN EN 13501-1 A1 -s1, d0 (nichtbrennbar), Gehäuseboden aus verzinktem Stahl, Gehäuserahmen aus verzinktem Stahl, mit Grundrahmen, aus verzinktem Profilstahl,
Befeuchtergehäuse einschalig, mit Wänden aus nichtrostendem Stahl, Werkstoff-Nr 1.4301, Gehäuseboden aus nichtrostendem Stahl, Werkstoff-Nr 1.4301, als Wanne, mit Ablaufstutzen, mit Anschlüssen für Außenluft-, Abluft-, Zuluft- und Fortluftbauteile.
Menge: 1,000 St

*Hinweis*
Spezifikation Leerteil/Vorbau

Als Wartungs- und Technikkammer ist dieses Teil mit Bedienungsdeckel oder Tür ausgeliefert.Zur Frostsicherheit wird  ein Rippenrohrheizofen  integriert. Anwendung siehe Geräteposition.

**01.01.0002**
STLB-Bau 2025-10 075
Leergehäuse für raumlufttechnisches Zentralgerät zur Außenaufstellung, Qualitätsanforderungen an das Gehäuse DIN EN 1886, mechanische Festigkeit, Gehäuseklasse D 1 (M), Dichtheitsklasse L 1 (M), Wärmedurchgangszahl Klasse T 2, Wärmebrückenfaktor TB 2, Wärmebrückenfaktor TB 2 für kaltluftberührte Gehäuseteile, Gehäuse für alle Bauteile doppelschalig, Wände und Decke aus verzinktem Stahl, mit Schall- und Wärmedämmung, Baustoffklasse DIN 4102-1 A (nichtbrennbar); DIN EN 13501-1 A1, A2 s1 d0 (nichtbrennbar), Gehäuseboden aus verzinktem Stahl.
Menge: 1,000 St

*Hinweis*
Spezifikation Rippenrohrheizofen

Rippenrohrheizofen Automatik, 500 W, mit eingebautem Temperaturregler Rippenrohrheizofen automatik, Edelstahl 1.4512, Anschluss an 230V, Heizeinsatz aus technischer Keramik C221 und C520, Schutzart IP66 / IP67. Der eingebaute Thermostat hält die eingestellte Raumtemperatur automatisch konstant. Die Einstellung kann „frostfrei“ oder stufenlos regelbar zwischen +5 und +30°C erfolgen. Die eingebaute Signalleuchte zeigt dabei an, wenn das Gerät eingeschaltet ist. Schlagfestes Anschlussgehäuse aus glasfaserverstärktem Polyamid, inkl. Schnell-Montage-Füße für Wand- oder Bodenmontage und Kabelverschraubung M20. Mit Schutzkorb.
Nennspannung: 230 V AC
Nennleistung: 500 W
Regelbereich: +5°C bis + 30°C
Länge: 440 mm
Breite: 130 mm
Höhe: 170 mm
Rippen-Durchmesser: 110 mm
Schutzart: IP66 / IP67

*Hinweis*
Spezifikation Ventilatoren

Ventilatoreinheiten, freilaufendes Rad mit EC-Motor mit variabler Druckregelung
Folgt die Ventilatorkammer nach einer Befeuchtungseinrichtung ist das Gerätegehäuse sowie der Ventilator zusätzlich beschichtet.

Als direkt angetriebene freilaufende Räder werden Ventilatoren mit rückwärts gekrümmten Schaufeln verwendet. Das Laufrad mit hohem Wirkungsgrad besteht aus Aluminiumblech. Durch den direkt im Laufrad integrierten EC-Motor sind die Ventilatoren sehr kompakt. Die Einbaulage der Ventilatoren ist variabel – eine Montage mit horizontaler oder auch vertikaler Motorwellenlage kann realisiert werden. Ein zusätzlicher Frequenzumrichter zur Einstellung des Arbeitspunktes  wird nicht benötigt. Ein Reparaturschalter für Haupt- oder Steuerstrom und ein Potentialausgleich sind am RLT - Gerät vorzusehen.

Die Ventilatoren werden über die zugeordneten ECs und den Zu- bzw. Abluftdrucksensor so auf Druck geregelt, dass die Maximalwerte der Rückmeldungen Klappenstellung der Volumenstromregler auf das Minimum von 90% begrenzt werden. Über die Drucksensoren wird der Anlagendruck auf maximal 600Pa begrenzt. Wird dieser erreicht, wird dies als Störung (NC4) an die MBE weitergeleitet.

Die ECs der Ventilatoren werden über ModbusRTU mit folgenden Datenpunkten auf die AS aufgeschaltet:
Sollwert (R/W, Holding, Adr. 1),
Betriebsstunden (R/W, Holding, Adr. 9),
Istdrehzahl (R, Input, Adr. 10),
Status (NC4) (R, Input, Adr. 11),
Warnung (NC5) (R, Input, Adr. 12),
aktuelle el. Leistung (R, Input, Adr. 21).

Bei der Inbetriebnahme wird
die Sollwertquelle (R/W, Holding, Adr. 101) wird auf 1 – RS485,
der Sollwert Speicher (R/W, Holding, Adr. 103) auf 0 – nicht speichern,
die Betriebsart (R/W, Holding, Adr. 106-107) auf 0 – Drehzahlregelung,
der Motor Stop Enable (R/W, Holding, Adr. 112-113) auf 1 - Motor hält bei Sollwert 0 und die Zeitverzögerung Notlauf  (R/W, Holding, Adr. 112-113) auf 1200 - 120s gesetzt.

**01.01.0003**
STLB-Bau 2025-10 075
Radialventilator, einseitig saugend, ohne Gehäuse, mit Direktantrieb, Laufrad mit rückwärts gekrümmten Schaufeln, für Einbau in raumlufttechnisches Gerät, für Zuluft, spezifische Ventilatorleistung SFP 3 DIN EN 16798-3, Leistungsaufnahme Klasse P1 DIN EN 13053, für Aussetzbetrieb,
Volumenstrom '2030' m3/h, Bezugsdichte am Eintrittsquerschnitt 1,2 kg/m3, mit Motor, Bemessungsbetriebsspannung 230/400 V AC, Schutzart IP 54 DIN EN 60529 (VDE 0470-1), DIN EN 60034-1 (VDE 0530-1), als Permanent Magnet Motor (PM Motor)/EC-Motor, einschl. Steuergerät, Laufrad aus Aluminium, Luftleitungsanschluss druckseitig, mit Klemmenkasten außerhalb des Gerätegehäuses, mit kalibrierter Volumenstrommesseinrichtung.
Menge: 1,000 St

**01.01.0004**
STLB-Bau 2025-10 075
Radialventilator, einseitig saugend, ohne Gehäuse, mit Direktantrieb, Laufrad mit rückwärts gekrümmten Schaufeln, für Einbau in raumlufttechnisches Gerät, für Abluft, spezifische Ventilatorleistung SFP 3 DIN EN 16798-3, Leistungsaufnahme Klasse P1 DIN EN 13053, für Aussetzbetrieb,
Volumenstrom '2030' m3/h, Bezugsdichte am Eintrittsquerschnitt 1,2 kg/m3, mit Motor, Bemessungsbetriebsspannung 230/400 V AC, Schutzart IP 54 DIN EN 60529 (VDE 0470-1), DIN EN 60034-1 (VDE 0530-1), als Permanent Magnet Motor (PM Motor)/EC-Motor, einschl. Steuergerät, Laufrad aus Aluminium, Luftleitungsanschluss saugseitig, mit Klemmenkasten außerhalb des Gerätegehäuses, mit kalibrierter Volumenstrommesseinrichtung.
Menge: 1,000 St

*Hinweis*
Spezifikation Stellklappe außen- und fortluftseitig

Luftregel- und Absperrklappen entsprechen der Klasse 2  nach DIN EN 1751.
Die Außenluftansaugklappe wird innen liegend, oder wenn außen liegend als isolierte Klappe, installiert. Die Strömungsgeschwindigkeit beträgt maximal 8 m/s (ausgenommen sind Umluft- oder Bypassklappen). Um eine optimale An- und Abströmung zu gewährleisten werden folgende Winkel gemäß RLT 01 eingehalten:

Anströmwinkel >= 25 °
Abströmwinkel >= 35 °

Der Platzbedarf bzw. die Möglichkeit zur Anbringung von Klappenstellantrieben sind vorzusehen. Die Oberflächenbeschaffenheit ist sendzimirverzinkt. Optional sind Ausführungen in und Edelstahl (1.4301) einsetzbar.
Die 2-Punkt-Außen- und -Fortluftklappen mit beidseitigen Endlagenschaltern werden bei Anlagenstillstand geschlossen. Die Klappen werden mittels Befehlsaufführkontrolle überwacht (NC4).

**01.01.0005**
STLB-Bau 2025-10 075
Stellklappe, für Außenluftanschluss, mit Absperrfunktion, Rahmen und Lamellen aus Aluminium, Dichtheitsklasse 2 DIN EN 1751, Anschlussdichtheit Klasse 2 DIN EN 1751.
Menge: 1,000 St

**01.01.0006**
STLB-Bau 2025-10 075
Stellklappe, für Fortluftanschluss, mit Absperrfunktion, Rahmen und Lamellen aus Aluminium, Dichtheitsklasse 2 DIN EN 1751, Anschlussdichtheit Klasse 2 DIN EN 1751.
Menge: 1,000 St

*Hinweis*
Spezifikation elastischer Stutzen

Hygienische, elastische Verbindung als Profilgummiverbinder zwischen Geräteanschluss und Luftkanälen, bestehend aus einem Moosgummiprofil, geschlossenporig und Rahmen aus Aluminium, Edelstahl oder verzinktem Stahlblech hergestellt, Stöße dauerhaft luftdicht verklebt, geeignet für senkrechte und waagerechte Anordnung.

**01.01.0007**
STLB-Bau 2025-10 075
Elastisches Verbindungsstück, aerosolatdicht, Luftdichtheitsklasse ATC3 DIN EN 16798-3, für rechteckige Luftleitung, größte Kantenlänge über 500 bis 1000 mm, mit Anschlussrahmen aus Aluminium.
Menge: 2,000 St

**01.01.0008**
STLB-Bau 2025-10 075
Schwingungsdämpfer für RLT-Zentralgerät, abgestimmt auf die niedrigste Erregerfrequenz des Aggregates und die Gesamtmasse des gefederten Systems.
Menge: 1,000 St

**01.01.0009**
STLB-Bau 2025-10 075
Luftfilter, für Einbau in raumlufttechnisches Gerät, als Taschenfilter, Filtermedium aus Glasfasern, Taschenlänge bis 600 mm, Rahmen aus verzinktem Stahl, Filterklasse ePM1 DIN EN ISO 16890, Abscheidegrad von 60 % bis unter 65 %,
max. Anfangsdruckdifferenz in Pa '35'
mit Einbaurahmen, aus verzinktem Stahl, mit Anschluss für Differenzdruckmessung.
Menge: 2,000 St

*Hinweis*
Spezifikation Wärmerückgewinnung

Wärmerückgewinnungseinheit, System Rotationswärmetauscher

Der Wärmerückgewinner ist nach den Auslegungskriterien der RLT 01 zu dimensionieren.

min. Rückwärmezahl:  0,70
max. Leckluftrate:  5 % (bei 400 Pa dp)
max. Druckverlust:  150 Pa. (trocken )

Der Rahmen des Wärmerückgewinners ist aus Stahlblech verzinkt. Die Lamellen sind beschichtet bzw. aus Aluminium. Die WRG-Kammer ist mit einer Kondensatwanne aus Edelstahl (1.4301) und Gefälle ausgerüstet.

Hygieneausführung
Der Rahmen des Wärmerückgewinners ist aus Stahlblech verzinkt und zusätzlich beschichtet  oder in Edelstahl (1.4301). Die Lamellen sind beschichtet, oder aus korrosionsbeständigen Aluminium (min. AlMg) ausgeführt. Einbauschienen in Edelstahl (min. 1.4301). Die Übertragungsrate von Partikeln (Keimen) vom Fortluft- in den Außenluftstrom beträgt nach DIN 1946 Teil 4 max. 1 : 1000.

Der Rotorregler der ERG wird über ModbusRTU mit folgenden Datenpunkten auf die AS aufgeschaltet:
Sollwert = 0…100% (R/W, Holding, Adr. 1),
Reinigungsfunktion (R/W, Coil, Adr. 2),
Istwert aktuelle Geschwindigkeit (R, Imput, Adr. 8),
maximale Drehzahl (100%) (R/W, Holding, Adr. 2),
Betriebsposition (R, Imput, Adr. 6),
Sammelstörmeldung Fehlercode (R, Imput, Adr. 11),
Eingangsleistung (R, Imput, Adr. 15),
Gesamtbetriebszeit (R, Imput, Adr. 47-48).

**01.01.0010**
STLB-Bau 2025-10 075
Wärmerückgewinner als Rotationswärmeübertrager, für Temperatur- und Feuchteübertragung, Kategorie III b - hygroskopisch, für Einbau in raumlufttechnisches Gerät, Wärmerückgewinnungsklasse H1 DIN EN 13053, Einbaulage horizontal, mit metallischer Speichermasse, aus beschichtetem Aluminium, mit Gehäuse aus verzinktem Stahl, einschl. Wanne mit Gefälle und Ablaufstutzen,
MSR-Bauteile mit Regel- und Steuergerät, Drehzahl stufenlos verstellbar, in Abhängigkeit durch die Ansteuerung über Gebäudeautomation, mit Rotorlaufkontrolle, Regelgerät am Rotorgehäuse installiert und verdrahtet.
Menge: 1,000 St

**01.01.0011**
STLB-Bau 2025-10 075
Wärmeübertrager, für Einbau in raumlufttechnisches Gerät, als Lufterwärmer, mit Einschubvorrichtung, mit Rahmen aus verzinktem Stahl, Rohre und Sammelrohre aus Kupfer, Lamellen aus Aluminium, mit Gewindeanschluss einschl. Verschraubungen, R 1, mit Entleerungs- und Entlüftungsanschlüssen, Heizmedium Wasser mit Frostschutzmittel, Frostschutz bis -20 Grad C.
Menge: 1,000 St

**01.01.0012**
STLB-Bau 2025-10 075
Wärmeübertrager, für Einbau in raumlufttechnisches Gerät, als Luftkühler, mit Einschubvorrichtung, Schienen aus nichtrostendem Stahl, mit Rahmen aus Aluminium, Rohre und Sammelrohre aus Kupfer, Lamellen aus Aluminium, mit Gewindeanschluss, R 1, mit Entleerungs- und Entlüftungsanschlüssen, Kondensatwanne und Ablaufstutzen, korrosionsgeschützt, Kühlmedium Wasser mit Frostschutzmittel, Frostschutz bis -20 Grad C.
Menge: 1,000 St

*Hinweis*
Spezifikation Elektrodendampfbefeuchter

Das Steuergerät des Dampfbefeuchters wird über ModbusRTU mit folgenden Datenpunkten auf die AS aufgeschaltet:
Freigabe: Fehlerzähler zur Abschaltung bei BUS-Ausfall = 0 (R/W, Holding, Adr. 4B7),
Freigabe: Sicherheitskette virtuell = 1 (R/W, Holding, Adr. 4B2),
Sollwert Dampfleistung in 0-100% von Adr. 31F (R/W, Holding, Adr. 4B6),
Ist-Dampfmenge in kg/h (R, Input, Adr. 5),
Abschlämmstart (R/W, Holding, Adr. 4B4),
Störungsmeldungen (NC4) (R, Input, Adr. 1),
Service-Meldungen Zyliner 1 (NC5) (R, Input, Adr. 4),
Geräte-Status (R, Input, Adr. 16),
Hygrostat ausgelöst (NC4) (R, Input, Adr. D),
Ist-Strom Zylinder 1 in A (R, Input, Adr. 3B),
Dampfmengenzähler Zylinder 1 in kg (R, Input, Adr. 602, 603),
Betriebsstundenzähler in s (R, Input, Adr. 60A, 60B).

Bei der Inbetriebnahme wird das
Modbus_Timeout auf 60s (R/W, Holding, Adr. 36A),
Eco-Mode auf 1 - aktiv (R/W, Holding, Adr. 4B3) und
max. Dampfleistung auf 100% = 3,0kg/h (R/W, Holding, Adr. 31F) gesetzt.

**01.01.0013**
STLB-Bau 2025-10 075
Luftbefeuchter, für Einbau in raumlufttechnisches Gerät, als Dampfbefeuchter, mit Eigendampferzeugung,
Dampfmassenstrom einschl. Kondensatverluste '2,63' kg/h, mit Dampfauslassrohr aus nichtrostendem Stahl, Werkstoff-Nr 1.4301, mit Verbindungsleitung als Dampfschlauch und Anschlusseinheit, aus nichtrostendem Stahl, Werkstoff-Nr 1.4301, Verbindungslänge bis 2 m, Dampfzylinder aus Kunststoff mit Elektroden-Dampferzeuger, mit Füllbehälter, Wassereinspeisung mit Magnetventil, Abschlämmung mit Magnetventil, Bemessungsbetriebsspannung 400 V AC, Schaltschrank/-kasten, DIN EN IEC 62477-1 (VDE 0558-477-1), Schutzmaßnahmen DIN VDE 0100-410 (VDE 0100-410), Berührungsschutz DIN EN 50274 (VDE 0660-514), mit Betriebsstundenzähler, mit Betriebs-, Stör- und Wartungsmeldeanzeige, ausgerüstet zum Anschluss an die Gebäudeautomation (GA) DIN EN ISO 16484-3, MSR-Bauteile mit Messwertgeber, Regler, Steuergerät und Steuerungsbaugruppen, Stellsignal buskompatibel, ohne Rückmeldung, nach Normprotokoll DIN EN ISO 16484-5 BACnet, für Feuchteregelung in Abhängigkeit von der relativen Abluftfeuchte, Regelung stufenlos, mit Beleuchtung.
Menge: 1,000 St

**01.01.0014**
STLB-Bau 2025-10 075
Tropfenabscheider, einschl. Wanne mit Gefälle und Ablaufstutzen, aus nichtrostendem Stahl, Werkstoff-Nr 1.4301, Lamellen aus Kunststoff, Rahmen aus Aluminium.
Menge: 1,000 St

**01.01.0015**
STLB-Bau 2025-10 075
Kulissenschalldämpfer, rechteckig, für Einbau in raumlufttechnisches Gerät, Druckdifferenz bis 50 Pa, für Außenluft,
Mind.-Dämpfung bei den Oktavmittenfrequenzen 63/125/250/500/1000/2000/4000/8000 Hz in dB 'Fqr [Hz]  63 125  250  500  1000  2000  4000  8000
Abs [dB]  2  6  15  17  20  19  14  11'
Hygieneanforderungen VDI 6022 Blatt 1, Absorptionsschicht biolöslich im Sinne der TRGS 905, Kulissenrahmen aus verzinktem Stahl, Luftdichtheitsklasse ATC3 DIN EN 16798-3, Brandverhaltensklasse DIN EN 13501-1 A1 -s1, d0 (nichtbrennbar).
Menge: 1,000 St

**01.01.0016**
STLB-Bau 2025-10 075
Kulissenschalldämpfer, rechteckig, für Einbau in raumlufttechnisches Gerät, Druckdifferenz bis 50 Pa, für Zuluft,
Mind.-Dämpfung bei den Oktavmittenfrequenzen 63/125/250/500/1000/2000/4000/8000 Hz in dB 'Fqr [Hz]  63 125  250  500  1000  2000  4000  8000
Abs [dB]  3  9  22  25  30  27  20  16'
Hygieneanforderungen VDI 6022 Blatt 1, Absorptionsschicht biolöslich im Sinne der TRGS 905, Kulissenrahmen aus verzinktem Stahl, Luftdichtheitsklasse ATC3 DIN EN 16798-3, Brandverhaltensklasse DIN EN 13501-1 A1 -s1, d0 (nichtbrennbar).
Menge: 1,000 St

**01.01.0017**
STLB-Bau 2025-10 075
Kulissenschalldämpfer, rechteckig, für Einbau in raumlufttechnisches Gerät, Druckdifferenz bis 50 Pa, für Abluft,
Mind.-Dämpfung bei den Oktavmittenfrequenzen 63/125/250/500/1000/2000/4000/8000 Hz in dB 'Fqr [Hz]  63 125  250  500  1000  2000  4000  8000
Abs [dB]  3  7  17  19  23  21  16  13'
Hygieneanforderungen VDI 6022 Blatt 1, Absorptionsschicht biolöslich im Sinne der TRGS 905, Kulissenrahmen aus verzinktem Stahl, Luftdichtheitsklasse ATC3 DIN EN 16798-3, Brandverhaltensklasse DIN EN 13501-1 A1 -s1, d0 (nichtbrennbar).
Menge: 1,000 St

**01.01.0018**
STLB-Bau 2025-10 075
Kulissenschalldämpfer, rechteckig, für Einbau in raumlufttechnisches Gerät, Druckdifferenz bis 50 Pa, für Fortluft,
Mind.-Dämpfung bei den Oktavmittenfrequenzen 63/125/250/500/1000/2000/4000/8000 Hz in dB 'Fqr [Hz]  63 125  250  500  1000  2000  4000  8000
Abs [dB]  3  9  22  25  30  27  20  16'
Hygieneanforderungen VDI 6022 Blatt 1, Absorptionsschicht biolöslich im Sinne der TRGS 905, Kulissenrahmen aus verzinktem Stahl, Luftdichtheitsklasse ATC3 DIN EN 16798-3, Brandverhaltensklasse DIN EN 13501-1 A1 -s1, d0 (nichtbrennbar).
Menge: 1,000 St

*Hinweis*
Spezifikation Türen und Bediendeckel

Die Türen und Bedienungsdeckel sind mit umlaufenden, geschäumten Dichtungen gemäß VDI 6022 und DIN 1946T4 ausgestattet Bedienungsöffnungen sind generell mit außenliegenden, nur durch Werkzeug zu öffnende, Verschlüsse ausgestattet. Diese können alternativ mit einem Griff und abschließbar ausgeführt werden. Abnehmbare Bediendeckel verfügen über Klemmhebelverschlüsse. Die 2 bzw. 3-dimensional einstellbaren Tür- Scharniere erlauben eine einfache Verstellung des Türblattes und des Anpressdruckes. Die Türen erhalten Feststellvorrichtungen.

**01.01.0019**
STLB-Bau 2025-10 075
Tür, Einbau in Gerätekammerwand, mit Wärmedämmung, Baustoffklasse DIN 4102-1 A (nichtbrennbar), Wärmedurchgangszahl Klasse T 2 DIN EN 1886.
Menge: 14,000 St

*Hinweis*
Spezifikation Reparaturschalter

Reparaturschalter Ventilator
Nenndaten 11.000 kW, 25A, IP67
Hilfskontakte 2x
Polzahl 3
Der Reperaturschalter wird mit Hilfsschalter Ausgelöst (NC7) auf die AS aufgeschaltet. Die Störmeldung der BUS-Überwachung wird unterdrückt, wenn der RepSchalter ausgelöst meldet.

Reparaturschalter Rotationstauscher
Nenndaten  kW, A, IP
Hilfskontakte
Polzahl
Der Reperaturschalter wird mit Hilfsschalter Ausgelöst (NC7) auf die AS aufgeschaltet. Die Störmeldung der BUS-Überwachung wird unterdrückt, wenn der RepSchalter ausgelöst meldet.

Reparaturschalter Dampfbefeuchter
Nenndaten  250V, 2,5kW, 10A, 65IP
Hilfskontakte
Polzahl
Der Reperaturschalter wird mit Hilfsschalter Ausgelöst (NC7) auf die AS aufgeschaltet. Die Störmeldung der BUS-Überwachung wird unterdrückt, wenn der RepSchalter ausgelöst meldet.

**01.01.0020**
STLB-Bau 2025-10 075
Sicherheitsschalter DIN EN 60204-1 (VDE 0113-1), abschließbar, außerhalb des Kammergehäuses, einschl. elektrischer Verdrahtung mit luftdichter Kabeldurchführung, mit Verschraubung, Bemessungsbetriebsspannung 500 V AC, Schutzart IP 55 DIN EN 60529 (VDE 0470-1), für Schaltung des Hauptstromkreises, mehrpolig, mit 2 Hilfskontakten, einschl. Wartungsschalter als Lasttrennschalter, mit 2 Hilfskontakten 1 S, 1 Ö, 3-polig, Gehäuse aus Kunststoff, mit Kabelverschraubung.
Menge: 2,000 St

*Hinweis*
Spezifikation Siphon mit Frostschutzheizung

Spezialsiphon Typ Saug oder Druckseite (tranzparent) Selbstfüllender und selbstschließender Siphon zur Entwässerung von RLT-Geräten im Bereich der Kühler, Befeuchter oder anderer Nassbereiche mit Unterdruck gegenüber der Umgebung. Mit eingelegter Schwimmerkugel als Rückschlagventil Schraubdeckel zu Revisionszwecken Geeignet für einen max. Unterdruck von P = 2.900 Pa Ausführung in Polypropylen (PP) Zulaufanschluss über Quetschverschraubung oder Gummimanschette für Geräteabläufe ¾", 1", 1¼", 1½" Ablaufdurchmesser 40 mm Variable Ablaufanordnung über zweiseitigen Gewindeanschluss und veränderlicher Einbauhöhe.

Frostschutzheizung für Siphons

Frostschutzheizung für den Einsatz an allen gängigen druck- und saugseitigen Siphons mit 1½"-Anschluss. Die Frostschutzheizung besteht im Wesentlichen aus einem flexiblen Heizkabel, welches durch den Siphon geführt und über einen variabel einstellbaren Thermostat automatisch angesteuert wird, sobald die eingestellte Temperatur unterschritten wird. Durch Erwärmen des Heizbandes wird ein Einfrieren des Siphons verhindert. Technische Daten: Spannung 230V, Länge beheizt: 70cm, selbstregulierende Heizleitung mit Leistung: 19W/m (bei 10°C) und 30W/m bei (-25°C), Heizleistung somit: 13,3W (bei 10°C) und 21W bei (-25°C), Schutzklasse I, Ausführung mit Schutzleiter, ab der Verbindungsmuffe im beheizten Bereich vollkommen wasserdicht. Zuleitung unbeheizt 100cm in IP54, Zulässige Betriebstemperatur -30°C bis +55°C. - universell einsetzbar an allen Siphons mit 1½" - leicht nachzurüsten - fertig vormontiert - inkl. Anschlussdose (IP67) mit integriertem Frostschutz-Thermostat zur Montage in direkter Umgebung des Siphons - fertig bestückt mit Klemmen zum einfachen Anschluss an bauseitige E-Zuleitung (3x 1,5 mm²), permanente Stromversorgung, 230V, max. 10 A erforderlich. (Absicherung über bauseitigen 30 mA FI-Schutzschalter.) - Thermostat voreingestellt auf +5° C

**01.01.0021**
STLB-Bau 2025-10 075
Geruchverschluss für Kondensatableitung von Klima-Innengeräten mit eingelegter Schwimmerkugel als Rückschlagventil, zum saugseitigen Anschluss, als Tropfwassersiphon, Ablaufleistung bis 2 l/min, Zulaufanschluss für Geräteablauf DN 40, Ablaufdurchmesser DN 40.
Menge: 1,000 St

#### 01.02 Lüftungsanlage RLT1B Leitwarte LWB1L_03.D/4|02_RL1B

*Hinweis*
Spezifikation RLT 1&2 Leitstand

Die beiden RLT-Geräte RLT1a und RLT1b sind vollständig gleich und redundant ausgeführt.
Das Lüftungsgerät RLT1a steht auf dem Dach des Gebäude 1 (Leitwarte, Verwaltung), Achse C/4. Der Schaltschrank befindet sich im RLT-Gerät.
Das Lüftungsgerät RLT1b steht auf dem Dach des Gebäude 1 (Leitwarte, Verwaltung), Achse D/4. Der Schaltschrank befindet sich im RLT-Gerät.

**01.02.0001**
STLB-Bau 2025-10 075
Raumlufttechnisches Zentralgerät,
Volumenstrom '2120' m3/h, zur Außenaufstellung, als liegende Konstruktion, für Zu- und Abluft, mit Außen- und Fortluftbetrieb, Hygieneanforderungen VDI 6022 Blatt 1, mit rotierendem Wärmerückgewinner, thermodynamische Luftbehandlung: heizen, kühlen und befeuchten, mit Leergehäuse, einschl. Tür, Ausführung wie Gehäuse für alle Bauelemente, Geschwindigkeitsklasse V1 DIN EN 13053 (max 1,6 m/s), Qualitätsanforderungen an das Gehäuse DIN EN 1886, mechanische Festigkeit, Gehäuseklasse D 1 (M), Dichtheitsklasse L 1 (M), Wärmedurchgangszahl Klasse T 2, Wärmebrückenfaktor TB 2, Wärmebrückenfaktor TB 2 für kaltluftberührte Gehäuseteile,

Luftvolumenstrom des Zuluftgerätes in m3/h '2120m³/h'

Luftvolumenstrom des Abluftgerätes in m3/h '2120m³/h'

externe Druckdifferenz bei max. Volumenstrom in Pa 'Externe Pressung 600 [Pa]
Interner Druckverlust 381 [Pa]
Zusatzdruckverlust 428 [Pa]'
Schutzart IP 54 DIN EN 60529 (VDE 0470-1),
max. A-Schallleistungspegel der Gehäuseoberfläche beim Bezugsluftvolumenstrom in dB 'Zuluft 54,9 dB(A)
Abluft 56,6 dB(A)'
max. mögliche Maße L/B/H in mm 'Baugröße Typ Zuluft
Länge x Breite x Höhe
7923mm x 740mm x 778mm

Aufbau der Komponenten in Zuluftrichtung:
Ansaug- / Ausblassektion 712,5mm
Filter 765,0mm
Schalldämpfer  612,0mm
Rotationstauscher im Gehäuse  1.348,5mm
Kühler 688,5mm
Erhitzer  306,0mm
Leerteil 306,0mm
Dampfbefeuchter 1.248,0mm
Ventilator, freilaufendes Rad 612,0mm
Schalldämpfer  765,0mm
Ansaug- / Ausblassektion 559,5mm

Baugröße Typ Abluft
Länge x Breite x Höhe
5986mm x 740mm x 778mm

Aufbau der Komponenten in Abluftrichtung:

Ansaug- / Ausblassektion  1.171,5mm
Filter 765,0mm
Schalldämpfer  612,0mm
Rotationstauscher im Gehäuse  1.348,5mm
Ventilator, freilaufendes Rad 612,0mm
Schalldämpfer  765,0mm
Ansaug- / Ausblassektion  712,5mm'

Gehäuse für alle Bauteile, außer Befeuchter, doppelschalig, außen aus verzinktem Stahl, Außenfläche beschichtet, innen aus verzinktem Stahl, mit Schall- und Wärmedämmung, Brandverhaltensklasse DIN EN 13501-1 A1 -s1, d0 (nichtbrennbar), Gehäuseboden aus verzinktem Stahl, Gehäuserahmen aus verzinktem Stahl, mit Grundrahmen, aus verzinktem Profilstahl,
Befeuchtergehäuse einschalig, mit Wänden aus nichtrostendem Stahl, Werkstoff-Nr 1.4301, Gehäuseboden aus nichtrostendem Stahl, Werkstoff-Nr 1.4301, als Wanne, mit Ablaufstutzen, mit Anschlüssen für Außenluft-, Abluft-, Zuluft- und Fortluftbauteile.
Menge: 1,000 St

*Hinweis*
Spezifikation Leerteil/Vorbau

Als Wartungs- und Technikkammer ist dieses Teil mit Bedienungsdeckel oder Tür ausgeliefert.Zur Frostsicherheit wird  ein Rippenrohrheizofen  integriert. Anwendung siehe Geräteposition.

**01.02.0002**
STLB-Bau 2025-10 075
Leergehäuse für raumlufttechnisches Zentralgerät zur Außenaufstellung, Qualitätsanforderungen an das Gehäuse DIN EN 1886, mechanische Festigkeit, Gehäuseklasse D 1 (M), Dichtheitsklasse L 1 (M), Wärmedurchgangszahl Klasse T 2, Wärmebrückenfaktor TB 2, Wärmebrückenfaktor TB 2 für kaltluftberührte Gehäuseteile, Gehäuse für alle Bauteile doppelschalig, Wände und Decke aus verzinktem Stahl, mit Schall- und Wärmedämmung, Baustoffklasse DIN 4102-1 A (nichtbrennbar); DIN EN 13501-1 A1, A2 s1 d0 (nichtbrennbar), Gehäuseboden aus verzinktem Stahl.
Menge: 1,000 St

*Hinweis*
Spezifikation Rippenrohrheizofen

Rippenrohrheizofen Automatik, 500 W, mit eingebautem Temperaturregler Rippenrohrheizofen automatik, Edelstahl 1.4512, Anschluss an 230V, Heizeinsatz aus technischer Keramik C221 und C520, Schutzart IP66 / IP67. Der eingebaute Thermostat hält die eingestellte Raumtemperatur automatisch konstant. Die Einstellung kann „frostfrei“ oder stufenlos regelbar zwischen +5 und +30°C erfolgen. Die eingebaute Signalleuchte zeigt dabei an, wenn das Gerät eingeschaltet ist. Schlagfestes Anschlussgehäuse aus glasfaserverstärktem Polyamid, inkl. Schnell-Montage-Füße für Wand- oder Bodenmontage und Kabelverschraubung M20. Mit Schutzkorb.
Nennspannung: 230 V AC
Nennleistung: 500 W
Regelbereich: +5°C bis + 30°C
Länge: 440 mm
Breite: 130 mm
Höhe: 170 mm
Rippen-Durchmesser: 110 mm
Schutzart: IP66 / IP67

*Hinweis*
Spezifikation Ventilatoren

Ventilatoreinheiten, freilaufendes Rad mit EC-Motor mit variabler Druckregelung
Folgt die Ventilatorkammer nach einer Befeuchtungseinrichtung ist das Gerätegehäuse sowie der Ventilator zusätzlich beschichtet.

Als direkt angetriebene freilaufende Räder werden Ventilatoren mit rückwärts gekrümmten Schaufeln verwendet. Das Laufrad mit hohem Wirkungsgrad besteht aus Aluminiumblech. Durch den direkt im Laufrad integrierten EC-Motor sind die Ventilatoren sehr kompakt. Die Einbaulage der Ventilatoren ist variabel – eine Montage mit horizontaler oder auch vertikaler Motorwellenlage kann realisiert werden. Ein zusätzlicher Frequenzumrichter zur Einstellung des Arbeitspunktes  wird nicht benötigt. Ein Reparaturschalter für Haupt- oder Steuerstrom und ein Potentialausgleich sind am RLT - Gerät vorzusehen.

Die Ventilatoren werden über die zugeordneten ECs und den Zu- bzw. Abluftdrucksensor so auf Druck geregelt, dass die Maximalwerte der Rückmeldungen Klappenstellung der Volumenstromregler auf das Minimum von 90% begrenzt werden. Über die Drucksensoren wird der Anlagendruck auf maximal 600Pa begrenzt. Wird dieser erreicht, wird dies als Störung (NC4) an die MBE weitergeleitet.

Die ECs der Ventilatoren werden über ModbusRTU mit folgenden Datenpunkten auf die AS aufgeschaltet:
Sollwert (R/W, Holding, Adr. 1),
Betriebsstunden (R/W, Holding, Adr. 9),
Istdrehzahl (R, Input, Adr. 10),
Status (NC4) (R, Input, Adr. 11),
Warnung (NC5) (R, Input, Adr. 12),
aktuelle el. Leistung (R, Input, Adr. 21).

Bei der Inbetriebnahme wird
die Sollwertquelle (R/W, Holding, Adr. 101) wird auf 1 – RS485,
der Sollwert Speicher (R/W, Holding, Adr. 103) auf 0 – nicht speichern,
die Betriebsart (R/W, Holding, Adr. 106-107) auf 0 – Drehzahlregelung,
der Motor Stop Enable (R/W, Holding, Adr. 112-113) auf 1 - Motor hält bei Sollwert 0 und die Zeitverzögerung Notlauf  (R/W, Holding, Adr. 112-113) auf 1200 - 120s gesetzt.

**01.02.0003**
STLB-Bau 2025-10 075
Radialventilator, einseitig saugend, ohne Gehäuse, mit Direktantrieb, Laufrad mit rückwärts gekrümmten Schaufeln, für Einbau in raumlufttechnisches Gerät, für Zuluft, spezifische Ventilatorleistung SFP 3 DIN EN 16798-3, Leistungsaufnahme Klasse P1 DIN EN 13053, für Aussetzbetrieb,
Volumenstrom '2030' m3/h, Bezugsdichte am Eintrittsquerschnitt 1,2 kg/m3, mit Motor, Bemessungsbetriebsspannung 230/400 V AC, Schutzart IP 54 DIN EN 60529 (VDE 0470-1), DIN EN 60034-1 (VDE 0530-1), als Permanent Magnet Motor (PM Motor)/EC-Motor, einschl. Steuergerät, Laufrad aus Aluminium, Luftleitungsanschluss druckseitig, mit Klemmenkasten außerhalb des Gerätegehäuses, mit kalibrierter Volumenstrommesseinrichtung.
Menge: 1,000 St

**01.02.0004**
STLB-Bau 2025-10 075
Radialventilator, einseitig saugend, ohne Gehäuse, mit Direktantrieb, Laufrad mit rückwärts gekrümmten Schaufeln, für Einbau in raumlufttechnisches Gerät, für Abluft, spezifische Ventilatorleistung SFP 3 DIN EN 16798-3, Leistungsaufnahme Klasse P1 DIN EN 13053, für Aussetzbetrieb,
Volumenstrom '2030' m3/h, Bezugsdichte am Eintrittsquerschnitt 1,2 kg/m3, mit Motor, Bemessungsbetriebsspannung 230/400 V AC, Schutzart IP 54 DIN EN 60529 (VDE 0470-1), DIN EN 60034-1 (VDE 0530-1), als Permanent Magnet Motor (PM Motor)/EC-Motor, einschl. Steuergerät, Laufrad aus Aluminium, mit Klemmenkasten außerhalb des Gerätegehäuses, mit kalibrierter Volumenstrommesseinrichtung.
Menge: 1,000 St

*Hinweis*
Spezifikation Stellklappe außen- und fortluftseitig

Luftregel- und Absperrklappen entsprechen der Klasse 2  nach DIN EN 1751.
Die Außenluftansaugklappe wird innen liegend, oder wenn außen liegend als isolierte Klappe, installiert. Die Strömungsgeschwindigkeit beträgt maximal 8 m/s (ausgenommen sind Umluft- oder Bypassklappen). Um eine optimale An- und Abströmung zu gewährleisten werden folgende Winkel gemäß RLT 01 eingehalten:

Anströmwinkel >= 25 °
Abströmwinkel >= 35 °

Der Platzbedarf bzw. die Möglichkeit zur Anbringung von Klappenstellantrieben sind vorzusehen. Die Oberflächenbeschaffenheit ist sendzimirverzinkt. Optional sind Ausführungen in und Edelstahl (1.4301) einsetzbar.
Die 2-Punkt-Außen- und -Fortluftklappen mit beidseitigen Endlagenschaltern werden bei Anlagenstillstand geschlossen. Die Klappen werden mittels Befehlsaufführkontrolle überwacht (NC4).

**01.02.0005**
STLB-Bau 2025-10 075
Stellklappe, für Außenluftanschluss, mit Absperrfunktion, Rahmen und Lamellen aus Aluminium, Dichtheitsklasse 2 DIN EN 1751, Anschlussdichtheit Klasse 2 DIN EN 1751.
Menge: 1,000 St

**01.02.0006**
STLB-Bau 2025-10 075
Stellklappe, für Fortluftanschluss, mit Absperrfunktion, Rahmen und Lamellen aus Aluminium, Dichtheitsklasse 2 DIN EN 1751, Anschlussdichtheit Klasse 2 DIN EN 1751.
Menge: 1,000 St

*Hinweis*
Spezifikation elastischer Stutzen

Hygienische, elastische Verbindung als Profilgummiverbinder zwischen Geräteanschluss und Luftkanälen, bestehend aus einem Moosgummiprofil, geschlossenporig und Rahmen aus Aluminium, Edelstahl oder verzinktem Stahlblech hergestellt, Stöße dauerhaft luftdicht verklebt, geeignet für senkrechte und waagerechte Anordnung.

**01.02.0007**
STLB-Bau 2025-10 075
Elastisches Verbindungsstück, aerosolatdicht, Luftdichtheitsklasse ATC3 DIN EN 16798-3, für rechteckige Luftleitung, größte Kantenlänge über 500 bis 1000 mm, mit Anschlussrahmen aus Aluminium.
Menge: 2,000 St

**01.02.0008**
STLB-Bau 2025-10 075
Schwingungsdämpfer für RLT-Zentralgerät, abgestimmt auf die niedrigste Erregerfrequenz des Aggregates und die Gesamtmasse des gefederten Systems.
Menge: 1,000 St

**01.02.0009**
STLB-Bau 2025-10 075
Luftfilter, für Einbau in raumlufttechnisches Gerät, als Taschenfilter, Filtermedium aus Glasfasern, Taschenlänge bis 600 mm, Rahmen aus verzinktem Stahl, Filterklasse ePM1 DIN EN ISO 16890, Abscheidegrad von 60 % bis unter 65 %,
max. Anfangsdruckdifferenz in Pa '35'
mit Einbaurahmen, aus verzinktem Stahl, mit Anschluss für Differenzdruckmessung.
Menge: 2,000 St

*Hinweis*
Spezifikation Wärmerückgewinnung

Wärmerückgewinnungseinheit, System Rotationswärmetauscher

Der Wärmerückgewinner ist nach den Auslegungskriterien der RLT 01 zu dimensionieren.

min. Rückwärmezahl:  0,70
max. Leckluftrate:  5 % (bei 400 Pa dp)
max. Druckverlust:  150 Pa. (trocken )

Der Rahmen des Wärmerückgewinners ist aus Stahlblech verzinkt. Die Lamellen sind beschichtet bzw. aus Aluminium. Die WRG-Kammer ist mit einer Kondensatwanne aus Edelstahl (1.4301) und Gefälle ausgerüstet.

Hygieneausführung
Der Rahmen des Wärmerückgewinners ist aus Stahlblech verzinkt und zusätzlich beschichtet  oder in Edelstahl (1.4301). Die Lamellen sind beschichtet, oder aus korrosionsbeständigen Aluminium (min. AlMg) ausgeführt. Einbauschienen in Edelstahl (min. 1.4301). Die Übertragungsrate von Partikeln (Keimen) vom Fortluft- in den Außenluftstrom beträgt nach DIN 1946 Teil 4 max. 1 : 1000.

Der Rotorregler der ERG wird über ModbusRTU mit folgenden Datenpunkten auf die AS aufgeschaltet:
Sollwert = 0…100% (R/W, Holding, Adr. 1),
Reinigungsfunktion (R/W, Coil, Adr. 2),
Istwert aktuelle Geschwindigkeit (R, Imput, Adr. 8),
maximale Drehzahl (100%) (R/W, Holding, Adr. 2),
Betriebsposition (R, Imput, Adr. 6),
Sammelstörmeldung Fehlercode (R, Imput, Adr. 11),
Eingangsleistung (R, Imput, Adr. 15),
Gesamtbetriebszeit (R, Imput, Adr. 47-48).

**01.02.0010**
STLB-Bau 2025-10 075
Wärmerückgewinner als Rotationswärmeübertrager, für Temperatur- und Feuchteübertragung, Kategorie III b - hygroskopisch, für Einbau in raumlufttechnisches Gerät, Wärmerückgewinnungsklasse H1 DIN EN 13053, Einbaulage horizontal, mit metallischer Speichermasse, aus beschichtetem Aluminium, mit Gehäuse aus verzinktem Stahl, einschl. Wanne mit Gefälle und Ablaufstutzen,
MSR-Bauteile mit Regel- und Steuergerät, Drehzahl stufenlos verstellbar, in Abhängigkeit durch die Ansteuerung über Gebäudeautomation, mit Rotorlaufkontrolle, Regelgerät am Rotorgehäuse installiert und verdrahtet.
Menge: 1,000 St

**01.02.0011**
STLB-Bau 2025-10 075
Wärmeübertrager, für Einbau in raumlufttechnisches Gerät, als Lufterwärmer, mit Einschubvorrichtung, mit Rahmen aus verzinktem Stahl, Rohre und Sammelrohre aus Kupfer, Lamellen aus Aluminium, mit Gewindeanschluss einschl. Verschraubungen, R 1, mit Entleerungs- und Entlüftungsanschlüssen, Heizmedium Wasser mit Frostschutzmittel, Frostschutz bis -20 Grad C.
Menge: 1,000 St

**01.02.0012**
STLB-Bau 2025-10 075
Wärmeübertrager, für Einbau in raumlufttechnisches Gerät, als Luftkühler, mit Einschubvorrichtung, Schienen aus nichtrostendem Stahl, mit Rahmen aus Aluminium, Rohre und Sammelrohre aus Kupfer, Lamellen aus Aluminium, mit Gewindeanschluss, R 1, mit Entleerungs- und Entlüftungsanschlüssen, Kondensatwanne und Ablaufstutzen, korrosionsgeschützt, Kühlmedium Wasser mit Frostschutzmittel, Frostschutz bis -20 Grad C.
Menge: 1,000 St

*Hinweis*
Spezifikation Elektrodendampfbefeuchter

Das Steuergerät des Dampfbefeuchters wird über ModbusRTU mit folgenden Datenpunkten auf die AS aufgeschaltet:
Freigabe: Fehlerzähler zur Abschaltung bei BUS-Ausfall = 0 (R/W, Holding, Adr. 4B7),
Freigabe: Sicherheitskette virtuell = 1 (R/W, Holding, Adr. 4B2),
Sollwert Dampfleistung in 0-100% von Adr. 31F (R/W, Holding, Adr. 4B6),
Ist-Dampfmenge in kg/h (R, Input, Adr. 5),
Abschlämmstart (R/W, Holding, Adr. 4B4),
Störungsmeldungen (NC4) (R, Input, Adr. 1),
Service-Meldungen Zyliner 1 (NC5) (R, Input, Adr. 4),
Geräte-Status (R, Input, Adr. 16),
Hygrostat ausgelöst (NC4) (R, Input, Adr. D),
Ist-Strom Zylinder 1 in A (R, Input, Adr. 3B),
Dampfmengenzähler Zylinder 1 in kg (R, Input, Adr. 602, 603),
Betriebsstundenzähler in s (R, Input, Adr. 60A, 60B).

Bei der Inbetriebnahme wird das
Modbus_Timeout auf 60s (R/W, Holding, Adr. 36A),
Eco-Mode auf 1 - aktiv (R/W, Holding, Adr. 4B3) und
max. Dampfleistung auf 100% = 3,0kg/h (R/W, Holding, Adr. 31F) gesetzt.

**01.02.0013**
STLB-Bau 2025-10 075
Luftbefeuchter, für Einbau in raumlufttechnisches Gerät, als Dampfbefeuchter, mit Eigendampferzeugung,
Dampfmassenstrom einschl. Kondensatverluste '2,63' kg/h, mit Dampfauslassrohr aus nichtrostendem Stahl, Werkstoff-Nr 1.4301, mit Verbindungsleitung als Dampfschlauch und Anschlusseinheit, aus nichtrostendem Stahl, Werkstoff-Nr 1.4301, Verbindungslänge bis 2 m, Dampfzylinder aus Kunststoff mit Elektroden-Dampferzeuger, mit Füllbehälter, Wassereinspeisung mit Magnetventil, Abschlämmung mit Magnetventil, Bemessungsbetriebsspannung 400 V AC, Schaltschrank/-kasten, DIN EN IEC 62477-1 (VDE 0558-477-1), Schutzmaßnahmen DIN VDE 0100-410 (VDE 0100-410), Berührungsschutz DIN EN 50274 (VDE 0660-514), mit Betriebsstundenzähler, mit Betriebs-, Stör- und Wartungsmeldeanzeige, ausgerüstet zum Anschluss an die Gebäudeautomation (GA) DIN EN ISO 16484-3, MSR-Bauteile mit Messwertgeber, Regler, Steuergerät und Steuerungsbaugruppen, Stellsignal buskompatibel, ohne Rückmeldung, nach Normprotokoll DIN EN ISO 16484-5 BACnet, für Feuchteregelung in Abhängigkeit von der relativen Abluftfeuchte, Regelung stufenlos, mit Beleuchtung.
Menge: 1,000 St

**01.02.0014**
STLB-Bau 2025-10 075
Tropfenabscheider, einschl. Wanne mit Gefälle und Ablaufstutzen, aus nichtrostendem Stahl, Werkstoff-Nr 1.4301, Lamellen aus Kunststoff, Rahmen aus Aluminium.
Menge: 1,000 St

**01.02.0015**
STLB-Bau 2025-10 075
Kulissenschalldämpfer, rechteckig, für Einbau in raumlufttechnisches Gerät, Druckdifferenz bis 50 Pa, für Außenluft,
Mind.-Dämpfung bei den Oktavmittenfrequenzen 63/125/250/500/1000/2000/4000/8000 Hz in dB 'Fqr [Hz]  63 125  250  500  1000  2000  4000  8000
Abs [dB]  2  6  15  17  20  19  14  11'
Hygieneanforderungen VDI 6022 Blatt 1, Absorptionsschicht biolöslich im Sinne der TRGS 905, Kulissenrahmen aus verzinktem Stahl, Luftdichtheitsklasse ATC3 DIN EN 16798-3, Brandverhaltensklasse DIN EN 13501-1 A1 -s1, d0 (nichtbrennbar).
Menge: 1,000 St

**01.02.0016**
STLB-Bau 2025-10 075
Kulissenschalldämpfer, rechteckig, für Einbau in raumlufttechnisches Gerät, Druckdifferenz bis 50 Pa, für Zuluft,
Mind.-Dämpfung bei den Oktavmittenfrequenzen 63/125/250/500/1000/2000/4000/8000 Hz in dB 'Fqr [Hz]  63 125  250  500  1000  2000  4000  8000
Abs [dB]  3  9  22  25  30  27  20  16'
Hygieneanforderungen VDI 6022 Blatt 1, Absorptionsschicht biolöslich im Sinne der TRGS 905, Kulissenrahmen aus verzinktem Stahl, Luftdichtheitsklasse ATC3 DIN EN 16798-3, Brandverhaltensklasse DIN EN 13501-1 A1 -s1, d0 (nichtbrennbar).
Menge: 1,000 St

**01.02.0017**
STLB-Bau 2025-10 075
Kulissenschalldämpfer, rechteckig, für Einbau in raumlufttechnisches Gerät, Druckdifferenz bis 50 Pa, für Abluft,
Mind.-Dämpfung bei den Oktavmittenfrequenzen 63/125/250/500/1000/2000/4000/8000 Hz in dB 'Fqr [Hz]  63 125  250  500  1000  2000  4000  8000
Abs [dB]  3  7  17  19  23  21  16  13'
Hygieneanforderungen VDI 6022 Blatt 1, Absorptionsschicht biolöslich im Sinne der TRGS 905, Kulissenrahmen aus verzinktem Stahl, Luftdichtheitsklasse ATC3 DIN EN 16798-3, Brandverhaltensklasse DIN EN 13501-1 A1 -s1, d0 (nichtbrennbar).
Menge: 1,000 St

**01.02.0018**
STLB-Bau 2025-10 075
Kulissenschalldämpfer, rechteckig, für Einbau in raumlufttechnisches Gerät, Druckdifferenz bis 50 Pa, für Fortluft,
Mind.-Dämpfung bei den Oktavmittenfrequenzen 63/125/250/500/1000/2000/4000/8000 Hz in dB 'Fqr [Hz]  63 125  250  500  1000  2000  4000  8000
Abs [dB]  3  9  22  25  30  27  20  16'
Hygieneanforderungen VDI 6022 Blatt 1, Absorptionsschicht biolöslich im Sinne der TRGS 905, Kulissenrahmen aus verzinktem Stahl, Luftdichtheitsklasse ATC3 DIN EN 16798-3, Brandverhaltensklasse DIN EN 13501-1 A1 -s1, d0 (nichtbrennbar).
Menge: 1,000 St

*Hinweis*
Spezifikation Türen und Bediendeckel

Die Türen und Bedienungsdeckel sind mit umlaufenden, geschäumten Dichtungen gemäß VDI 6022 und DIN 1946T4 ausgestattet Bedienungsöffnungen sind generell mit außenliegenden, nur durch Werkzeug zu öffnende, Verschlüsse ausgestattet. Diese können alternativ mit einem Griff und abschließbar ausgeführt werden. Abnehmbare Bediendeckel verfügen über Klemmhebelverschlüsse. Die 2 bzw. 3-dimensional einstellbaren Tür- Scharniere erlauben eine einfache Verstellung des Türblattes und des Anpressdruckes. Die Türen erhalten Feststellvorrichtungen.

**01.02.0019**
STLB-Bau 2025-10 075
Tür, Einbau in Gerätekammerwand, mit Wärmedämmung, Baustoffklasse DIN 4102-1 A (nichtbrennbar), Wärmedurchgangszahl Klasse T 2 DIN EN 1886.
Menge: 14,000 St

*Hinweis*
Spezifikation Reparaturschalter

Reparaturschalter Ventilator
Nenndaten 11.000 kW, 25A, IP67
Hilfskontakte 2x
Polzahl 3
Der Reperaturschalter wird mit Hilfsschalter Ausgelöst (NC7) auf die AS aufgeschaltet. Die Störmeldung der BUS-Überwachung wird unterdrückt, wenn der RepSchalter ausgelöst meldet.

Reparaturschalter Rotationstauscher
Nenndaten  kW, A, IP
Hilfskontakte
Polzahl
Der Reperaturschalter wird mit Hilfsschalter Ausgelöst (NC7) auf die AS aufgeschaltet. Die Störmeldung der BUS-Überwachung wird unterdrückt, wenn der RepSchalter ausgelöst meldet.

Reparaturschalter Dampfbefeuchter
Nenndaten  250V, 2,5kW, 10A, 65IP
Hilfskontakte
Polzahl
Der Reperaturschalter wird mit Hilfsschalter Ausgelöst (NC7) auf die AS aufgeschaltet. Die Störmeldung der BUS-Überwachung wird unterdrückt, wenn der RepSchalter ausgelöst meldet.

**01.02.0020**
STLB-Bau 2025-10 075
Sicherheitsschalter DIN EN 60204-1 (VDE 0113-1), abschließbar, außerhalb des Kammergehäuses, einschl. elektrischer Verdrahtung mit luftdichter Kabeldurchführung, mit Verschraubung, Bemessungsbetriebsspannung 500 V AC, Schutzart IP 55 DIN EN 60529 (VDE 0470-1), für Schaltung des Hauptstromkreises, mehrpolig, mit 2 Hilfskontakten, einschl. Wartungsschalter als Lasttrennschalter, mit 2 Hilfskontakten 1 S, 1 Ö, 3-polig, Gehäuse aus Kunststoff, mit Kabelverschraubung.
Menge: 2,000 St

*Hinweis*
Spezifikation Siphom mit Frostschutzheizung

Spezialsiphon Typ Saug oder Druckseite (tranzparent) Selbstfüllender und selbstschließender Siphon zur Entwässerung von RLT-Geräten im Bereich der Kühler, Befeuchter oder anderer Nassbereiche mit Unterdruck gegenüber der Umgebung. Mit eingelegter Schwimmerkugel als Rückschlagventil Schraubdeckel zu Revisionszwecken Geeignet für einen max. Unterdruck von P = 2.900 Pa Ausführung in Polypropylen (PP) Zulaufanschluss über Quetschverschraubung oder Gummimanschette für Geräteabläufe ¾", 1", 1¼", 1½" Ablaufdurchmesser 40 mm Variable Ablaufanordnung über zweiseitigen Gewindeanschluss und veränderlicher Einbauhöhe.

Frostschutzheizung für Siphons

Frostschutzheizung für den Einsatz an allen gängigen druck- und saugseitigen Siphons mit 1½"-Anschluss. Die Frostschutzheizung besteht im Wesentlichen aus einem flexiblen Heizkabel, welches durch den Siphon geführt und über einen variabel einstellbaren Thermostat automatisch angesteuert wird, sobald die eingestellte Temperatur unterschritten wird. Durch Erwärmen des Heizbandes wird ein Einfrieren des Siphons verhindert. Technische Daten: Spannung 230V, Länge beheizt: 70cm, selbstregulierende Heizleitung mit Leistung: 19W/m (bei 10°C) und 30W/m bei (-25°C), Heizleistung somit: 13,3W (bei 10°C) und 21W bei (-25°C), Schutzklasse I, Ausführung mit Schutzleiter, ab der Verbindungsmuffe im beheizten Bereich vollkommen wasserdicht. Zuleitung unbeheizt 100cm in IP54, Zulässige Betriebstemperatur -30°C bis +55°C. - universell einsetzbar an allen Siphons mit 1½" - leicht nachzurüsten - fertig vormontiert - inkl. Anschlussdose (IP67) mit integriertem Frostschutz-Thermostat zur Montage in direkter Umgebung des Siphons - fertig bestückt mit Klemmen zum einfachen Anschluss an bauseitige E-Zuleitung (3x 1,5 mm²), permanente Stromversorgung, 230V, max. 10 A erforderlich. (Absicherung über bauseitigen 30 mA FI-Schutzschalter.) - Thermostat voreingestellt auf +5° C

**01.02.0021**
STLB-Bau 2025-10 075
Geruchverschluss für Kondensatableitung von Klima-Innengeräten mit eingelegter Schwimmerkugel als Rückschlagventil, zum saugseitigen Anschluss, als Tropfwassersiphon, Ablaufleistung bis 2 l/min, Zulaufanschluss für Geräteablauf DN 40, Ablaufdurchmesser DN 40.
Menge: 1,000 St

#### 01.03 Lüftungsanlage RLT20 Verwaltung LWB20_03:D/9|21_RL20

*Hinweis*
Spezifikation RLT20 Verwaltung

Das Lüftungsgerät RLT20 steht auf dem Dach des Gebäude 1 (Leitwarte, Verwaltung), Achse D/9. Der Schaltschrank befindet sich am RLT-Gerät.

**01.03.0001**
STLB-Bau 2025-10 075
Raumlufttechnisches Zentralgerät,
Volumenstrom '5640' m3/h, zur Innenaufstellung, als liegende Konstruktion, für Zu- und Abluft, mit Außen- und Fortluftbetrieb, Hygieneanforderungen VDI 6022 Blatt 1, mit rotierendem Wärmerückgewinner, thermodynamische Luftbehandlung: heizen und kühlen, Geschwindigkeitsklasse V3 DIN EN 13053 (über 1,8 bis 2 m/s), Qualitätsanforderungen an das Gehäuse DIN EN 1886, mechanische Festigkeit, Gehäuseklasse D 1 (M), Dichtheitsklasse L 1 (M), Wärmedurchgangszahl Klasse T 2, Wärmebrückenfaktor TB 2, Wärmebrückenfaktor TB 2 für kaltluftberührte Gehäuseteile,

Luftvolumenstrom des Zuluftgerätes in m3/h '5640m³/h'

Luftvolumenstrom des Abluftgerätes in m3/h '5640m³/h'

externe Druckdifferenz bei max. Volumenstrom in Pa 'Externe Pressung 600 [Pa]
Interner Druckverlust 448 [Pa]
Zusatzdruckverlust 638 [Pa]'
Schutzart IP 54 DIN EN 60529 (VDE 0470-1),
max. A-Schallleistungspegel der Gehäuseoberfläche beim Bezugsluftvolumenstrom in dB 'Zuluft 63,0 dB(A)
Abluft 59,1 dB(A)'
max. mögliche Maße L/B/H in mm 'Baugröße Typ Zuluft
Länge x Breite x Höhe
7923mm x 740mm x 778mm

Aufbau der Komponenten in Zuluftrichtung:
Ansaug- / Ausblassektion 1018,5mm
Filter 765,0mm
Schalldämpfer  612,0mm
Rotationstauscher im Gehäuse  1.377,0mm
Kühler 688,5mm
Erhitzer  330,0mm
Leerteil 612,0mm
Ventilator, freilaufendes Rad 688,5mm
Schalldämpfer  1224,0mm

Baugröße Typ Abluft
Länge x Breite x Höhe
5986mm x 740mm x 778mm

Aufbau der Komponenten in Abluftrichtung:

Ansaug- / Ausblassektion  330,0mm
Filter 765,0mm
Schalldämpfer  612,0mm
Rotationstauscher im Gehäuse  1.377,0mm
Ventilator, freilaufendes Rad 765,0mm
Schalldämpfer  765,0mm
Ansaug- / Ausblassektion  865,5mm'

Gehäuse für alle Bauteile doppelschalig, außen aus verzinktem Stahl, Außenfläche beschichtet, innen aus verzinktem Stahl, mit Schall- und Wärmedämmung, Brandverhaltensklasse DIN EN 13501-1 A1 -s1, d0 (nichtbrennbar), Gehäuseboden aus verzinktem Stahl, Gehäuserahmen aus verzinktem Stahl, mit Anschlüssen für Außenluft-, Abluft-, Zuluft- und Fortluftbauteile, mit Grundrahmen, aus verzinktem Profilstahl.
Menge: 1,000 St

*Hinweis*
Spezifikation Ventilatoren

Ventilatoreinheiten, freilaufendes Rad mit EC-Motor mit variabler Druckregelung

Als direkt angetriebene freilaufende Räder werden Ventilatoren mit rückwärts gekrümmten Schaufeln verwendet. Das Laufrad mit hohem Wirkungsgrad besteht aus Aluminiumblech. Durch den direkt im Laufrad integrierten EC-Motor sind die Ventilatoren sehr kompakt. Die Einbaulage der Ventilatoren ist variabel – eine Montage mit horizontaler oder auch vertikaler Motorwellenlage kann realisiert werden. Ein zusätzlicher Frequenzumrichter zur Einstellung des Arbeitspunktes  wird nicht benötigt. Ein Reparaturschalter für Haupt- oder Steuerstrom und ein Potentialausgleich sind am RLT - Gerät vorzusehen.

Die Ventilatoren werden über die zugeordneten ECs und den Zu- bzw. Abluftdrucksensor so auf Druck geregelt, dass die Maximalwerte der Rückmeldungen Klappenstellung der Volumenstromregler auf das Minimum von 90% begrenzt werden. Über die Drucksensoren wird der Anlagendruck auf maximal 600Pa begrenzt. Wird dieser erreicht, wird dies als Störung (NC4) an die MBE weitergeleitet.

Die ECs der Ventilatoren werden über ModbusRTU mit folgenden Datenpunkten auf die AS aufgeschaltet:
Sollwert (R/W, Holding, Adr. 1),
Betriebsstunden (R/W, Holding, Adr. 9),
Istdrehzahl (R, Input, Adr. 10),
Status (NC4) (R, Input, Adr. 11),
Warnung (NC5) (R, Input, Adr. 12),
aktuelle el. Leistung (R, Input, Adr. 21).

Bei der Inbetriebnahme wird
die Sollwertquelle (R/W, Holding, Adr. 101) wird auf 1 – RS485,
der Sollwert Speicher (R/W, Holding, Adr. 103) auf 0 – nicht speichern,
die Betriebsart (R/W, Holding, Adr. 106-107) auf 0 – Drehzahlregelung,
der Motor Stop Enable (R/W, Holding, Adr. 112-113) auf 1 - Motor hält bei Sollwert 0 und die Zeitverzögerung Notlauf  (R/W, Holding, Adr. 112-113) auf 1200 - 120s gesetzt.

**01.03.0002**
STLB-Bau 2025-10 075
Radialventilator, einseitig saugend, ohne Gehäuse, mit Direktantrieb, Laufrad mit rückwärts gekrümmten Schaufeln, für Einbau in raumlufttechnisches Gerät, für Zuluft, spezifische Ventilatorleistung SFP 3 DIN EN 16798-3, Leistungsaufnahme Klasse P1 DIN EN 13053, für Aussetzbetrieb,
Volumenstrom '5640' m3/h, Bezugsdichte am Eintrittsquerschnitt 1,2 kg/m3, mit Motor, Bemessungsbetriebsspannung 400 V AC, DIN EN 60034-1 (VDE 0530-1), als Permanent Magnet Motor (PM Motor)/EC-Motor, einschl. Steuergerät, Laufrad aus Aluminium, Luftleitungsanschluss druckseitig, mit Klemmenkasten außerhalb des Gerätegehäuses, mit kalibrierter Volumenstrommesseinrichtung.
Menge: 1,000 St

**01.03.0003**
STLB-Bau 2025-10 075
Radialventilator, einseitig saugend, ohne Gehäuse, mit Direktantrieb, Laufrad mit rückwärts gekrümmten Schaufeln, für Einbau in raumlufttechnisches Gerät, für Abluft, spezifische Ventilatorleistung SFP 3 DIN EN 16798-3, Leistungsaufnahme Klasse P1 DIN EN 13053, für Aussetzbetrieb,
Volumenstrom '5640' m3/h, Bezugsdichte am Eintrittsquerschnitt 1,2 kg/m3, mit Motor, Bemessungsbetriebsspannung 400 V AC, DIN EN 60034-1 (VDE 0530-1), als Permanent Magnet Motor (PM Motor)/EC-Motor, einschl. Steuergerät, Laufrad aus Aluminium, Luftleitungsanschluss saugseitig, mit Klemmenkasten außerhalb des Gerätegehäuses, mit kalibrierter Volumenstrommesseinrichtung.
Menge: 1,000 St

*Hinweis*
Spezifikation Stellklappe außen- und fortluftseitig

Luftregel- und Absperrklappen entsprechen der Klasse 2  nach DIN EN 1751.
Die Außenluftansaugklappe wird innen liegend, oder wenn außen liegend als isolierte Klappe, installiert. Die Strömungsgeschwindigkeit beträgt maximal 8 m/s (ausgenommen sind Umluft- oder Bypassklappen). Um eine optimale An- und Abströmung zu gewährleisten werden folgende Winkel gemäß RLT 01 eingehalten:

Anströmwinkel >= 25 °
Abströmwinkel >= 35 °

Der Platzbedarf bzw. die Möglichkeit zur Anbringung von Klappenstellantrieben sind vorzusehen. Die Oberflächenbeschaffenheit ist sendzimirverzinkt. Optional sind Ausführungen in und Edelstahl (1.4301) einsetzbar.
Die 2-Punkt-Außen- und -Fortluftklappen mit beidseitigen Endlagenschaltern werden bei Anlagenstillstand geschlossen. Die Klappen werden mittels Befehlsaufführkontrolle überwacht (NC4).

**01.03.0004**
STLB-Bau 2025-10 075
Stellklappe, für Außenluftanschluss, mit Absperrfunktion, Rahmen und Lamellen aus Aluminium, Dichtheitsklasse 2 DIN EN 1751, Anschlussdichtheit Klasse 2 DIN EN 1751.
Menge: 1,000 St

**01.03.0005**
STLB-Bau 2025-10 075
Stellklappe, für Fortluftanschluss, mit Absperrfunktion, Rahmen und Lamellen aus Aluminium, Dichtheitsklasse 2 DIN EN 1751, Anschlussdichtheit Klasse 2 DIN EN 1751.
Menge: 1,000 St

*Hinweis*
Spezifikation elastischer Stutzen

Hygienische, elastische Verbindung als Profilgummiverbinder zwischen Geräteanschluss und Luftkanälen, bestehend aus einem Moosgummiprofil, geschlossenporig und Rahmen aus Aluminium, Edelstahl oder verzinktem Stahlblech hergestellt, Stöße dauerhaft luftdicht verklebt, geeignet für senkrechte und waagerechte Anordnung.

**01.03.0006**
STLB-Bau 2025-10 075
Elastisches Verbindungsstück, aerosolatdicht, Luftdichtheitsklasse ATC3 DIN EN 16798-3, für rechteckige Luftleitung, größte Kantenlänge über 500 bis 1000 mm, mit Anschlussrahmen aus Aluminium.
Menge: 2,000 St

**01.03.0007**
STLB-Bau 2025-10 075
Schwingungsdämpfer für RLT-Zentralgerät, abgestimmt auf die niedrigste Erregerfrequenz des Aggregates und die Gesamtmasse des gefederten Systems.
Menge: 1,000 St

**01.03.0008**
STLB-Bau 2025-10 075
Luftfilter, für Einbau in raumlufttechnisches Gerät, als Taschenfilter, Filtermedium aus Glasfasern, Taschenlänge bis 600 mm, Rahmen aus verzinktem Stahl, Filterklasse ePM1 DIN EN ISO 16890, Abscheidegrad von 60 % bis unter 65 %,
max. Anfangsdruckdifferenz in Pa '35'
mit Einbaurahmen, aus verzinktem Stahl, mit Anschluss für Differenzdruckmessung.
Menge: 2,000 St

*Hinweis*
Spezifikation Wärmerückgewinnung

Wärmerückgewinnungseinheit, System Rotationswärmetauscher

min. Rückwärmezahl:  0,70
max. Leckluftrate:  5 % (bei 400 Pa dp)
max. Druckverlust:  150 Pa. (trocken )

Energierückgewinnung (ERG) Regenerator
Der Rotorregler der ERG wird über ModbusRTU mit folgenden Datenpunkten auf die AS aufgeschaltet:
Sollwert = 0…100% (R/W, Holding, Adr. 1),
Reinigungsfunktion (R/W, Coil, Adr. 2),
Istwert aktuelle Geschwindigkeit (R, Imput, Adr. 8),
maximale Drehzahl (100%) (R/W, Holding, Adr. 2),
Betriebsposition (R, Imput, Adr. 6),
Sammelstörmeldung Fehlercode (R, Imput, Adr. 11),
Eingangsleistung (R, Imput, Adr. 15),
Gesamtbetriebszeit (R, Imput, Adr. 47-48).

**01.03.0009**
STLB-Bau 2025-10 075
Wärmerückgewinner als Rotationswärmeübertrager, für Temperatur- und Feuchteübertragung, Kategorie III b - hygroskopisch, für Einbau in raumlufttechnisches Gerät, Wärmerückgewinnungsklasse H1 DIN EN 13053, Einbaulage horizontal, mit metallischer Speichermasse, aus beschichtetem Aluminium, mit Gehäuse aus verzinktem Stahl, einschl. Wanne mit Gefälle und Ablaufstutzen,
MSR-Bauteile mit Regel- und Steuergerät, Drehzahl stufenlos verstellbar, in Abhängigkeit durch die Ansteuerung über Gebäudeautomation, mit Rotorlaufkontrolle, Regelgerät am Rotorgehäuse installiert und verdrahtet.
Menge: 1,000 St

**01.03.0010**
STLB-Bau 2025-10 075
Wärmeübertrager, für Einbau in raumlufttechnisches Gerät, als Lufterwärmer, mit Einschubvorrichtung, mit Rahmen aus verzinktem Stahl, Rohre und Sammelrohre aus Kupfer, Lamellen aus Aluminium, mit Gewindeanschluss einschl. Verschraubungen, R 1, mit Entleerungs- und Entlüftungsanschlüssen, Heizmedium Wasser mit Frostschutzmittel, Frostschutz bis -20 Grad C.
Menge: 1,000 St

**01.03.0011**
STLB-Bau 2025-10 075
Wärmeübertrager, für Einbau in raumlufttechnisches Gerät, als Luftkühler, mit Einschubvorrichtung, Schienen aus nichtrostendem Stahl, mit Rahmen aus Aluminium, Rohre und Sammelrohre aus Kupfer, Lamellen aus Aluminium, mit Gewindeanschluss, R 1, mit Entleerungs- und Entlüftungsanschlüssen, Kondensatwanne und Ablaufstutzen, korrosionsgeschützt, Kühlmedium Wasser mit Frostschutzmittel, Frostschutz bis -20 Grad C.
Menge: 1,000 St

**01.03.0012**
STLB-Bau 2025-10 075
Tropfenabscheider, einschl. Wanne mit Gefälle und Ablaufstutzen, aus nichtrostendem Stahl, Werkstoff-Nr 1.4301, Lamellen aus Kunststoff, Rahmen aus Aluminium.
Menge: 1,000 St

**01.03.0013**
STLB-Bau 2025-10 075
Kulissenschalldämpfer, rechteckig, für Einbau in raumlufttechnisches Gerät, Druckdifferenz bis 50 Pa, für Außenluft,
Mind.-Dämpfung bei den Oktavmittenfrequenzen 63/125/250/500/1000/2000/4000/8000 Hz in dB 'Fqr [Hz]  63 125  250  500  1000  2000  4000  8000
Abs [dB]  2  6  15  17  20  18  13  11'
Hygieneanforderungen VDI 6022 Blatt 1, Absorptionsschicht biolöslich im Sinne der TRGS 905, Kulissenrahmen aus verzinktem Stahl, Luftdichtheitsklasse ATC3 DIN EN 16798-3, Brandverhaltensklasse DIN EN 13501-1 A1 -s1, d0 (nichtbrennbar).
Menge: 1,000 St

**01.03.0014**
STLB-Bau 2025-10 075
Kulissenschalldämpfer, rechteckig, für Einbau in raumlufttechnisches Gerät, Druckdifferenz bis 50 Pa, für Zuluft,
Mind.-Dämpfung bei den Oktavmittenfrequenzen 63/125/250/500/1000/2000/4000/8000 Hz in dB 'Fqr [Hz]  63 125  250  500  1000  2000  4000  8000
Abs [dB]  3  9  22  25  30  27  20  16'
Hygieneanforderungen VDI 6022 Blatt 1, Absorptionsschicht biolöslich im Sinne der TRGS 905, Kulissenrahmen aus verzinktem Stahl, Luftdichtheitsklasse ATC3 DIN EN 16798-3, Brandverhaltensklasse DIN EN 13501-1 A1 -s1, d0 (nichtbrennbar).
Menge: 1,000 St

**01.03.0015**
STLB-Bau 2025-10 075
Kulissenschalldämpfer, rechteckig, für Einbau in raumlufttechnisches Gerät, Druckdifferenz bis 50 Pa, für Abluft,
Mind.-Dämpfung bei den Oktavmittenfrequenzen 63/125/250/500/1000/2000/4000/8000 Hz in dB 'Fqr [Hz]  63 125  250  500  1000  2000  4000  8000
Abs [dB]  3  7  17  19  23  21  16  13'
Hygieneanforderungen VDI 6022 Blatt 1, Absorptionsschicht biolöslich im Sinne der TRGS 905, Kulissenrahmen aus verzinktem Stahl, Luftdichtheitsklasse ATC3 DIN EN 16798-3, Brandverhaltensklasse DIN EN 13501-1 A1 -s1, d0 (nichtbrennbar).
Menge: 1,000 St

**01.03.0016**
STLB-Bau 2025-10 075
Kulissenschalldämpfer, rechteckig, für Einbau in raumlufttechnisches Gerät, Druckdifferenz bis 50 Pa, für Fortluft,
Mind.-Dämpfung bei den Oktavmittenfrequenzen 63/125/250/500/1000/2000/4000/8000 Hz in dB 'Fqr [Hz]  63 125  250  500  1000  2000  4000  8000
Abs [dB]  3  9  22  25  30  27  20  16'
Hygieneanforderungen VDI 6022 Blatt 1, Absorptionsschicht biolöslich im Sinne der TRGS 905, Kulissenrahmen aus verzinktem Stahl, Luftdichtheitsklasse ATC3 DIN EN 16798-3, Brandverhaltensklasse DIN EN 13501-1 A1 -s1, d0 (nichtbrennbar).
Menge: 1,000 St

*Hinweis*
Spezifikation Türen und Bediendeckel

Die Türen und Bedienungsdeckel sind mit umlaufenden, geschäumten Dichtungen gemäß VDI 6022 und DIN 1946T4 ausgestattet Bedienungsöffnungen sind generell mit außenliegenden, nur durch Werkzeug zu öffnende, Verschlüsse ausgestattet. Diese können alternativ mit einem Griff und abschließbar ausgeführt werden. Abnehmbare Bediendeckel verfügen über Klemmhebelverschlüsse. Die 2 bzw. 3-dimensional einstellbaren Tür- Scharniere erlauben eine einfache Verstellung des Türblattes und des Anpressdruckes. Die Türen erhalten Feststellvorrichtungen.

**01.03.0017**
STLB-Bau 2025-10 075
Tür, Einbau in Gerätekammerwand, mit Wärmedämmung, Baustoffklasse DIN 4102-1 A (nichtbrennbar), Wärmedurchgangszahl Klasse T 2 DIN EN 1886.
Menge: 12,000 St

*Hinweis*
Spezifikation Reparaturschalter

Reparaturschalter Ventilator
Nenndaten 11.000 kW, 25A, IP67
Hilfskontakte 2x
Polzahl 3
Der Reperaturschalter wird mit Hilfsschalter Ausgelöst (NC7) auf die AS aufgeschaltet. Die Störmeldung der BUS-Überwachung wird unterdrückt, wenn der RepSchalter ausgelöst meldet.

Reparaturschalter Rotationstauscher
Nenndaten  kW, A, IP
Hilfskontakte
Polzahl
Der Reperaturschalter wird mit Hilfsschalter Ausgelöst (NC7) auf die AS aufgeschaltet. Die Störmeldung der BUS-Überwachung wird unterdrückt, wenn der RepSchalter ausgelöst meldet.

**01.03.0018**
STLB-Bau 2025-10 075
Sicherheitsschalter DIN EN 60204-1 (VDE 0113-1), abschließbar, außerhalb des Kammergehäuses, einschl. elektrischer Verdrahtung mit luftdichter Kabeldurchführung, mit Verschraubung, Bemessungsbetriebsspannung 500 V AC, Schutzart IP 55 DIN EN 60529 (VDE 0470-1), für Schaltung des Hauptstromkreises, mehrpolig, mit 2 Hilfskontakten, einschl. Wartungsschalter als Lasttrennschalter, mit 2 Hilfskontakten 1 S, 1 Ö, 3-polig, Gehäuse aus Kunststoff, mit Kabelverschraubung.
Menge: 2,000 St

*Hinweis*
Spezifikation Siphom mit Frostschutzheizung

Spezialsiphon Typ Saug oder Druckseite (tranzparent) Selbstfüllender und selbstschließender Siphon zur Entwässerung von RLT-Geräten im Bereich der Kühler, Befeuchter oder anderer Nassbereiche mit Unterdruck gegenüber der Umgebung. Mit eingelegter Schwimmerkugel als Rückschlagventil Schraubdeckel zu Revisionszwecken Geeignet für einen max. Unterdruck von P = 2.900 Pa Ausführung in Polypropylen (PP) Zulaufanschluss über Quetschverschraubung oder Gummimanschette für Geräteabläufe ¾", 1", 1¼", 1½" Ablaufdurchmesser 40 mm Variable Ablaufanordnung über zweiseitigen Gewindeanschluss und veränderlicher Einbauhöhe.

Frostschutzheizung für Siphons

Frostschutzheizung für den Einsatz an allen gängigen druck- und saugseitigen Siphons mit 1½"-Anschluss. Die Frostschutzheizung besteht im Wesentlichen aus einem flexiblen Heizkabel, welches durch den Siphon geführt und über einen variabel einstellbaren Thermostat automatisch angesteuert wird, sobald die eingestellte Temperatur unterschritten wird. Durch Erwärmen des Heizbandes wird ein Einfrieren des Siphons verhindert. Technische Daten: Spannung 230V, Länge beheizt: 70cm, selbstregulierende Heizleitung mit Leistung: 19W/m (bei 10°C) und 30W/m bei (-25°C), Heizleistung somit: 13,3W (bei 10°C) und 21W bei (-25°C), Schutzklasse I, Ausführung mit Schutzleiter, ab der Verbindungsmuffe im beheizten Bereich vollkommen wasserdicht. Zuleitung unbeheizt 100cm in IP54, Zulässige Betriebstemperatur -30°C bis +55°C. - universell einsetzbar an allen Siphons mit 1½" - leicht nachzurüsten - fertig vormontiert - inkl. Anschlussdose (IP67) mit integriertem Frostschutz-Thermostat zur Montage in direkter Umgebung des Siphons - fertig bestückt mit Klemmen zum einfachen Anschluss an bauseitige E-Zuleitung (3x 1,5 mm²), permanente Stromversorgung, 230V, max. 10 A erforderlich. (Absicherung über bauseitigen 30 mA FI-Schutzschalter.) - Thermostat voreingestellt auf +5° C

**01.03.0019**
STLB-Bau 2025-10 075
Geruchverschluss für Kondensatableitung von Klima-Innengeräten mit eingelegter Schwimmerkugel als Rückschlagventil, zum saugseitigen Anschluss, als Tropfwassersiphon, Ablaufleistung bis 2 l/min, Zulaufanschluss für Geräteablauf DN 40, Ablaufdurchmesser DN 40.
Menge: 1,000 St

#### 01.04 Lüftungsanlage RLT16 Monitorwand LWB1L_U1.006|03_RL16

*Hinweis*
Spezifikation RLT16 Monitorwand

Das Lüftungsgerät RLT16 steht am Standort: 1L -1.006
Sekundärluftgerät Monitorwand
Stromversorgung: aus ASP

**01.04.0001**
STLB-Bau 2025-10 075
Raumlufttechnisches Zentralgerät,
Volumenstrom '1000' m3/h, zur Innenaufstellung, als liegende Konstruktion, für Zuluft, mit Umluftbetrieb, Hygieneanforderungen VDI 6022 Blatt 1, thermodynamische Luftbehandlung: kühlen, mit Leergehäuse, einschl. Tür, Ausführung wie Gehäuse für alle Bauelemente, Geschwindigkeitsklasse V1 DIN EN 13053 (max 1,6 m/s), Qualitätsanforderungen an das Gehäuse DIN EN 1886, mechanische Festigkeit, Gehäuseklasse D 1 (M), Dichtheitsklasse L 1 (M), Wärmedurchgangszahl Klasse T 2, Wärmebrückenfaktor TB 2, Wärmebrückenfaktor TB 2 für kaltluftberührte Gehäuseteile,

externe Druckdifferenz bei max. Volumenstrom in Pa 'Externe Pressung 600 [Pa]
Interner Druckverlust 448 [Pa]
Zusatzdruckverlust 638 [Pa]'
Bezugsdichte in kg/m3 '1,2 kg/m³'

max. A-Schallleistungspegel der Gehäuseoberfläche beim Bezugsluftvolumenstrom in dB 'Zuluft 48,0 dB(A)'

A-Schallleistungspegel im Zuluftanschluss in dB 'Austritt 45,8 dB(A)'

A-Schallleistungspegel im Umluftanschluss in dB 'Ansaug 42,8 dB(A)'

max. mögliche Maße L/B/H in mm 'Baugröße Typ Zuluft
Länge x Breite x Höhe
3519mm x 740mm x 778mm

Aufbau der Komponenten in Zuluftrichtung:
Filter 535,5mm
Schalldämpfer  612,0mm
Ventilator, freilaufendes Rad 688,5mm
Schalldämpfer  1224,0mm
Leerteil 306,0mm
Kühler 612,0mm'

max. mögliche Transportmasse eines Bauelements in kg 'Gewicht = 634,00 kg'

Luftleitungsanschluss für Zuluft A/B in mm 'Breite x Höhe
606mm x 646mm'
Luftleitungsanschluss für Umluft A/B in mm 'Breite x Höhe
606mm x 646mm'
Gehäuse für alle Bauteile doppelschalig, außen aus verzinktem Stahl, innen aus verzinktem Stahl, beschichtet, mit Schall- und Wärmedämmung, Brandverhaltensklasse DIN EN 13501-1 A1 -s1, d0 (nichtbrennbar), Gehäuseboden aus verzinktem Stahl, Gehäuserahmen aus verzinktem Stahl, mit Anschlüssen für Umluft- und Zuluftbauteile, mit Grundrahmen, aus verzinktem Profilstahl,
gemäß nachfolgender Beschreibung.
Menge: 1,000 St

*Hinweis*
Spezifikation Ventilatoren

Ventilatoreinheiten, freilaufendes Rad mit EC-Motor mit

Als direkt angetriebene freilaufende Räder werden Ventilatoren mit rückwärts gekrümmten Schaufeln verwendet. Das Laufrad mit hohem Wirkungsgrad besteht aus Aluminiumblech. Durch den direkt im Laufrad integrierten EC-Motor sind die Ventilatoren sehr kompakt. Die Einbaulage der Ventilatoren ist variabel – eine Montage mit horizontaler oder auch vertikaler Motorwellenlage kann realisiert werden. Ein zusätzlicher Frequenzumrichter zur Einstellung des Arbeitspunktes  wird nicht benötigt. Ein Reparaturschalter für Haupt- oder Steuerstrom und ein Potentialausgleich sind am RLT - Gerät vorzusehen.

Die ECs der Ventilatoren werden über ModbusRTU mit folgenden Datenpunkten auf die AS aufgeschaltet:

Sollwert (R/W, Holding, Adr. 1),
Betriebsstunden (R/W, Holding, Adr. 9),
Istdrehzahl (R, Input, Adr. 10),
Status (NC4) (R, Input, Adr. 11),
Warnung (NC5) (R, Input, Adr. 12),
aktuelle el. Leistung (R, Input, Adr. 21).
Bei der Inbetriebnahme wird
die Sollwertquelle (R/W, Holding, Adr. 101) wird auf 1 – RS485,
der Sollwert Speicher (R/W, Holding, Adr. 103) auf 0 – nicht speichern,
die Betriebsart (R/W, Holding, Adr. 106-107) auf 0 – Drehzahlregelung,
der Motor Stop Enable (R/W, Holding, Adr. 112-113) auf 1 - Motor hält bei Sollwert 0 und die Zeitverzögerung Notlauf  (R/W, Holding, Adr. 112-113) auf 1200 - 120s gesetzt.

**01.04.0002**
STLB-Bau 2025-10 075
Radialventilator, einseitig saugend, mit Gehäuse, mit Direktantrieb, Laufrad mit rückwärts gekrümmten Schaufeln, für Einbau in raumlufttechnisches Gerät, für Zuluft, spezifische Ventilatorleistung SFP 2 DIN EN 16798-3, Leistungsaufnahme Klasse P1 DIN EN 13053, für Dauerbetrieb,
Volumenstrom '2000' m3/h, Bezugsdichte am Eintrittsquerschnitt 1,2 kg/m3, mit Motor, Bemessungsbetriebsspannung 230 V AC, DIN EN 60034-1 (VDE 0530-1), als Permanent Magnet Motor (PM Motor)/EC-Motor, einschl. Steuergerät, Gehäuse aus beschichtetem Stahl, durchgehend geschweißt, Laufrad aus Aluminium, Luftleitungsanschluss druck- und saugseitig, mit Klemmenkasten außerhalb des Gerätegehäuses, mit kalibrierter Volumenstrommesseinrichtung.
Menge: 1,000 St

*Hinweis*
Spezifikation Stellklappe Zu- und Umluft

Luftregel- und Absperrklappen entsprechen der Klasse 2  nach DIN EN 1751.
Um eine optimale An- und Abströmung zu gewährleisten werden folgende Winkel gemäß RLT 01 eingehalten:

Anströmwinkel >= 25 °
Abströmwinkel >= 35 °

Der Platzbedarf bzw. die Möglichkeit zur Anbringung von Klappenstellantrieben sind vorzusehen. Die Oberflächenbeschaffenheit ist sendzimirverzinkt. Optional sind Ausführungen in und Edelstahl (1.4301) einsetzbar.
Die 2-Punkt-Außen- und -Fortluftklappen mit beidseitigen Endlagenschaltern werden bei Anlagenstillstand geschlossen. Die Klappen werden mittels Befehlsaufführkontrolle überwacht (NC4).

**01.04.0003**
STLB-Bau 2025-10 075
Stellklappe, für Umluft- und Zuluftanschluss, mit Absperrfunktion, Rahmen und Lamellen aus verzinktem Stahl, Dichtheitsklasse 2 DIN EN 1751, Anschlussdichtheit Klasse 2 DIN EN 1751, mit Flansch.
Menge: 2,000 St

*Hinweis*
Spezifikation elastischer Stutzen

Hygienische, elastische Verbindung als Profilgummiverbinder zwischen Geräteanschluss und Luftkanälen, bestehend aus einem Moosgummiprofil, geschlossenporig und Rahmen aus Aluminium, Edelstahl oder verzinktem Stahlblech hergestellt, Stöße dauerhaft luftdicht verklebt, geeignet für senkrechte und waagerechte Anordnung.

**01.04.0004**
STLB-Bau 2025-10 075
Elastisches Verbindungsstück, aerosolatdicht, Luftdichtheitsklasse ATC3 DIN EN 16798-3, für rechteckige Luftleitung, größte Kantenlänge über 500 bis 1000 mm, mit Anschlussrahmen aus Aluminium.
Menge: 2,000 St

**01.04.0005**
STLB-Bau 2025-10 075
Schwingungsdämpfer für RLT-Zentralgerät, abgestimmt auf die niedrigste Erregerfrequenz des Aggregates und die Gesamtmasse des gefederten Systems.
Menge: 1,000 St

**01.04.0006**
STLB-Bau 2025-10 075
Luftfilter, für Einbau in raumlufttechnisches Gerät, als Taschenfilter, Filtermedium aus Glasfasern, Taschenlänge bis 370 mm, Rahmen aus verzinktem Stahl, Filterklasse ePM10 DIN EN ISO 16890, Abscheidegrad von 50 % bis unter 55 %,
max. Anfangsdruckdifferenz in Pa '43'
mit Einbaurahmen, aus verzinktem Stahl, mit Anschluss für Differenzdruckmessung.
Menge: 2,000 St

**01.04.0007**
STLB-Bau 2025-10 075
Wärmeübertrager, für Einbau in raumlufttechnisches Gerät, als Luftkühler, mit Einschubvorrichtung, Schienen aus nichtrostendem Stahl, mit Rahmen aus Aluminium, Rohre und Sammelrohre aus Kupfer, Lamellen aus beschichtetem Aluminium, mit Gewindeanschluss, R 1, mit Entleerungs- und Entlüftungsanschlüssen, Kondensatwanne und Ablaufstutzen, korrosionsgeschützt, Kühlmedium Wasser.
Menge: 1,000 St

**01.04.0008**
STLB-Bau 2025-10 075
Tropfenabscheider, einschl. Wanne mit Gefälle und Ablaufstutzen, aus nichtrostendem Stahl, Werkstoff-Nr 1.4301, Lamellen aus Kunststoff, Rahmen aus Aluminium.
Menge: 1,000 St

**01.04.0009**
STLB-Bau 2025-10 075
Kulissenschalldämpfer, rechteckig, für Einbau in raumlufttechnisches Gerät, Druckdifferenz bis 50 Pa, für Abluft,
Mind.-Dämpfung bei den Oktavmittenfrequenzen 63/125/250/500/1000/2000/4000/8000 Hz in dB 'Fqr [Hz]  63 125  250  500  1000  2000  4000  8000
Abs [dB]  3  7  17  19  23  21  16  13'
Hygieneanforderungen VDI 6022 Blatt 1, Absorptionsschicht biolöslich im Sinne der TRGS 905, Kulissenrahmen aus verzinktem Stahl, Luftdichtheitsklasse ATC3 DIN EN 16798-3, Brandverhaltensklasse DIN EN 13501-1 A1 -s1, d0 (nichtbrennbar).
Menge: 1,000 St

**01.04.0010**
STLB-Bau 2025-10 075
Kulissenschalldämpfer, rechteckig, für Einbau in raumlufttechnisches Gerät, Druckdifferenz bis 50 Pa, für Zuluft,
Mind.-Dämpfung bei den Oktavmittenfrequenzen 63/125/250/500/1000/2000/4000/8000 Hz in dB 'Fqr [Hz]  63 125  250  500  1000  2000  4000  8000
Abs [dB]  3  9  22  25  30  27  20  16'
Hygieneanforderungen VDI 6022 Blatt 1, Absorptionsschicht biolöslich im Sinne der TRGS 905, Kulissenrahmen aus verzinktem Stahl, Luftdichtheitsklasse ATC3 DIN EN 16798-3, Brandverhaltensklasse DIN EN 13501-1 A1 -s1, d0 (nichtbrennbar).
Menge: 1,000 St

*Hinweis*
Spezifikation Türen und Bediendeckel

Die Türen und Bedienungsdeckel sind mit umlaufenden, geschäumten Dichtungen gemäß VDI 6022 und DIN 1946T4 ausgestattet Bedienungsöffnungen sind generell mit außenliegenden, nur durch Werkzeug zu öffnende, Verschlüsse ausgestattet. Diese können alternativ mit einem Griff und abschließbar ausgeführt werden. Abnehmbare Bediendeckel verfügen über Klemmhebelverschlüsse. Die 2 bzw. 3-dimensional einstellbaren Tür- Scharniere erlauben eine einfache Verstellung des Türblattes und des Anpressdruckes. Die Türen erhalten Feststellvorrichtungen.

**01.04.0011**
STLB-Bau 2025-10 075
Tür, Einbau in Gerätekammerwand, mit Wärmedämmung, Baustoffklasse DIN 4102-1 A (nichtbrennbar), Wärmedurchgangszahl Klasse T 2 DIN EN 1886.
Menge: 6,000 St

*Hinweis*
Spezifikation Reparaturschalter

Reparaturschalter Ventilator
Nenndaten 11.000 kW, 25A, IP67
Hilfskontakte 2x
Polzahl 3
Der Reperaturschalter wird mit Hilfsschalter Ausgelöst (NC7) auf die AS aufgeschaltet. Die Störmeldung der BUS-Überwachung wird unterdrückt, wenn der RepSchalter ausgelöst meldet.

**01.04.0012**
STLB-Bau 2025-10 075
Sicherheitsschalter DIN EN 60204-1 (VDE 0113-1), abschließbar, außerhalb des Kammergehäuses, einschl. elektrischer Verdrahtung mit luftdichter Kabeldurchführung, mit Verschraubung, Bemessungsbetriebsspannung 500 V AC, Schutzart IP 55 DIN EN 60529 (VDE 0470-1), für Schaltung des Hauptstromkreises, mehrpolig, mit 2 Hilfskontakten, einschl. Wartungsschalter als Lasttrennschalter, mit 2 Hilfskontakten 1 S, 1 Ö, 3-polig, Gehäuse aus Kunststoff, mit Kabelverschraubung.
Menge: 2,000 St

*Hinweis*
Spezifikation Siphon

Spezialsiphon Typ Saug oder Druckseite (tranzparent) Selbstfüllender und selbstschließender Siphon zur Entwässerung von RLT-Geräten im Bereich der Kühler, Befeuchter oder anderer Nassbereiche mit Unterdruck gegenüber der Umgebung. Mit eingelegter Schwimmerkugel als Rückschlagventil Schraubdeckel zu Revisionszwecken Geeignet für einen max. Unterdruck von P = 2.900 Pa Ausführung in Polypropylen (PP) Zulaufanschluss über Quetschverschraubung oder Gummimanschette für Geräteabläufe ¾", 1", 1¼", 1½" Ablaufdurchmesser 40 mm Variable Ablaufanordnung über zweiseitigen Gewindeanschluss und veränderlicher Einbauhöhe.

**01.04.0013**
STLB-Bau 2025-10 075
Geruchverschluss für Kondensatableitung von Klima-Innengeräten mit eingelegter Schwimmerkugel als Rückschlagventil, zum druckseitigen Anschluss, als Tropfwassersiphon, Ablaufleistung bis 2 l/min, Zulaufanschluss für Geräteablauf DN 40, Ablaufdurchmesser DN 40.
Menge: 1,000 St

#### 01.05 Lüftungsanlage RLT17 Monitorwand LWB1L_U1.006|04_RL17

*Hinweis*
Spezifikation RLT17 Monitorwand

Das Lüftungsgerät RLT16 steht am Standort: 1L -1.006
Sekundärluftgerät Monitorwand
Stromversorgung: aus ASP

*Hinweis*
Spezifikation Ventilatoren

Ventilatoreinheiten, freilaufendes Rad mit EC-Motor mit

Als direkt angetriebene freilaufende Räder werden Ventilatoren mit rückwärts gekrümmten Schaufeln verwendet. Das Laufrad mit hohem Wirkungsgrad besteht aus Aluminiumblech. Durch den direkt im Laufrad integrierten EC-Motor sind die Ventilatoren sehr kompakt. Die Einbaulage der Ventilatoren ist variabel – eine Montage mit horizontaler oder auch vertikaler Motorwellenlage kann realisiert werden. Ein zusätzlicher Frequenzumrichter zur Einstellung des Arbeitspunktes  wird nicht benötigt. Ein Reparaturschalter für Haupt- oder Steuerstrom und ein Potentialausgleich sind am RLT - Gerät vorzusehen.

Die ECs der Ventilatoren werden über ModbusRTU mit folgenden Datenpunkten auf die AS aufgeschaltet:

Sollwert (R/W, Holding, Adr. 1),
Betriebsstunden (R/W, Holding, Adr. 9),
Istdrehzahl (R, Input, Adr. 10),
Status (NC4) (R, Input, Adr. 11),
Warnung (NC5) (R, Input, Adr. 12),
aktuelle el. Leistung (R, Input, Adr. 21).
Bei der Inbetriebnahme wird
die Sollwertquelle (R/W, Holding, Adr. 101) wird auf 1 – RS485,
der Sollwert Speicher (R/W, Holding, Adr. 103) auf 0 – nicht speichern,
die Betriebsart (R/W, Holding, Adr. 106-107) auf 0 – Drehzahlregelung,
der Motor Stop Enable (R/W, Holding, Adr. 112-113) auf 1 - Motor hält bei Sollwert 0 und die Zeitverzögerung Notlauf  (R/W, Holding, Adr. 112-113) auf 1200 - 120s gesetzt.

**01.05.0001**
STLB-Bau 2025-10 075
Radialventilator, einseitig saugend, mit Gehäuse, mit Direktantrieb, Laufrad mit rückwärts gekrümmten Schaufeln, für Einbau in raumlufttechnisches Gerät, für Zuluft, spezifische Ventilatorleistung SFP 2 DIN EN 16798-3, Leistungsaufnahme Klasse P1 DIN EN 13053, für Dauerbetrieb,
Volumenstrom '2000' m3/h, Bezugsdichte am Eintrittsquerschnitt 1,2 kg/m3, mit Motor, Bemessungsbetriebsspannung 230 V AC, DIN EN 60034-1 (VDE 0530-1), als Permanent Magnet Motor (PM Motor)/EC-Motor, einschl. Steuergerät, Gehäuse aus beschichtetem Stahl, durchgehend geschweißt, Laufrad aus Aluminium, Luftleitungsanschluss druck- und saugseitig, mit Klemmenkasten außerhalb des Gerätegehäuses, mit kalibrierter Volumenstrommesseinrichtung.
Menge: 1,000 St

*Hinweis*
Spezifikation Stellklappe Zu- und Umluft

Luftregel- und Absperrklappen entsprechen der Klasse 2  nach DIN EN 1751.
Um eine optimale An- und Abströmung zu gewährleisten werden folgende Winkel gemäß RLT 01 eingehalten:

Anströmwinkel >= 25 °
Abströmwinkel >= 35 °

Der Platzbedarf bzw. die Möglichkeit zur Anbringung von Klappenstellantrieben sind vorzusehen. Die Oberflächenbeschaffenheit ist sendzimirverzinkt. Optional sind Ausführungen in und Edelstahl (1.4301) einsetzbar.
Die 2-Punkt-Außen- und -Fortluftklappen mit beidseitigen Endlagenschaltern werden bei Anlagenstillstand geschlossen. Die Klappen werden mittels Befehlsaufführkontrolle überwacht (NC4).

**01.05.0002**
STLB-Bau 2025-10 075
Stellklappe, für Umluft- und Zuluftanschluss, mit Absperrfunktion, Rahmen und Lamellen aus verzinktem Stahl, Dichtheitsklasse 2 DIN EN 1751, Anschlussdichtheit Klasse 2 DIN EN 1751, mit Flansch.
Menge: 2,000 St

*Hinweis*
Spezifikation elastischer Stutzen

Hygienische, elastische Verbindung als Profilgummiverbinder zwischen Geräteanschluss und Luftkanälen, bestehend aus einem Moosgummiprofil, geschlossenporig und Rahmen aus Aluminium, Edelstahl oder verzinktem Stahlblech hergestellt, Stöße dauerhaft luftdicht verklebt, geeignet für senkrechte und waagerechte Anordnung.

**01.05.0003**
STLB-Bau 2025-10 075
Elastisches Verbindungsstück, aerosolatdicht, Luftdichtheitsklasse ATC3 DIN EN 16798-3, für rechteckige Luftleitung, größte Kantenlänge über 500 bis 1000 mm, mit Anschlussrahmen aus Aluminium.
Menge: 2,000 St

**01.05.0004**
STLB-Bau 2025-10 075
Schwingungsdämpfer für RLT-Zentralgerät, abgestimmt auf die niedrigste Erregerfrequenz des Aggregates und die Gesamtmasse des gefederten Systems.
Menge: 1,000 St

**01.05.0005**
STLB-Bau 2025-10 075
Luftfilter, für Einbau in raumlufttechnisches Gerät, als Taschenfilter, Filtermedium aus Glasfasern, Taschenlänge bis 370 mm, Rahmen aus verzinktem Stahl, Filterklasse ePM10 DIN EN ISO 16890, Abscheidegrad von 50 % bis unter 55 %,
max. Anfangsdruckdifferenz in Pa '43'
mit Einbaurahmen, aus verzinktem Stahl, mit Anschluss für Differenzdruckmessung.
Menge: 2,000 St

**01.05.0006**
STLB-Bau 2025-10 075
Wärmeübertrager, für Einbau in raumlufttechnisches Gerät, als Luftkühler, mit Einschubvorrichtung, Schienen aus nichtrostendem Stahl, mit Rahmen aus Aluminium, Rohre und Sammelrohre aus Kupfer, Lamellen aus beschichtetem Aluminium, mit Gewindeanschluss, R 1, mit Entleerungs- und Entlüftungsanschlüssen, Kondensatwanne und Ablaufstutzen, korrosionsgeschützt, Kühlmedium Wasser.
Menge: 1,000 St

**01.05.0007**
STLB-Bau 2025-10 075
Tropfenabscheider, einschl. Wanne mit Gefälle und Ablaufstutzen, aus nichtrostendem Stahl, Werkstoff-Nr 1.4301, Lamellen aus Kunststoff, Rahmen aus Aluminium.
Menge: 1,000 St

**01.05.0008**
STLB-Bau 2025-10 075
Kulissenschalldämpfer, rechteckig, für Einbau in raumlufttechnisches Gerät, Druckdifferenz bis 50 Pa, für Abluft,
Mind.-Dämpfung bei den Oktavmittenfrequenzen 63/125/250/500/1000/2000/4000/8000 Hz in dB 'Fqr [Hz]  63 125  250  500  1000  2000  4000  8000
Abs [dB]  3  7  17  19  23  21  16  13'
Hygieneanforderungen VDI 6022 Blatt 1, Absorptionsschicht biolöslich im Sinne der TRGS 905, Kulissenrahmen aus verzinktem Stahl, Luftdichtheitsklasse ATC3 DIN EN 16798-3, Brandverhaltensklasse DIN EN 13501-1 A1 -s1, d0 (nichtbrennbar).
Menge: 1,000 St

**01.05.0009**
STLB-Bau 2025-10 075
Kulissenschalldämpfer, rechteckig, für Einbau in raumlufttechnisches Gerät, Druckdifferenz bis 50 Pa, für Zuluft,
Mind.-Dämpfung bei den Oktavmittenfrequenzen 63/125/250/500/1000/2000/4000/8000 Hz in dB 'Fqr [Hz]  63 125  250  500  1000  2000  4000  8000
Abs [dB]  3  9  22  25  30  27  20  16'
Hygieneanforderungen VDI 6022 Blatt 1, Absorptionsschicht biolöslich im Sinne der TRGS 905, Kulissenrahmen aus verzinktem Stahl, Luftdichtheitsklasse ATC3 DIN EN 16798-3, Brandverhaltensklasse DIN EN 13501-1 A1 -s1, d0 (nichtbrennbar).
Menge: 1,000 St

*Hinweis*
Spezifikation Türen und Bediendeckel

Die Türen und Bedienungsdeckel sind mit umlaufenden, geschäumten Dichtungen gemäß VDI 6022 und DIN 1946T4 ausgestattet Bedienungsöffnungen sind generell mit außenliegenden, nur durch Werkzeug zu öffnende, Verschlüsse ausgestattet. Diese können alternativ mit einem Griff und abschließbar ausgeführt werden. Abnehmbare Bediendeckel verfügen über Klemmhebelverschlüsse. Die 2 bzw. 3-dimensional einstellbaren Tür- Scharniere erlauben eine einfache Verstellung des Türblattes und des Anpressdruckes. Die Türen erhalten Feststellvorrichtungen.

**01.05.0010**
STLB-Bau 2025-10 075
Tür, Einbau in Gerätekammerwand, mit Wärmedämmung, Baustoffklasse DIN 4102-1 A (nichtbrennbar), Wärmedurchgangszahl Klasse T 2 DIN EN 1886.
Menge: 6,000 St

*Hinweis*
Spezifikation Reparaturschalter

Reparaturschalter Ventilator
Nenndaten 11.000 kW, 25A, IP67
Hilfskontakte 2x
Polzahl 3
Der Reperaturschalter wird mit Hilfsschalter Ausgelöst (NC7) auf die AS aufgeschaltet. Die Störmeldung der BUS-Überwachung wird unterdrückt, wenn der RepSchalter ausgelöst meldet.

**01.05.0011**
STLB-Bau 2025-10 075
Sicherheitsschalter DIN EN 60204-1 (VDE 0113-1), abschließbar, außerhalb des Kammergehäuses, einschl. elektrischer Verdrahtung mit luftdichter Kabeldurchführung, mit Verschraubung, Bemessungsbetriebsspannung 500 V AC, Schutzart IP 55 DIN EN 60529 (VDE 0470-1), für Schaltung des Hauptstromkreises, mehrpolig, mit 2 Hilfskontakten, einschl. Wartungsschalter als Lasttrennschalter, mit 2 Hilfskontakten 1 S, 1 Ö, 3-polig, Gehäuse aus Kunststoff, mit Kabelverschraubung.
Menge: 2,000 St

*Hinweis*
Spezifikation Siphon

Spezialsiphon Typ Saug oder Druckseite (tranzparent) Selbstfüllender und selbstschließender Siphon zur Entwässerung von RLT-Geräten im Bereich der Kühler, Befeuchter oder anderer Nassbereiche mit Unterdruck gegenüber der Umgebung. Mit eingelegter Schwimmerkugel als Rückschlagventil Schraubdeckel zu Revisionszwecken Geeignet für einen max. Unterdruck von P = 2.900 Pa Ausführung in Polypropylen (PP) Zulaufanschluss über Quetschverschraubung oder Gummimanschette für Geräteabläufe ¾", 1", 1¼", 1½" Ablaufdurchmesser 40 mm Variable Ablaufanordnung über zweiseitigen Gewindeanschluss und veränderlicher Einbauhöhe.

**01.05.0012**
STLB-Bau 2025-10 075
Geruchverschluss für Kondensatableitung von Klima-Innengeräten mit eingelegter Schwimmerkugel als Rückschlagventil, zum druckseitigen Anschluss, als Tropfwassersiphon, Ablaufleistung bis 2 l/min, Zulaufanschluss für Geräteablauf DN 40, Ablaufdurchmesser DN 40.
Menge: 1,000 St

#### 01.06 Lüftungsanlage RLT12 Serverkälte LWB1L_U1.005|03_RL12

**01.06.0001**
STLB-Bau 2025-10 075
Zu- und Abluftsystem DIN 1946-6, mit gebäudezentralem Lüftungsgerät, mit Radialventilator, an Wand, zur Innenaufstellung,
min. Bezugsluftvolumenstrom '327,24' m3/h,

min. Bezugsdruckdifferenz '50' Pa,

min. Luftvolumenstrom '415' m3/h,

max. Luftvolumenstrom '415' m3/h, SEV-Klasse A gemäß Richtlinie (EU) Nr 1254/2014, Filterklasse Außenluft mind. Coarse DIN EN ISO 16890, gravimetrischer Anfangsabscheidegrad von 60 % bis unter 70 %, Filterklasse Abluft mind. Coarse DIN EN ISO 16890, gravimetrischer Anfangsabscheidegrad von 60 % bis unter 70 %, Bemessungsbetriebsspannung 230 V AC, Schutzart IP 34 DIN EN 60529 (VDE 0470-1), Gehäuse rechteckig, für alle Bauteile doppelschalig, Gehäuseaußenwand aus verzinktem Stahl, pulverbeschichtet, Gehäuseinnenwand aus Kunststoff, Brandverhalten B1, mit kombinierter Schall- und Wärmedämmung, nichtbrennbar A1 DIN 4102-1, Anschluss Abluft DN 160, Anschluss Fortluft DN 160, Anschluss Außenluft DN 160, Anschluss Zuluft DN 160, rekuperatives Wärmerückgewinnungssystem, mit elektrischem Frostschutzregister und Bypass, Steuerung nach zentralem Bedarf,

Art Steuerung 'KWL-KNX Connect

Zum Anschluss des Lüftungsgerätes an ein
KNX-Gebäudeleitsystem.
Für Schaltschrankeinbau (1 Platzeinheit
erforderlich).

Die redundanten RLT-Geräte dienen der Belüftung der Sicherheitsgehäuse der fünf Propan-Kältemaschinen mit zusammen 415m³/h rund um die Uhr und werden über je eine separate Modbus-Linie (siehe Topologie Feld-Netzwerke) mit je folgenden Datenpunkten auf die AS aufgeschaltet:

Freigabe (0 - Ein, 5 - Aus; R/W; Adr.4610),
Sammelstörmeldung (NC4; 0 - OK, 1 - Fehler; R; Adr.4621),
Ist-Ventilatorleistung in % (R; Adr.4353),
Ist-Zulufttemperatur in cK (R; Adr.4358),
aktuelle Minute, Stunde, Tag, Monat, Jahr (R/W; Adr.4849…4853),
Restlaufzeit Filter in Tagen (R; Adr.20537),
Datum letzter Filterwechsel, Tag, Monat, Jahr (R/W; Adr.20546…20548).

Bei der Inbetriebnahme wird
das Lüftungsprofil (R/W; Adr.4609) auf 0 - Zuhause,
die Ventilatorleistung (R/W; Adr.20507) auf den Sollwert,
die Zulufttemperatur (R/W; Adr.20508) auf den Sollwert 27815cK = 5°C und
der Filterwechselintervall auf der WebOberfläche auf 365 Tage gesetzt.'

zum Anschluss an Gebäudeautomation (GA) DIN EN ISO 16484-3, busfähig, einschl. Bediengerät.
Menge: 1,000 St

#### 01.07 Lüftungsanlage RLT13 Serverkälte LWB1L_U1.005|04_RL13

**01.07.0001**
STLB-Bau 2025-10 075
Zu- und Abluftsystem DIN 1946-6, mit gebäudezentralem Lüftungsgerät, mit Radialventilator, an Wand, zur Innenaufstellung,
min. Bezugsluftvolumenstrom '327,24' m3/h,

min. Bezugsdruckdifferenz '50' Pa,

min. Luftvolumenstrom '415' m3/h,

max. Luftvolumenstrom '415' m3/h, SEV-Klasse A gemäß Richtlinie (EU) Nr 1254/2014, Filterklasse Außenluft mind. Coarse DIN EN ISO 16890, gravimetrischer Anfangsabscheidegrad von 60 % bis unter 70 %, Filterklasse Abluft mind. Coarse DIN EN ISO 16890, gravimetrischer Anfangsabscheidegrad von 60 % bis unter 70 %, Bemessungsbetriebsspannung 230 V AC, Schutzart IP 34 DIN EN 60529 (VDE 0470-1), Gehäuse rechteckig, für alle Bauteile doppelschalig, Gehäuseaußenwand aus verzinktem Stahl, pulverbeschichtet, Gehäuseinnenwand aus Kunststoff, Brandverhalten B1, mit kombinierter Schall- und Wärmedämmung, nichtbrennbar A1 DIN 4102-1, Anschluss Abluft DN 160, Anschluss Fortluft DN 160, Anschluss Außenluft DN 160, Anschluss Zuluft DN 160, rekuperatives Wärmerückgewinnungssystem, mit elektrischem Frostschutzregister und Bypass, Steuerung nach zentralem Bedarf,

Art Steuerung 'KWL-KNX Connect

Zum Anschluss des Lüftungsgerätes an ein
KNX-Gebäudeleitsystem.
Für Schaltschrankeinbau (1 Platzeinheit
erforderlich).

Die redundanten RLT-Geräte dienen der Belüftung der Sicherheitsgehäuse der fünf Propan-Kältemaschinen mit zusammen 415m³/h rund um die Uhr und werden über je eine separate Modbus-Linie (siehe Topologie Feld-Netzwerke) mit je folgenden Datenpunkten auf die AS aufgeschaltet:

Freigabe (0 - Ein, 5 - Aus; R/W; Adr.4610),
Sammelstörmeldung (NC4; 0 - OK, 1 - Fehler; R; Adr.4621),
Ist-Ventilatorleistung in % (R; Adr.4353),
Ist-Zulufttemperatur in cK (R; Adr.4358),
aktuelle Minute, Stunde, Tag, Monat, Jahr (R/W; Adr.4849…4853),
Restlaufzeit Filter in Tagen (R; Adr.20537),
Datum letzter Filterwechsel, Tag, Monat, Jahr (R/W; Adr.20546…20548).

Bei der Inbetriebnahme wird
das Lüftungsprofil (R/W; Adr.4609) auf 0 - Zuhause,
die Ventilatorleistung (R/W; Adr.20507) auf den Sollwert,
die Zulufttemperatur (R/W; Adr.20508) auf den Sollwert 27815cK = 5°C und
der Filterwechselintervall auf der WebOberfläche auf 365 Tage gesetzt.'

zum Anschluss an Gebäudeautomation (GA) DIN EN ISO 16484-3, busfähig, einschl. Bediengerät.
Menge: 1,000 St

#### 01.08 Lüftungsanlage RLT22 SiBe LWB1V_U1.009|25_RL22

**01.08.0001**
STLB-Bau 2025-10 075
Abluftsystem DIN 1946-6, mit Einzelraum-Lüftungsgerät, freiansaugend, mit Radialventilator, an Wand, zur Innenaufstellung,
min. Bezugsluftvolumenstrom '58,68' m3/h,

min. Bezugsdruckdifferenz '180' Pa,

min. Luftvolumenstrom '25' m3/h,

max. Luftvolumenstrom '84' m3/h, SEV-Klasse D gemäß Richtlinie (EU) Nr 1254/2014, Bemessungsbetriebsspannung 230 V AC, Schutzart IP 45 DIN EN 60529 (VDE 0470-1), Gehäuse rechteckig, für alle Bauteile einschalig, Gehäuse aus Kunststoff, Brandverhalten B1, schwerentflammbar B1 DIN 4102-1, Anschluss Abluft DN 80, Anschluss Fortluft DN 80, Handsteuerung, Bediengerät wird gesondert vergütet.
Menge: 1,000 St

*Hinweis*
Spezifikation Drehschalter

Dreistufen Drehzahl- und Drehschalter mit 0-Stellung zur Steuerung von Ventilatoren mit 3 Drehzahlen. Raumlicht nicht parallel schaltbar.
Zum Einbau in 55er UP-Dose. Schutzart IP30, 230 V,
50/60 Hz, I max., 3 A induktiv.

**01.08.0002**
STLB-Bau 2025-10 070
Handschaltung für 3 Schaltstellungen, mit Nockenschalter, mit Betriebsanzeige je Stufe, getrennte Leuchte mit Dauerlicht unterschiedlicher Farbe für Betrieb und Störung.
Menge: 1,000 St

#### 01.09 Lüftungsanlage RLT21 Batterie LWB1V_E0.028|25_RL21

**01.09.0001**
STLB-Bau 2025-10 075
Abluftsystem DIN 1946-6, mit Einzelraum-Lüftungsgerät, freiansaugend, mit Radialventilator, an Wand, zur Innenaufstellung,
min. Bezugsluftvolumenstrom '58,68' m3/h,

min. Bezugsdruckdifferenz '180' Pa,

min. Luftvolumenstrom '25' m3/h,

max. Luftvolumenstrom '84' m3/h, SEV-Klasse D gemäß Richtlinie (EU) Nr 1254/2014, Bemessungsbetriebsspannung 230 V AC, Schutzart IP 45 DIN EN 60529 (VDE 0470-1), Gehäuse rechteckig, für alle Bauteile einschalig, Gehäuse aus Kunststoff, Brandverhalten B1, schwerentflammbar B1 DIN 4102-1, Anschluss Abluft DN 80, Anschluss Fortluft DN 80, Handsteuerung, Bediengerät wird gesondert vergütet.
Menge: 1,000 St

*Hinweis*
Spezifikation Drehschalter

Dreistufen Drehzahl- und Drehschalter mit 0-Stellung zur Steuerung von Ventilatoren mit 3 Drehzahlen. Raumlicht nicht parallel schaltbar.
Zum Einbau in 55er UP-Dose. Schutzart IP30, 230 V,
50/60 Hz, I max., 3 A induktiv.

**01.09.0002**
STLB-Bau 2025-10 070
Handschaltung für 3 Schaltstellungen, mit Nockenschalter, mit Betriebsanzeige je Stufe, getrennte Leuchte mit Dauerlicht unterschiedlicher Farbe für Betrieb und Störung.
Menge: 1,000 St

#### 01.10 RLT14- Dampfbefeuchter Server LWB1L_00.033|03_RL14_UM_BD01

*Hinweis*
Spezifikation Dampfbefeuchter

Standort: 1L- E0 Raum 33 - Server
Stromversorgung: aus ASP

Der Dampfbefeuchter eine Kombination aus Dampfgenerator und Dampfluftgebläse dient der Raumluftbefeuchtung und wird über ModbusRTU mit folgenden Datenpunkten auf die AS aufgeschaltet:
Freigabe: Fehlerzähler zur Abschaltung bei BUS-Ausfall = 0 (R/W, Holding, Adr. 4B7),
Freigabe: Sicherheitskette virtuell = 1 (R/W, Holding, Adr. 4B2),
Sollwert Dampfleistung in 0-100% von Adr. 31F (R/W, Holding, Adr. 4B6),
Ist-Dampfmenge in kg/h (R, Input, Adr. 5),
Abschlämmstart (R/W, Holding, Adr. 4B4),
Störungsmeldungen (NC4) (R, Input, Adr. 1),
Service-Meldungen Zyliner 1 (NC5) (R, Input, Adr. 4),
Geräte-Status - Status (R, Input, Adr. 16),
Ist-Strom Zylinder 1 in A (R, Input, Adr. 3B),
Dampfmengenzähler Zylinder 1 in kg (R, Input, Adr. 602, 603),
Betriebsstundenzähler in s (R, Input, Adr. 60A, 60B).

Bei der Inbetriebnahme wird
das Modbus_Timeout auf 60s (R/W, Holding, Adr. 36A),
Eco-Mode auf 1 - aktiv (R/W, Holding, Adr. 4B3) und
max. Dampfleistung auf 35% = 0,7kg/h (R/W, Holding, Adr. 31F) gesetzt.

**01.10.0001**
STLB-Bau 2025-10 075
Luftbefeuchter, Gehäuse aus beschichtetem Stahl, als Dampfbefeuchter, mit Eigendampferzeugung,
Dampfmassenstrom einschl. Kondensatverluste '5,2' kg/h, mit Dampfauslassrohr aus nichtrostendem Stahl, Werkstoff-Nr 1.4301, Dampfzylinder aus Kunststoff mit Elektroden-Dampferzeuger, mit Füllbehälter, Wassereinspeisung mit Magnetventil, Abschlämmung mit Kreiselpumpe, Bemessungsbetriebsspannung 230/400 V AC, Schaltschrank/-kasten, DIN EN IEC 62477-1 (VDE 0558-477-1), Schutzmaßnahmen DIN VDE 0100-410 (VDE 0100-410), Berührungsschutz DIN EN 50274 (VDE 0660-514), mit Betriebsstundenzähler, mit Betriebs-, Stör- und Wartungsmeldeanzeige, ausgerüstet zum Anschluss an die Gebäudeautomation (GA) DIN EN ISO 16484-3, MSR-Bauteile mit Messwertgeber, Regler, Steuergerät und Steuerungsbaugruppen, Stellsignal buskompatibel, ohne Rückmeldung, nach Normprotokoll DIN EN ISO 16484-5 BACnet, für Feuchteregelung in Abhängigkeit von der relativen Abluftfeuchte, Regelung stufenlos, mit Maximalbegrenzung der Zuluftfeuchte.
Menge: 1,000 St

*Hinweis*
Spezifikation Querstromgebläse

**01.10.0002**
STLB-Bau 2025-10 075
Querstromventilator, für Zuluft,
Volumenstrom '100' m3/h, mit Motor, als Wechselstrommotor, Gehäuse aus verzinktem Stahl.
Menge: 1,000 St

#### 01.11 RLT15- Dampfbefeuchter Server LWB1L_00.033|03_RL15_UM_BD01

*Hinweis*
Spezifikation Dampfbefeuchter

Standort: 1L- E0 Raum 33 - Server
Stromversorgung: aus ASP

Der Dampfbefeuchter eine Kombination aus Dampfgenerator und Dampfluftgebläse dient der Raumluftbefeuchtung und wird über ModbusRTU mit folgenden Datenpunkten auf die AS aufgeschaltet:
Freigabe: Fehlerzähler zur Abschaltung bei BUS-Ausfall = 0 (R/W, Holding, Adr. 4B7),
Freigabe: Sicherheitskette virtuell = 1 (R/W, Holding, Adr. 4B2),
Sollwert Dampfleistung in 0-100% von Adr. 31F (R/W, Holding, Adr. 4B6),
Ist-Dampfmenge in kg/h (R, Input, Adr. 5),
Abschlämmstart (R/W, Holding, Adr. 4B4),
Störungsmeldungen (NC4) (R, Input, Adr. 1),
Service-Meldungen Zyliner 1 (NC5) (R, Input, Adr. 4),
Geräte-Status - Status (R, Input, Adr. 16),
Ist-Strom Zylinder 1 in A (R, Input, Adr. 3B),
Dampfmengenzähler Zylinder 1 in kg (R, Input, Adr. 602, 603),
Betriebsstundenzähler in s (R, Input, Adr. 60A, 60B).

Bei der Inbetriebnahme wird
das Modbus_Timeout auf 60s (R/W, Holding, Adr. 36A),
Eco-Mode auf 1 - aktiv (R/W, Holding, Adr. 4B3) und
max. Dampfleistung auf 35% = 0,7kg/h (R/W, Holding, Adr. 31F) gesetzt.

**01.11.0001**
STLB-Bau 2025-10 075
Luftbefeuchter, Gehäuse aus beschichtetem Stahl, als Dampfbefeuchter, mit Eigendampferzeugung,
Dampfmassenstrom einschl. Kondensatverluste '5,2' kg/h, mit Dampfauslassrohr aus nichtrostendem Stahl, Werkstoff-Nr 1.4301, Dampfzylinder aus Kunststoff mit Elektroden-Dampferzeuger, mit Füllbehälter, Wassereinspeisung mit Magnetventil, Abschlämmung mit Kreiselpumpe, Bemessungsbetriebsspannung 230/400 V AC, Schaltschrank/-kasten, DIN EN IEC 62477-1 (VDE 0558-477-1), Schutzmaßnahmen DIN VDE 0100-410 (VDE 0100-410), Berührungsschutz DIN EN 50274 (VDE 0660-514), mit Betriebsstundenzähler, mit Betriebs-, Stör- und Wartungsmeldeanzeige, ausgerüstet zum Anschluss an die Gebäudeautomation (GA) DIN EN ISO 16484-3, MSR-Bauteile mit Messwertgeber, Regler, Steuergerät und Steuerungsbaugruppen, Stellsignal buskompatibel, ohne Rückmeldung, nach Normprotokoll DIN EN ISO 16484-5 BACnet, für Feuchteregelung in Abhängigkeit von der relativen Abluftfeuchte, Regelung stufenlos, mit Maximalbegrenzung der Zuluftfeuchte.
Menge: 1,000 St

*Hinweis*
Spezifikation Querstromgebläse

**01.11.0002**
STLB-Bau 2025-10 075
Querstromventilator, für Zuluft,
Volumenstrom '100' m3/h, mit Motor, als Wechselstrommotor, Gehäuse aus verzinktem Stahl.
Menge: 1,000 St

#### 01.12 Kanäle und Rohrleitung

**01.12.0001**
STLB-Bau 2025-10 075
Luftleitung, rechteckig, Luftdichtheitsklasse ATC3 DIN EN 16798-3, Druckklasse 2 DIN EN 1507, aus verzinktem Stahl, gefalzt, Maße DIN EN 1505, Kantenlänge bis 500 mm, Wanddicke 0,6 mm, Verbindung mit Winkelflansch, mit Schrauben und Dichtung, Form- und Verbindungsstücke werden gesondert vergütet, min./max. Temperatur der geförderten Luft -15 bis 40 Grad C, Montagehöhe über Gelände/Fußboden bis 3,5 m, mit Aufhänge-/Auflagekonstruktion DIN EN 12236.
Menge: 94,080 m2

**01.12.0002**
STLB-Bau 2025-10 075
Luftleitung, rechteckig, Luftdichtheitsklasse ATC3 DIN EN 16798-3, Druckklasse 2 DIN EN 1507, aus verzinktem Stahl, gefalzt, Maße DIN EN 1505, Kantenlänge über 500 bis 1000 mm, Wanddicke 0,8 mm, Verbindung mit Winkelflansch, mit Schrauben und Dichtung, Form- und Verbindungsstücke werden gesondert vergütet, min./max. Temperatur der geförderten Luft -15 bis 40 Grad C, Montagehöhe über Gelände/Fußboden bis 3,5 m, mit Aufhänge-/Auflagekonstruktion DIN EN 12236.
Menge: 31,630 m2

**01.12.0003**
STLB-Bau 2025-10 075
Luftleitung, rechteckig, Luftdichtheitsklasse ATC3 DIN EN 16798-3, Druckklasse 2 DIN EN 1507, aus verzinktem Stahl, gefalzt, Maße DIN EN 1505, Kantenlänge über 1000 bis 1500 mm, Wanddicke 1 mm, Verbindung mit Winkelflansch, mit Schrauben und Dichtung, Form- und Verbindungsstücke werden gesondert vergütet, min./max. Temperatur der geförderten Luft -15 bis 40 Grad C, Montagehöhe über Gelände/Fußboden bis 3,5 m, mit Aufhänge-/Auflagekonstruktion DIN EN 12236.
Menge: 7,980 m2

**01.12.0004**
STLB-Bau 2025-10 075
Formstück für Luftleitung, rechteckig, Luftdichtheitsklasse ATC3 DIN EN 16798-3, Druckklasse 2 DIN EN 1507, aus verzinktem Stahl, gefalzt, Maße DIN EN 1505, Kantenlänge bis 500 mm, Wanddicke 0,6 mm, Verbindung mit Winkelflansch, mit Schrauben und Dichtung, min./max. Temperatur der geförderten Luft -15 bis 40 Grad C, Montagehöhe über Gelände/Fußboden bis 3,5 m, mit Aufhänge-/Auflagekonstruktion.
Menge: 159,980 m2

**01.12.0005**
STLB-Bau 2025-10 075
Formstück für Luftleitung, rechteckig, Luftdichtheitsklasse ATC3 DIN EN 16798-3, Druckklasse 2 DIN EN 1507, aus verzinktem Stahl, gefalzt, Maße DIN EN 1505, Kantenlänge über 500 bis 1000 mm, Wanddicke 0,8 mm, Verbindung mit Winkelflansch, mit Schrauben und Dichtung, min./max. Temperatur der geförderten Luft -15 bis 40 Grad C, Montagehöhe über Gelände/Fußboden bis 3,5 m, mit Aufhänge-/Auflagekonstruktion.
Menge: 78,240 m2

**01.12.0006**
STLB-Bau 2025-10 075
Formstück für Luftleitung, rechteckig, Luftdichtheitsklasse ATC3 DIN EN 16798-3, Druckklasse 2 DIN EN 1507, aus verzinktem Stahl, gefalzt, Maße DIN EN 1505, Kantenlänge über 1000 bis 1500 mm, Wanddicke 1 mm, Verbindung mit Winkelflansch, mit Schrauben und Dichtung, min./max. Temperatur der geförderten Luft -15 bis 40 Grad C, Montagehöhe über Gelände/Fußboden bis 3,5 m, mit Aufhänge-/Auflagekonstruktion.
Menge: 18,460 m2

**01.12.0007**
STLB-Bau 2025-10 075
Wickelfalzrohr aus verzinktem Stahl, Nähte gefalzt, aerosolatdicht, Luftdichtheitsklasse ATC3 DIN EN 16798-3, Maße DIN EN 1506, DN 80, mit Einsteckende, mit Lippendichtung, Form- und Verbindungsstücke werden gesondert vergütet, min./max. Temperatur der geförderten Luft -15 bis 80 Grad C, Druckbereich von -750 bis 2000 Pa, Montagehöhe über Gelände/Fußboden bis 3,5 m, mit Aufhänge-/Auflagekonstruktion DIN EN 12236.
Menge: 18,880 m

**01.12.0008**
STLB-Bau 2025-10 075
Wickelfalzrohr aus verzinktem Stahl, Nähte gefalzt, aerosolatdicht, Luftdichtheitsklasse ATC3 DIN EN 16798-3, Maße DIN EN 1506, DN 100, mit Einsteckende, mit Lippendichtung, Form- und Verbindungsstücke werden gesondert vergütet, min./max. Temperatur der geförderten Luft -15 bis 80 Grad C, Druckbereich von -750 bis 2000 Pa, Montagehöhe über Gelände/Fußboden bis 3,5 m, mit Aufhänge-/Auflagekonstruktion DIN EN 12236.
Menge: 174,730 m

**01.12.0009**
STLB-Bau 2025-10 075
Wickelfalzrohr aus verzinktem Stahl, Nähte gefalzt, aerosolatdicht, Luftdichtheitsklasse ATC3 DIN EN 16798-3, Maße DIN EN 1506, DN 125, mit Einsteckende, mit Lippendichtung, Form- und Verbindungsstücke werden gesondert vergütet, min./max. Temperatur der geförderten Luft -15 bis 80 Grad C, Druckbereich von -750 bis 2000 Pa, Montagehöhe über Gelände/Fußboden bis 3,5 m, mit Aufhänge-/Auflagekonstruktion DIN EN 12236.
Menge: 64,200 m

**01.12.0010**
STLB-Bau 2025-10 075
Wickelfalzrohr aus verzinktem Stahl, Nähte gefalzt, aerosolatdicht, Luftdichtheitsklasse ATC3 DIN EN 16798-3, Maße DIN EN 1506, DN 140, mit Einsteckende, mit Lippendichtung, Form- und Verbindungsstücke werden gesondert vergütet, min./max. Temperatur der geförderten Luft -15 bis 80 Grad C, Druckbereich von -750 bis 2000 Pa, Montagehöhe über Gelände/Fußboden bis 3,5 m, mit Aufhänge-/Auflagekonstruktion DIN EN 12236.
Menge: 94,570 m

**01.12.0011**
STLB-Bau 2025-10 075
Wickelfalzrohr aus verzinktem Stahl, Nähte gefalzt, aerosolatdicht, Luftdichtheitsklasse ATC3 DIN EN 16798-3, Maße DIN EN 1506, DN 160, mit Einsteckende, mit Lippendichtung, Form- und Verbindungsstücke werden gesondert vergütet, min./max. Temperatur der geförderten Luft -15 bis 80 Grad C, Druckbereich von -750 bis 2000 Pa, Montagehöhe über Gelände/Fußboden bis 3,5 m, mit Aufhänge-/Auflagekonstruktion DIN EN 12236.
Menge: 161,060 m

**01.12.0012**
STLB-Bau 2025-10 075
Wickelfalzrohr aus verzinktem Stahl, Nähte gefalzt, aerosolatdicht, Luftdichtheitsklasse ATC3 DIN EN 16798-3, Maße DIN EN 1506, DN 180, mit Einsteckende, mit Lippendichtung, Form- und Verbindungsstücke werden gesondert vergütet, min./max. Temperatur der geförderten Luft -15 bis 80 Grad C, Druckbereich von -750 bis 2000 Pa, Montagehöhe über Gelände/Fußboden bis 3,5 m, mit Aufhänge-/Auflagekonstruktion DIN EN 12236.
Menge: 26,810 m

**01.12.0013**
STLB-Bau 2025-10 075
Wickelfalzrohr aus verzinktem Stahl, Nähte gefalzt, aerosolatdicht, Luftdichtheitsklasse ATC3 DIN EN 16798-3, Maße DIN EN 1506, DN 200, mit Einsteckende, mit Lippendichtung, Form- und Verbindungsstücke werden gesondert vergütet, min./max. Temperatur der geförderten Luft -15 bis 80 Grad C, Druckbereich von -750 bis 2000 Pa, Montagehöhe über Gelände/Fußboden bis 3,5 m, mit Aufhänge-/Auflagekonstruktion DIN EN 12236.
Menge: 75,450 m

**01.12.0014**
STLB-Bau 2025-10 075
Wickelfalzrohr aus verzinktem Stahl, Nähte gefalzt, aerosolatdicht, Luftdichtheitsklasse ATC3 DIN EN 16798-3, Maße DIN EN 1506, DN 224, mit Einsteckende, mit Lippendichtung, Form- und Verbindungsstücke werden gesondert vergütet, min./max. Temperatur der geförderten Luft -15 bis 80 Grad C, Druckbereich von -750 bis 2000 Pa, Montagehöhe über Gelände/Fußboden bis 3,5 m, mit Aufhänge-/Auflagekonstruktion DIN EN 12236.
Menge: 2,670 m

**01.12.0015**
STLB-Bau 2025-10 075
Wickelfalzrohr aus verzinktem Stahl, Nähte gefalzt, aerosolatdicht, Luftdichtheitsklasse ATC3 DIN EN 16798-3, Maße DIN EN 1506, DN 250, mit Einsteckende, mit Lippendichtung, Form- und Verbindungsstücke werden gesondert vergütet, min./max. Temperatur der geförderten Luft -15 bis 80 Grad C, Druckbereich von -750 bis 2000 Pa, Montagehöhe über Gelände/Fußboden bis 3,5 m, mit Aufhänge-/Auflagekonstruktion DIN EN 12236.
Menge: 114,400 m

**01.12.0016**
STLB-Bau 2025-10 075
Wickelfalzrohr aus verzinktem Stahl, Nähte gefalzt, aerosolatdicht, Luftdichtheitsklasse ATC3 DIN EN 16798-3, Maße DIN EN 1506, DN 250, mit Einsteckende, mit Lippendichtung, Form- und Verbindungsstücke werden gesondert vergütet, min./max. Temperatur der geförderten Luft -15 bis 80 Grad C, Druckbereich von -750 bis 2000 Pa, Montagehöhe über Gelände/Fußboden bis 3,5 m, mit Aufhänge-/Auflagekonstruktion DIN EN 12236.
Menge: 5,000 m

**01.12.0017**
STLB-Bau 2025-10 075
Luftleitung, rund, flexibel, aus Aluminium, DN 100, Verbindung mit Einsteckende, mit Dichtungsband und Schelle, Form- und Verbindungsstücke werden gesondert vergütet, min./max. Temperatur der geförderten Luft -15 bis 40 Grad C, Luftdichtheitsklasse ATC3 DIN EN 16798-3, Montagehöhe über Gelände/Fußboden bis 3,5 m.
Menge: 17,120 m

**01.12.0018**
STLB-Bau 2025-10 075
Luftleitung, rund, flexibel, aus Aluminium, DN 125, Verbindung mit Einsteckende, mit Dichtungsband und Schelle, Form- und Verbindungsstücke werden gesondert vergütet, min./max. Temperatur der geförderten Luft -15 bis 40 Grad C, Luftdichtheitsklasse ATC3 DIN EN 16798-3, Montagehöhe über Gelände/Fußboden bis 3,5 m.
Menge: 2,680 m

**01.12.0019**
STLB-Bau 2025-10 075
Luftleitung, rund, flexibel, aus Aluminium, DN 140, Verbindung mit Einsteckende, mit Dichtungsband und Schelle, Form- und Verbindungsstücke werden gesondert vergütet, min./max. Temperatur der geförderten Luft -15 bis 40 Grad C, Luftdichtheitsklasse ATC3 DIN EN 16798-3, Montagehöhe über Gelände/Fußboden bis 3,5 m.
Menge: 17,640 m

**01.12.0020**
STLB-Bau 2025-10 075
Luftleitung, rund, flexibel, aus Aluminium, DN 160, Verbindung mit Einsteckende, mit Dichtungsband und Schelle, Form- und Verbindungsstücke werden gesondert vergütet, min./max. Temperatur der geförderten Luft -15 bis 40 Grad C, Luftdichtheitsklasse ATC3 DIN EN 16798-3, Montagehöhe über Gelände/Fußboden bis 3,5 m.
Menge: 9,170 m

**01.12.0021**
STLB-Bau 2025-10 075
Abzweigstück, für Luftleitung, rund, Luftdichtheitsklasse ATC3 DIN EN 16798-3, 90 Grad, Maße DIN EN 1506, aus verzinktem Stahl, größter DN 100, symmetrisch, mit Einsteckenden, mit Lippendichtung, min./max. Temperatur der geförderten Luft -15 bis 40 Grad C, Druckbereich von -750 bis 1000 Pa, Montagehöhe über Gelände/Fußboden bis 3,5 m.
Menge: 14,000 St

**01.12.0022**
STLB-Bau 2025-10 075
Abzweigstück, für Luftleitung, rund, Luftdichtheitsklasse ATC3 DIN EN 16798-3, 90 Grad, Maße DIN EN 1506, aus verzinktem Stahl, größter DN 125, symmetrisch, mit Einsteckenden, mit Lippendichtung, min./max. Temperatur der geförderten Luft -15 bis 40 Grad C, Druckbereich von -750 bis 1000 Pa, Montagehöhe über Gelände/Fußboden bis 3,5 m.
Menge: 20,000 St

**01.12.0023**
STLB-Bau 2025-10 075
Abzweigstück, für Luftleitung, rund, Luftdichtheitsklasse ATC3 DIN EN 16798-3, 90 Grad, Maße DIN EN 1506, aus verzinktem Stahl, größter DN 140, mit Einsteckenden, mit Lippendichtung, min./max. Temperatur der geförderten Luft -15 bis 40 Grad C, Druckbereich von -750 bis 1000 Pa, Montagehöhe über Gelände/Fußboden bis 3,5 m.
Menge: 10,000 St

**01.12.0024**
STLB-Bau 2025-10 075
Abzweigstück, für Luftleitung, rund, Luftdichtheitsklasse ATC3 DIN EN 16798-3, 90 Grad, Maße DIN EN 1506, aus verzinktem Stahl, größter DN 160, symmetrisch, mit Einsteckenden, mit Lippendichtung, min./max. Temperatur der geförderten Luft -15 bis 40 Grad C, Druckbereich von -750 bis 1000 Pa, Montagehöhe über Gelände/Fußboden bis 3,5 m.
Menge: 40,000 St

**01.12.0025**
STLB-Bau 2025-10 075
Abzweigstück, für Luftleitung, rund, Luftdichtheitsklasse ATC3 DIN EN 16798-3, 90 Grad, Maße DIN EN 1506, aus verzinktem Stahl, größter DN 180, symmetrisch, mit Einsteckenden, mit Lippendichtung, min./max. Temperatur der geförderten Luft -15 bis 40 Grad C, Druckbereich von -750 bis 1000 Pa, Montagehöhe über Gelände/Fußboden bis 3,5 m.
Menge: 12,000 St

**01.12.0026**
STLB-Bau 2025-10 075
Abzweigstück, für Luftleitung, rund, Luftdichtheitsklasse ATC3 DIN EN 16798-3, 90 Grad, Maße DIN EN 1506, aus verzinktem Stahl, größter DN 200, symmetrisch, mit Einsteckenden, mit Lippendichtung, min./max. Temperatur der geförderten Luft -15 bis 40 Grad C, Druckbereich von -750 bis 1000 Pa, Montagehöhe über Gelände/Fußboden bis 3,5 m.
Menge: 29,000 St

**01.12.0027**
STLB-Bau 2025-10 075
Abzweigstück, für Luftleitung, rund, Luftdichtheitsklasse ATC3 DIN EN 16798-3, 90 Grad, Maße DIN EN 1506, aus verzinktem Stahl, größter DN 224, symmetrisch, mit Einsteckenden, mit Lippendichtung, min./max. Temperatur der geförderten Luft -15 bis 40 Grad C, Druckbereich von -750 bis 1000 Pa, Montagehöhe über Gelände/Fußboden bis 3,5 m.
Menge: 1,000 St

**01.12.0028**
STLB-Bau 2025-10 075
Abzweigstück, für Luftleitung, rund, Luftdichtheitsklasse ATC3 DIN EN 16798-3, 90 Grad, Maße DIN EN 1506, aus verzinktem Stahl, größter DN 250, symmetrisch, mit Einsteckenden, mit Lippendichtung, min./max. Temperatur der geförderten Luft -15 bis 40 Grad C, Druckbereich von -750 bis 1000 Pa, Montagehöhe über Gelände/Fußboden bis 3,5 m.
Menge: 31,000 St

**01.12.0029**
STLB-Bau 2025-10 075
Abzweigstück, für Luftleitung, rund, Luftdichtheitsklasse ATC3 DIN EN 16798-3, 90 Grad, Maße DIN EN 1506, aus verzinktem Stahl, größter DN 315, symmetrisch, mit Einsteckenden, mit Lippendichtung, min./max. Temperatur der geförderten Luft -15 bis 40 Grad C, Druckbereich von -750 bis 1000 Pa, Montagehöhe über Gelände/Fußboden bis 3,5 m.
Menge: 1,000 St

**01.12.0030**
STLB-Bau 2025-10 075
Bogen, für Luftleitung, rund, Luftdichtheitsklasse ATC3 DIN EN 16798-3, Biegeradius größer gleich 1 DN, 90 Grad, Maße DIN EN 1506, aus verzinktem Stahl, DN 80, glatt, mit Einsteckenden, mit Lippendichtung, min./max. Temperatur der geförderten Luft -15 bis 40 Grad C, Druckbereich von -750 bis 1000 Pa, Montagehöhe über Gelände/Fußboden bis 3,5 m.
Menge: 9,000 St

**01.12.0031**
STLB-Bau 2025-10 075
Bogen, für Luftleitung, rund, Luftdichtheitsklasse ATC3 DIN EN 16798-3, Biegeradius größer gleich 1 DN, 90 Grad, Maße DIN EN 1506, aus verzinktem Stahl, DN 100, glatt, mit Einsteckenden, mit Lippendichtung, min./max. Temperatur der geförderten Luft -15 bis 40 Grad C, Druckbereich von -750 bis 1000 Pa, Montagehöhe über Gelände/Fußboden bis 3,5 m.
Menge: 77,000 St

**01.12.0032**
STLB-Bau 2025-10 075
Bogen, für Luftleitung, rund, Luftdichtheitsklasse ATC3 DIN EN 16798-3, Biegeradius größer gleich 1 DN, 60 Grad, Maße DIN EN 1506, aus verzinktem Stahl, DN 100, glatt, mit Einsteckenden, mit Lippendichtung, min./max. Temperatur der geförderten Luft -15 bis 40 Grad C, Druckbereich von -750 bis 1000 Pa, Montagehöhe über Gelände/Fußboden bis 3,5 m.
Menge: 6,000 St

**01.12.0033**
STLB-Bau 2025-10 075
Bogen, für Luftleitung, rund, Luftdichtheitsklasse ATC3 DIN EN 16798-3, Biegeradius größer gleich 1 DN, 45 Grad, Maße DIN EN 1506, aus verzinktem Stahl, DN 100, glatt, mit Einsteckenden, mit Lippendichtung, min./max. Temperatur der geförderten Luft -15 bis 40 Grad C, Druckbereich von -750 bis 1000 Pa, Montagehöhe über Gelände/Fußboden bis 3,5 m.
Menge: 35,000 St

**01.12.0034**
STLB-Bau 2025-10 075
Bogen, für Luftleitung, rund, Luftdichtheitsklasse ATC3 DIN EN 16798-3, Biegeradius größer gleich 1 DN, 30 Grad, Maße DIN EN 1506, aus verzinktem Stahl, DN 100, glatt, mit Einsteckenden, mit Lippendichtung, min./max. Temperatur der geförderten Luft -15 bis 40 Grad C, Druckbereich von -750 bis 1000 Pa, Montagehöhe über Gelände/Fußboden bis 3,5 m.
Menge: 3,000 St

**01.12.0035**
STLB-Bau 2025-10 075
Bogen, für Luftleitung, rund, Luftdichtheitsklasse ATC3 DIN EN 16798-3, Biegeradius größer gleich 1 DN, 90 Grad, Maße DIN EN 1506, aus verzinktem Stahl, DN 125, glatt, mit Einsteckenden, mit Lippendichtung, min./max. Temperatur der geförderten Luft -15 bis 40 Grad C, Druckbereich von -750 bis 1000 Pa, Montagehöhe über Gelände/Fußboden bis 3,5 m.
Menge: 31,000 St

**01.12.0036**
STLB-Bau 2025-10 075
Bogen, für Luftleitung, rund, Luftdichtheitsklasse ATC3 DIN EN 16798-3, Biegeradius größer gleich 1 DN, 60 Grad, Maße DIN EN 1506, aus verzinktem Stahl, DN 125, glatt, mit Einsteckenden, mit Lippendichtung, min./max. Temperatur der geförderten Luft -15 bis 40 Grad C, Druckbereich von -750 bis 1000 Pa, Montagehöhe über Gelände/Fußboden bis 3,5 m.
Menge: 6,000 St

**01.12.0037**
STLB-Bau 2025-10 075
Bogen, für Luftleitung, rund, Luftdichtheitsklasse ATC3 DIN EN 16798-3, Biegeradius größer gleich 1 DN, 45 Grad, Maße DIN EN 1506, aus verzinktem Stahl, DN 125, glatt, mit Einsteckenden, mit Lippendichtung, min./max. Temperatur der geförderten Luft -15 bis 40 Grad C, Druckbereich von -750 bis 1000 Pa, Montagehöhe über Gelände/Fußboden bis 3,5 m.
Menge: 4,000 St

**01.12.0038**
STLB-Bau 2025-10 075
Bogen, für Luftleitung, rund, Luftdichtheitsklasse ATC3 DIN EN 16798-3, Biegeradius größer gleich 1 DN, 30 Grad, Maße DIN EN 1506, aus verzinktem Stahl, DN 125, glatt, mit Einsteckenden, mit Lippendichtung, min./max. Temperatur der geförderten Luft -15 bis 40 Grad C, Druckbereich von -750 bis 1000 Pa, Montagehöhe über Gelände/Fußboden bis 3,5 m.
Menge: 1,000 St

**01.12.0039**
STLB-Bau 2025-10 075
Bogen, für Luftleitung, rund, Luftdichtheitsklasse ATC3 DIN EN 16798-3, Biegeradius größer gleich 1 DN, 90 Grad, Maße DIN EN 1506, aus verzinktem Stahl, DN 140, glatt, mit Einsteckenden, mit Lippendichtung, min./max. Temperatur der geförderten Luft -15 bis 40 Grad C, Druckbereich von -750 bis 1000 Pa, Montagehöhe über Gelände/Fußboden bis 3,5 m.
Menge: 16,000 St

**01.12.0040**
STLB-Bau 2025-10 075
Bogen, für Luftleitung, rund, Luftdichtheitsklasse ATC3 DIN EN 16798-3, Biegeradius größer gleich 1 DN, 45 Grad, Maße DIN EN 1506, aus verzinktem Stahl, DN 140, glatt, mit Einsteckenden, mit Lippendichtung, min./max. Temperatur der geförderten Luft -15 bis 40 Grad C, Druckbereich von -750 bis 1000 Pa, Montagehöhe über Gelände/Fußboden bis 3,5 m.
Menge: 9,000 St

**01.12.0041**
STLB-Bau 2025-10 075
Bogen, für Luftleitung, rund, Luftdichtheitsklasse ATC3 DIN EN 16798-3, Biegeradius größer gleich 1 DN, 90 Grad, Maße DIN EN 1506, aus verzinktem Stahl, DN 160, glatt, mit Einsteckenden, mit Lippendichtung, min./max. Temperatur der geförderten Luft -15 bis 40 Grad C, Druckbereich von -750 bis 1000 Pa, Montagehöhe über Gelände/Fußboden bis 3,5 m.
Menge: 56,000 St

**01.12.0042**
STLB-Bau 2025-10 075
Bogen, für Luftleitung, rund, Luftdichtheitsklasse ATC3 DIN EN 16798-3, Biegeradius größer gleich 1 DN, 60 Grad, Maße DIN EN 1506, aus verzinktem Stahl, DN 160, glatt, mit Einsteckenden, mit Lippendichtung, min./max. Temperatur der geförderten Luft -15 bis 40 Grad C, Druckbereich von -750 bis 1000 Pa, Montagehöhe über Gelände/Fußboden bis 3,5 m.
Menge: 7,000 St

**01.12.0043**
STLB-Bau 2025-10 075
Bogen, für Luftleitung, rund, Luftdichtheitsklasse ATC3 DIN EN 16798-3, Biegeradius größer gleich 1 DN, 45 Grad, Maße DIN EN 1506, aus verzinktem Stahl, DN 160, glatt, mit Einsteckenden, mit Lippendichtung, min./max. Temperatur der geförderten Luft -15 bis 40 Grad C, Druckbereich von -750 bis 1000 Pa, Montagehöhe über Gelände/Fußboden bis 3,5 m.
Menge: 41,000 St

**01.12.0044**
STLB-Bau 2025-10 075
Bogen, für Luftleitung, rund, Luftdichtheitsklasse ATC3 DIN EN 16798-3, Biegeradius größer gleich 1 DN, 30 Grad, Maße DIN EN 1506, aus verzinktem Stahl, DN 160, glatt, mit Einsteckenden, mit Lippendichtung, min./max. Temperatur der geförderten Luft -15 bis 40 Grad C, Druckbereich von -750 bis 1000 Pa, Montagehöhe über Gelände/Fußboden bis 3,5 m.
Menge: 8,000 St

**01.12.0045**
STLB-Bau 2025-10 075
Bogen, für Luftleitung, rund, Luftdichtheitsklasse ATC3 DIN EN 16798-3, Biegeradius größer gleich 1 DN, 90 Grad, Maße DIN EN 1506, aus verzinktem Stahl, DN 180, glatt, mit Einsteckenden, mit Lippendichtung, min./max. Temperatur der geförderten Luft -15 bis 40 Grad C, Druckbereich von -750 bis 1000 Pa, Montagehöhe über Gelände/Fußboden bis 3,5 m.
Menge: 2,000 St

**01.12.0046**
STLB-Bau 2025-10 075
Bogen, für Luftleitung, rund, Luftdichtheitsklasse ATC3 DIN EN 16798-3, Biegeradius größer gleich 1 DN, 90 Grad, Maße DIN EN 1506, aus verzinktem Stahl, DN 200, glatt, mit Einsteckenden, mit Lippendichtung, min./max. Temperatur der geförderten Luft -15 bis 40 Grad C, Druckbereich von -750 bis 1000 Pa, Montagehöhe über Gelände/Fußboden bis 3,5 m.
Menge: 23,000 St

**01.12.0047**
STLB-Bau 2025-10 075
Bogen, für Luftleitung, rund, Luftdichtheitsklasse ATC3 DIN EN 16798-3, Biegeradius größer gleich 1 DN, 60 Grad, Maße DIN EN 1506, aus verzinktem Stahl, DN 200, glatt, mit Einsteckenden, mit Lippendichtung, min./max. Temperatur der geförderten Luft -15 bis 40 Grad C, Druckbereich von -750 bis 1000 Pa, Montagehöhe über Gelände/Fußboden bis 3,5 m.
Menge: 8,000 St

**01.12.0048**
STLB-Bau 2025-10 075
Bogen, für Luftleitung, rund, Luftdichtheitsklasse ATC3 DIN EN 16798-3, Biegeradius größer gleich 1 DN, 45 Grad, Maße DIN EN 1506, aus verzinktem Stahl, DN 200, glatt, mit Einsteckenden, mit Lippendichtung, min./max. Temperatur der geförderten Luft -15 bis 40 Grad C, Druckbereich von -750 bis 1000 Pa, Montagehöhe über Gelände/Fußboden bis 3,5 m.
Menge: 19,000 St

**01.12.0049**
STLB-Bau 2025-10 075
Bogen, für Luftleitung, rund, Luftdichtheitsklasse ATC3 DIN EN 16798-3, Biegeradius größer gleich 1 DN, 30 Grad, Maße DIN EN 1506, aus verzinktem Stahl, DN 200, glatt, mit Einsteckenden, mit Lippendichtung, min./max. Temperatur der geförderten Luft -15 bis 40 Grad C, Druckbereich von -750 bis 1000 Pa, Montagehöhe über Gelände/Fußboden bis 3,5 m.
Menge: 3,000 St

**01.12.0050**
STLB-Bau 2025-10 075
Bogen, für Luftleitung, rund, Luftdichtheitsklasse ATC3 DIN EN 16798-3, Biegeradius größer gleich 1 DN, 15 Grad, Maße DIN EN 1506, aus verzinktem Stahl, DN 200, glatt, mit Einsteckenden, mit Lippendichtung, min./max. Temperatur der geförderten Luft -15 bis 40 Grad C, Druckbereich von -750 bis 1000 Pa, Montagehöhe über Gelände/Fußboden bis 3,5 m.
Menge: 2,000 St

**01.12.0051**
STLB-Bau 2025-10 075
Bogen, für Luftleitung, rund, Luftdichtheitsklasse ATC3 DIN EN 16798-3, Biegeradius größer gleich 1 DN, 90 Grad, Maße DIN EN 1506, aus verzinktem Stahl, DN 224, glatt, mit Einsteckenden, mit Lippendichtung, min./max. Temperatur der geförderten Luft -15 bis 40 Grad C, Druckbereich von -750 bis 1000 Pa, Montagehöhe über Gelände/Fußboden bis 3,5 m.
Menge: 2,000 St

**01.12.0052**
STLB-Bau 2025-10 075
Bogen, für Luftleitung, rund, Luftdichtheitsklasse ATC3 DIN EN 16798-3, Biegeradius größer gleich 1 DN, 90 Grad, Maße DIN EN 1506, aus verzinktem Stahl, DN 250, glatt, mit Einsteckenden, mit Lippendichtung, min./max. Temperatur der geförderten Luft -15 bis 40 Grad C, Druckbereich von -750 bis 1000 Pa, Montagehöhe über Gelände/Fußboden bis 3,5 m.
Menge: 29,000 St

**01.12.0053**
STLB-Bau 2025-10 075
Bogen, für Luftleitung, rund, Luftdichtheitsklasse ATC3 DIN EN 16798-3, Biegeradius größer gleich 1 DN, 45 Grad, Maße DIN EN 1506, aus verzinktem Stahl, DN 250, glatt, mit Einsteckenden, mit Lippendichtung, min./max. Temperatur der geförderten Luft -15 bis 40 Grad C, Druckbereich von -750 bis 1000 Pa, Montagehöhe über Gelände/Fußboden bis 3,5 m.
Menge: 12,000 St

**01.12.0054**
STLB-Bau 2025-10 075
Bogen, für Luftleitung, rund, Luftdichtheitsklasse ATC3 DIN EN 16798-3, Biegeradius größer gleich 1 DN, 30 Grad, Maße DIN EN 1506, aus verzinktem Stahl, DN 250, glatt, mit Einsteckenden, mit Lippendichtung, min./max. Temperatur der geförderten Luft -15 bis 40 Grad C, Druckbereich von -750 bis 1000 Pa, Montagehöhe über Gelände/Fußboden bis 3,5 m.
Menge: 5,000 St

**01.12.0055**
STLB-Bau 2025-10 075
Muffe, für Luftleitung, rund Luftdichtheitsklasse ATC3 DIN EN 16798-3, Maße DIN EN 1506, aus verzinktem Stahl, DN 80, min./max. Temperatur der geförderten Luft -15 bis 40 Grad C, Druckbereich von -750 bis 1000 Pa, Montagehöhe über Gelände/Fußboden bis 3,5 m.
Menge: 1,000 St

**01.12.0056**
STLB-Bau 2025-10 075
Muffe, für Luftleitung, rund Luftdichtheitsklasse ATC3 DIN EN 16798-3, Maße DIN EN 1506, aus verzinktem Stahl, DN 100, min./max. Temperatur der geförderten Luft -15 bis 40 Grad C, Druckbereich von -750 bis 1000 Pa, Montagehöhe über Gelände/Fußboden bis 3,5 m.
Menge: 43,000 St

**01.12.0057**
STLB-Bau 2025-10 075
Muffe, für Luftleitung, rund Luftdichtheitsklasse ATC3 DIN EN 16798-3, Maße DIN EN 1506, aus verzinktem Stahl, DN 125, min./max. Temperatur der geförderten Luft -15 bis 40 Grad C, Druckbereich von -750 bis 1000 Pa, Montagehöhe über Gelände/Fußboden bis 3,5 m.
Menge: 55,000 St

**01.12.0058**
STLB-Bau 2025-10 075
Muffe, für Luftleitung, rund Luftdichtheitsklasse ATC3 DIN EN 16798-3, Maße DIN EN 1506, aus verzinktem Stahl, DN 140, min./max. Temperatur der geförderten Luft -15 bis 40 Grad C, Druckbereich von -750 bis 1000 Pa, Montagehöhe über Gelände/Fußboden bis 3,5 m.
Menge: 18,000 St

**01.12.0059**
STLB-Bau 2025-10 075
Muffe, für Luftleitung, rund Luftdichtheitsklasse ATC3 DIN EN 16798-3, Maße DIN EN 1506, aus verzinktem Stahl, DN 160, min./max. Temperatur der geförderten Luft -15 bis 40 Grad C, Druckbereich von -750 bis 1000 Pa, Montagehöhe über Gelände/Fußboden bis 3,5 m.
Menge: 44,000 St

**01.12.0060**
STLB-Bau 2025-10 075
Muffe, für Luftleitung, rund Luftdichtheitsklasse ATC3 DIN EN 16798-3, Maße DIN EN 1506, aus verzinktem Stahl, DN 180, min./max. Temperatur der geförderten Luft -15 bis 40 Grad C, Druckbereich von -750 bis 1000 Pa, Montagehöhe über Gelände/Fußboden bis 3,5 m.
Menge: 8,000 St

**01.12.0061**
STLB-Bau 2025-10 075
Muffe, für Luftleitung, rund Luftdichtheitsklasse ATC3 DIN EN 16798-3, Maße DIN EN 1506, aus verzinktem Stahl, DN 200, min./max. Temperatur der geförderten Luft -15 bis 40 Grad C, Druckbereich von -750 bis 1000 Pa, Montagehöhe über Gelände/Fußboden bis 3,5 m.
Menge: 37,000 St

**01.12.0062**
STLB-Bau 2025-10 075
Muffe, für Luftleitung, rund Luftdichtheitsklasse ATC3 DIN EN 16798-3, Maße DIN EN 1506, aus verzinktem Stahl, DN 224, min./max. Temperatur der geförderten Luft -15 bis 40 Grad C, Druckbereich von -750 bis 1000 Pa, Montagehöhe über Gelände/Fußboden bis 3,5 m.
Menge: 1,000 St

**01.12.0063**
STLB-Bau 2025-10 075
Muffe, für Luftleitung, rund Luftdichtheitsklasse ATC3 DIN EN 16798-3, Maße DIN EN 1506, aus verzinktem Stahl, DN 250, min./max. Temperatur der geförderten Luft -15 bis 40 Grad C, Druckbereich von -750 bis 1000 Pa, Montagehöhe über Gelände/Fußboden bis 3,5 m.
Menge: 52,000 St

**01.12.0064**
STLB-Bau 2025-10 075
Muffe, für Luftleitung, rund Luftdichtheitsklasse ATC3 DIN EN 16798-3, Maße DIN EN 1506, aus verzinktem Stahl, DN 315, min./max. Temperatur der geförderten Luft -15 bis 40 Grad C, Druckbereich von -750 bis 1000 Pa, Montagehöhe über Gelände/Fußboden bis 3,5 m.
Menge: 3,000 St

**01.12.0065**
STLB-Bau 2025-10 075
Bundkragen, für Luftleitung, rund, Luftdichtheitsklasse ATC3 DIN EN 16798-3, aus verzinktem Stahl, DN 100, min./max. Temperatur der geförderten Luft -15 bis 40 Grad C, Druckbereich von -750 bis 1000 Pa, Montagehöhe über Gelände/Fußboden bis 3,5 m.
Menge: 1,000 St

**01.12.0066**
STLB-Bau 2025-10 075
Bundkragen, für Luftleitung, rund, Luftdichtheitsklasse ATC3 DIN EN 16798-3, aus verzinktem Stahl, DN 160, min./max. Temperatur der geförderten Luft -15 bis 40 Grad C, Druckbereich von -750 bis 1000 Pa, Montagehöhe über Gelände/Fußboden bis 3,5 m.
Menge: 1,000 St

**01.12.0067**
STLB-Bau 2025-10 075
Bundkragen, für Luftleitung, rund, Luftdichtheitsklasse ATC3 DIN EN 16798-3, aus verzinktem Stahl, DN 200, min./max. Temperatur der geförderten Luft -15 bis 40 Grad C, Druckbereich von -750 bis 1000 Pa, Montagehöhe über Gelände/Fußboden bis 3,5 m.
Menge: 2,000 St

**01.12.0068**
STLB-Bau 2025-10 075
Bundkragen, für Luftleitung, rund, Luftdichtheitsklasse ATC3 DIN EN 16798-3, aus verzinktem Stahl, DN 250, min./max. Temperatur der geförderten Luft -15 bis 40 Grad C, Druckbereich von -750 bis 1000 Pa, Montagehöhe über Gelände/Fußboden bis 3,5 m.
Menge: 3,000 St

**01.12.0069**
STLB-Bau 2025-10 075
Übergangsstück, für Luftleitung, rund, Luftdichtheitsklasse ATC3 DIN EN 16798-3, konisch, Maße DIN EN 1506, aus verzinktem Stahl, größter DN 125, symmetrisch, mit Einsteckenden, mit Lippendichtung, min./max. Temperatur der geförderten Luft -15 bis 40 Grad C, Druckbereich von -750 bis 1000 Pa, Montagehöhe über Gelände/Fußboden bis 3,5 m.
Menge: 15,000 St

**01.12.0070**
STLB-Bau 2025-10 075
Übergangsstück, für Luftleitung, rund, Luftdichtheitsklasse ATC3 DIN EN 16798-3, konisch, Maße DIN EN 1506, aus verzinktem Stahl, größter DN 140, symmetrisch, mit Einsteckenden, mit Lippendichtung, min./max. Temperatur der geförderten Luft -15 bis 40 Grad C, Druckbereich von -750 bis 1000 Pa, Montagehöhe über Gelände/Fußboden bis 3,5 m.
Menge: 45,000 St

**01.12.0071**
STLB-Bau 2025-10 075
Übergangsstück, für Luftleitung, rund, Luftdichtheitsklasse ATC3 DIN EN 16798-3, konisch, Maße DIN EN 1506, aus verzinktem Stahl, größter DN 160, symmetrisch, mit Einsteckenden, mit Lippendichtung, min./max. Temperatur der geförderten Luft -15 bis 40 Grad C, Druckbereich von -750 bis 1000 Pa, Montagehöhe über Gelände/Fußboden bis 3,5 m.
Menge: 37,000 St

**01.12.0072**
STLB-Bau 2025-10 075
Übergangsstück, für Luftleitung, rund, Luftdichtheitsklasse ATC3 DIN EN 16798-3, konisch, Maße DIN EN 1506, aus verzinktem Stahl, größter DN 180, symmetrisch, mit Einsteckenden, mit Lippendichtung, min./max. Temperatur der geförderten Luft -15 bis 40 Grad C, Druckbereich von -750 bis 1000 Pa, Montagehöhe über Gelände/Fußboden bis 3,5 m.
Menge: 11,000 St

**01.12.0073**
STLB-Bau 2025-10 075
Übergangsstück, für Luftleitung, rund, Luftdichtheitsklasse ATC3 DIN EN 16798-3, konisch, Maße DIN EN 1506, aus verzinktem Stahl, größter DN 200, symmetrisch, mit Einsteckenden, mit Lippendichtung, min./max. Temperatur der geförderten Luft -15 bis 40 Grad C, Druckbereich von -750 bis 1000 Pa, Montagehöhe über Gelände/Fußboden bis 3,5 m.
Menge: 25,000 St

**01.12.0074**
STLB-Bau 2025-10 075
Übergangsstück, für Luftleitung, rund, Luftdichtheitsklasse ATC3 DIN EN 16798-3, konisch, Maße DIN EN 1506, aus verzinktem Stahl, größter DN 224, symmetrisch, mit Einsteckenden, mit Lippendichtung, min./max. Temperatur der geförderten Luft -15 bis 40 Grad C, Druckbereich von -750 bis 1000 Pa, Montagehöhe über Gelände/Fußboden bis 3,5 m.
Menge: 1,000 St

**01.12.0075**
STLB-Bau 2025-10 075
Übergangsstück, für Luftleitung, rund, Luftdichtheitsklasse ATC3 DIN EN 16798-3, konisch, Maße DIN EN 1506, aus verzinktem Stahl, größter DN 250, symmetrisch, mit Einsteckenden, mit Lippendichtung, min./max. Temperatur der geförderten Luft -15 bis 40 Grad C, Druckbereich von -750 bis 1000 Pa, Montagehöhe über Gelände/Fußboden bis 3,5 m.
Menge: 17,000 St

**01.12.0076**
STLB-Bau 2025-10 075
Übergangsstück, für Luftleitung, rund, Luftdichtheitsklasse ATC3 DIN EN 16798-3, konisch, Maße DIN EN 1506, aus verzinktem Stahl, größter DN 315, symmetrisch, mit Einsteckenden, mit Lippendichtung, min./max. Temperatur der geförderten Luft -15 bis 40 Grad C, Druckbereich von -750 bis 1000 Pa, Montagehöhe über Gelände/Fußboden bis 3,5 m.
Menge: 6,000 St

**01.12.0077**
STLB-Bau 2025-10 075
Inspektions- und Wartungsöffnung als Deckel, oval, aus verzinktem Stahl, Maße 200/100 mm, für Einbau in rechteckige Luftleitung, Luftdichtheitsklasse ATC3 DIN EN 16798-3.
Menge: 1,000 St

**01.12.0078**
STLB-Bau 2025-10 075
Inspektions- und Wartungsöffnung als Deckel, oval, aus verzinktem Stahl, Maße 300/100 mm, für Einbau in rechteckige Luftleitung, Luftdichtheitsklasse ATC3 DIN EN 16798-3.
Menge: 4,000 St

**01.12.0079**
STLB-Bau 2025-10 075
Inspektions- und Wartungsöffnung als Deckel, oval, aus verzinktem Stahl, Maße 400/200 mm, für Einbau in rechteckige Luftleitung, Luftdichtheitsklasse ATC3 DIN EN 16798-3.
Menge: 5,000 St

**01.12.0080**
STLB-Bau 2025-10 075
Inspektions- und Wartungsöffnung als Deckel, oval, aus verzinktem Stahl, Maße 180/80 mm, für Einbau in runde Luftleitung, Luftdichtheitsklasse ATC3 DIN EN 16798-3.
Menge: 35,000 St

**01.12.0081**
STLB-Bau 2025-10 075
Inspektions- und Wartungsöffnung als Deckel, oval, aus verzinktem Stahl, Maße 200/100 mm, für Einbau in runde Luftleitung, Luftdichtheitsklasse ATC3 DIN EN 16798-3.
Menge: 20,000 St

**01.12.0082**
STLB-Bau 2025-10 075
Luftleitung, rund, Luftdichtheitsklasse ATC3 DIN EN 16798-3, aus Kunststoff, Baustoffklasse DIN 4102-1 B1 (schwerentflammbar), erdverlegt, Außendurchmesser 110 mm, Form- und Verbindungsstücke werden gesondert vergütet, max. Betriebsüber-/-unterdruck bis 1000 Pa, min./max. Temperatur der geförderten Luft -15 bis 40 Grad C.
Menge: 15,000 m

**01.12.0083**
STLB-Bau 2025-10 075
Bogen, für Luftleitung, rund, 90 Grad, aus Kunststoff, Mindest-Wanddicke gemäß max. Betriebsdruck und Temperatur, Außendurchmesser 110 mm, max. Betriebsüber-/-unterdruck bis 1000 Pa, min./max. Temperatur der geförderten Luft -15 bis 40 Grad C.
Menge: 6,000 St

**01.12.0084**
STLB-Bau 2025-10 042
Mediendurchführung, einfach, rund, für Luft,
in Außenwand, aus Beton, Wanddicke über 24 bis 30 cm, in vorh. Futterrohr, Innendurchmesser 200 mm, Außendurchmesser Medienrohr über 63 bis 110 mm, dicht gegen nichtdrückendes Wasser, geschlossene Ausführung.
Menge: 2,000 St

**01.12.0085**
STLB-Bau 2025-10 075
Dachdurchführung aus verzinktem Stahl, Blechdicke mind. 1 mm, Brandverhaltensklasse DIN EN 13501-1 A2 -s1, d0 (nichtbrennbar), mit Lastaufnahmerahmen für Flachdach, für runde Luftleitungen, Durchmesser über 100 bis 250 mm, Wand-/Deckendicke bis 150 mm.
Menge: 2,000 St

**01.12.0086**
STLB-Bau 2025-10 075
Dachdurchführung aus verzinktem Stahl, Blechdicke mind. 1 mm, Brandverhaltensklasse DIN EN 13501-1 A2 -s1, d0 (nichtbrennbar), mit Lastaufnahmerahmen für Flachdach, für runde Luftleitungen, Durchmesser über 800 bis 1250 mm, Wand-/Deckendicke bis 150 mm.
Menge: 1,000 St

**01.12.0087**
Profilstahl, Stahl verz.

für Sonderkonstruktionen
mit allen erforderlichen Zubehör
Menge: 50,000 kg

#### 01.13 Klappen/Ventile/Absperreinrichtungen

*Hinweis*
Spezifikation Brandschutzklappen
Alle BSKs sind motorisiert und werden auf beiden Endlagen überwacht. Je 4 BSKs werden auf einen BUS-Koppler aufgeschaltet, der über ModbusRTU mit der Automationsebene verbunden ist.

**01.13.0001**
STLB-Bau 2025-10 075
Brandschutzklappe DIN EN 15650, Funktion prüfbar im eingebauten Zustand, Klassifizierung EI 90 S DIN EN 13501-3, beidseitig geprüft DIN EN 1366-2, für vertikalen und horizontalen Einbau, Achslage waagerecht oder senkrecht, rauchdicht, Gehäuse aus verzinktem Stahl, eckig, Nennbreite 400 mm, Nennhöhe 800 mm, Luftdichtheitsklasse C DIN EN 1751, Einbau in massive Decke, Nasseinbau, mit einer Inspektionsöffnung, mit Absperrklappenblatt aus mineralischem Baustoff, mit Schmelzlot und Auslösevorrichtung zur Funktionsprüfung, Nennauslösetemperatur max. 72 Grad C, mit elektrischem Antrieb mit Federrücklauf und integrierten Endlageschaltern, Bemessungsbetriebsspannung 24 V AC/DC, Schutzart IP 54 DIN EN 60529 (VDE 0470-1).
Menge: 1,000 St

**01.13.0002**
STLB-Bau 2025-10 075
Brandschutzklappe DIN EN 15650, Funktion prüfbar im eingebauten Zustand, Klassifizierung EI 90 S DIN EN 13501-3, beidseitig geprüft DIN EN 1366-2, für vertikalen und horizontalen Einbau, Achslage waagerecht oder senkrecht, rauchdicht, Gehäuse aus verzinktem Stahl, eckig, Nennbreite 450 mm, Nennhöhe 250 mm, Luftdichtheitsklasse B DIN EN 1751, Einbau in massive Decke, Nasseinbau, mit einer Inspektionsöffnung, mit Absperrklappenblatt aus mineralischem Baustoff, mit Schmelzlot und Auslösevorrichtung zur Funktionsprüfung, Nennauslösetemperatur max. 72 Grad C, mit elektrischem Antrieb mit Federrücklauf und integrierten Endlageschaltern, Bemessungsbetriebsspannung 24 V AC/DC, Schutzart IP 54 DIN EN 60529 (VDE 0470-1).
Menge: 2,000 St

**01.13.0003**
STLB-Bau 2025-10 075
Brandschutzklappe DIN EN 15650, Funktion prüfbar im eingebauten Zustand, Klassifizierung EI 90 S DIN EN 13501-3, beidseitig geprüft DIN EN 1366-2, für vertikalen und horizontalen Einbau, Achslage waagerecht oder senkrecht, rauchdicht, Gehäuse aus verzinktem Stahl, eckig, Nennbreite 450 mm, Nennhöhe 450 mm, Luftdichtheitsklasse C DIN EN 1751, Einbau in massive Decke, Nasseinbau, mit einer Inspektionsöffnung, mit Absperrklappenblatt aus mineralischem Baustoff, mit Schmelzlot und Auslösevorrichtung zur Funktionsprüfung, Nennauslösetemperatur max. 72 Grad C, mit elektrischem Antrieb mit Federrücklauf und integrierten Endlageschaltern, Bemessungsbetriebsspannung 24 V AC/DC, Schutzart IP 54 DIN EN 60529 (VDE 0470-1).
Menge: 2,000 St

**01.13.0004**
STLB-Bau 2025-10 075
Brandschutzklappe DIN EN 15650, Funktion prüfbar im eingebauten Zustand, Klassifizierung EI 90 S DIN EN 13501-3, beidseitig geprüft DIN EN 1366-2, für vertikalen und horizontalen Einbau, Achslage waagerecht oder senkrecht, rauchdicht, Gehäuse aus verzinktem Stahl, eckig, Nennbreite 450 mm, Nennhöhe 800 mm, Luftdichtheitsklasse C DIN EN 1751, Einbau in massive Decke, Nasseinbau, mit einer Inspektionsöffnung, mit Absperrklappenblatt aus mineralischem Baustoff, mit Schmelzlot und Auslösevorrichtung zur Funktionsprüfung, Nennauslösetemperatur max. 72 Grad C, mit elektrischem Antrieb mit Federrücklauf und integrierten Endlageschaltern, Bemessungsbetriebsspannung 24 V AC/DC, Schutzart IP 54 DIN EN 60529 (VDE 0470-1).
Menge: 1,000 St

**01.13.0005**
STLB-Bau 2025-10 075
Brandschutzklappe DIN EN 15650, Funktion prüfbar im eingebauten Zustand, Klassifizierung EI 90 S DIN EN 13501-3, beidseitig geprüft DIN EN 1366-2, für vertikalen und horizontalen Einbau, Achslage waagerecht oder senkrecht, rauchdicht, Gehäuse aus verzinktem Stahl, eckig, Nennbreite 600 mm, Nennhöhe 200 mm, Luftdichtheitsklasse C DIN EN 1751, Einbau in massive Decke, Nasseinbau, mit Absperrklappenblatt aus mineralischem Baustoff, mit Schmelzlot und Auslösevorrichtung zur Funktionsprüfung, Nennauslösetemperatur max. 72 Grad C, mit elektrischem Antrieb mit Federrücklauf und integrierten Endlageschaltern, Bemessungsbetriebsspannung 24 V AC/DC, Schutzart IP 54 DIN EN 60529 (VDE 0470-1).
Menge: 2,000 St

**01.13.0006**
STLB-Bau 2025-10 075
Brandschutzklappe DIN EN 15650, Funktion prüfbar im eingebauten Zustand, Klassifizierung EI 90 S DIN EN 13501-3, beidseitig geprüft DIN EN 1366-2, für vertikalen und horizontalen Einbau, Achslage waagerecht oder senkrecht, rauchdicht, Gehäuse aus verzinktem Stahl, eckig, Nennbreite 400 mm, Nennhöhe 300 mm, Luftdichtheitsklasse C DIN EN 1751, Einbau in massive Decke, Nasseinbau, mit Absperrklappenblatt aus mineralischem Baustoff, mit Schmelzlot und Auslösevorrichtung zur Funktionsprüfung, Nennauslösetemperatur max. 72 Grad C, mit elektrischem Antrieb mit Federrücklauf und integrierten Endlageschaltern, Bemessungsbetriebsspannung 24 V AC/DC, Schutzart IP 54 DIN EN 60529 (VDE 0470-1).
Menge: 2,000 St

**01.13.0007**
STLB-Bau 2025-10 075
Brandschutzklappe DIN EN 15650, Funktion prüfbar im eingebauten Zustand, Klassifizierung EI 90 S DIN EN 13501-3, beidseitig geprüft DIN EN 1366-2, für vertikalen und horizontalen Einbau, Achslage waagerecht oder senkrecht, rauchdicht, Gehäuse aus verzinktem Stahl, rund, DN 125, Luftdichtheitsklasse C DIN EN 1751, Einbau in massive Wand, Nasseinbau, mit Absperrklappenblatt aus mineralischem Baustoff, mit Schmelzlot und Auslösevorrichtung zur Funktionsprüfung, Nennauslösetemperatur max. 72 Grad C, mit elektrischem Antrieb mit Federrücklauf und integrierten Endlageschaltern, Bemessungsbetriebsspannung 24 V AC/DC, Schutzart IP 54 DIN EN 60529 (VDE 0470-1).
Menge: 6,000 St

**01.13.0008**
STLB-Bau 2025-10 075
Brandschutzklappe DIN EN 15650, Funktion prüfbar im eingebauten Zustand, Klassifizierung EI 90 S DIN EN 13501-3, beidseitig geprüft DIN EN 1366-2, für vertikalen und horizontalen Einbau, Achslage waagerecht oder senkrecht, rauchdicht, Gehäuse aus verzinktem Stahl, rund, DN 160, Luftdichtheitsklasse C DIN EN 1751, Einbau in massive Wand, Nasseinbau, mit Absperrklappenblatt aus mineralischem Baustoff, mit Schmelzlot und Auslösevorrichtung zur Funktionsprüfung, Nennauslösetemperatur max. 72 Grad C, mit elektrischem Antrieb mit Federrücklauf und integrierten Endlageschaltern, Bemessungsbetriebsspannung 24 V AC/DC, Schutzart IP 54 DIN EN 60529 (VDE 0470-1).
Menge: 2,000 St

**01.13.0009**
STLB-Bau 2025-10 075
Brandschutzklappe DIN EN 15650, Funktion prüfbar im eingebauten Zustand, Klassifizierung EI 90 S DIN EN 13501-3, beidseitig geprüft DIN EN 1366-2, für vertikalen und horizontalen Einbau, Achslage waagerecht oder senkrecht, rauchdicht, Gehäuse aus verzinktem Stahl, rund, DN 250, Luftdichtheitsklasse C DIN EN 1751, Einbau in massive Wand, Nasseinbau, mit Absperrklappenblatt aus mineralischem Baustoff, mit Schmelzlot und Auslösevorrichtung zur Funktionsprüfung, Nennauslösetemperatur max. 72 Grad C, mit elektrischem Antrieb mit Federrücklauf und integrierten Endlageschaltern, Bemessungsbetriebsspannung 24 V AC/DC, Schutzart IP 54 DIN EN 60529 (VDE 0470-1).
Menge: 2,000 St

**01.13.0010**
STLB-Bau 2025-10 047
Schließen der Fuge um Brandschutzklappe, gemäß allgemeiner bauaufsichtlicher Zulassung der Brandschutzklappe, Klassifizierung EI 90 DIN EN 13501-3, beidseitig geprüft DIN EN 1366-2, für vertikalen und horizontalen Einbau, rauchdicht S, im Gebäude, Arbeitshöhe des Montageortes bis 3,5 m über der Standfläche des hierfür erforderlichen Gerüstes, Wand aus Mauerwerk, Dicke 175 mm, Fugenbreite über 40 bis 60 mm, äußerer Umfang der Fuge bis 1000 mm, mit Mörtel DIN 18580, Mörtelklasse 10, Abrechnung nach äußerem Umfang der Fuge.
Menge: 2,000 m

**01.13.0011**
STLB-Bau 2025-10 047
Schließen der Fuge um Brandschutzklappe, gemäß allgemeiner bauaufsichtlicher Zulassung der Brandschutzklappe, Klassifizierung EI 90 DIN EN 13501-3, beidseitig geprüft DIN EN 1366-2, für vertikalen und horizontalen Einbau, rauchdicht S, im Gebäude, Arbeitshöhe des Montageortes bis 3,5 m über der Standfläche des hierfür erforderlichen Gerüstes, Wand aus Mauerwerk, Dicke 250 mm, Fugenbreite über 40 bis 60 mm, äußerer Umfang der Fuge bis 1000 mm, mit Mörtel DIN 18580, Mörtelklasse 10, Abrechnung nach äußerem Umfang der Fuge.
Menge: 15,000 m

**01.13.0012**
STLB-Bau 2025-10 047
Schließen der Fuge um Brandschutzklappe, gemäß allgemeiner bauaufsichtlicher Zulassung der Brandschutzklappe, Klassifizierung EI 90 DIN EN 13501-3, beidseitig geprüft DIN EN 1366-2, für vertikalen und horizontalen Einbau, rauchdicht S, im Gebäude, Arbeitshöhe des Montageortes bis 3,5 m über der Standfläche des hierfür erforderlichen Gerüstes, Wand aus Mauerwerk, Dicke 300 mm, Fugenbreite über 40 bis 60 mm, äußerer Umfang der Fuge bis 1000 mm, mit Mörtel DIN 18580, Mörtelklasse 10, Abrechnung nach äußerem Umfang der Fuge.
Menge: 4,000 m

**01.13.0013**
BUS-Koppler

Je 1-4 BSKs werden auf einen BUS-Koppler aufgeschaltet, der über ModbusRTU mit der Automationsebene verbunden ist.Die BUS-Koppler werden mit folgenden Datenpunkten auf die Automationsebene aufgeschaltet:

AktuDrive1 (Schaltbefehl: 1 - Auf, 2 - Zu; R/W; Adr.8),
AktuPos1 (Rückmeldung: 1 - Auf, 2 - Zu, 3 - läuft; R; Adr.12),
Alarm1 (Status: 1 - OK(NC8)/Quittierung, 2 - Relais-Schaltbefehl-Fehler (NC4), 3 - Laufzeitfehler Klappenbewegung (NC4), 4 - Endlagenschalterfehler (NC4), 5 - BUS-Fehler (NC4), 6 - Alarm (NC1); R/W; Adr.32),
Test (0 - kein Test, 1 - Test aktiv; R/W; Adr.36).
AktuDrive2 (Schaltbefehl: 1 - Auf, 2 - Zu; R/W; Adr.9),
AktuPos2 (Rückmeldung: 1 - Auf, 2 - Zu, 3 - läuft; R; Adr.13),
Alarm2 (Status: 1 - OK(NC8)/Quittierung, 2 - Relais-Schaltbefehl-Fehler (NC4), 3 - Laufzeitfehler Klappenbewegung (NC4), 4 - Endlagenschalterfehler (NC4), 5 - BUS-Fehler (NC4), 6 - Alarm (NC1); R/W; Adr.33),
AktuDrive3 (Schaltbefehl: 1 - Auf, 2 - Zu; R/W; Adr.10),
AktuPos3 (Rückmeldung: 1 - Auf, 2 - Zu, 3 - läuft; R; Adr.14),
Alarm3 (Status: 1 - OK(NC8)/Quittierung, 2 - Relais-Schaltbefehl-Fehler (NC4), 3 - Laufzeitfehler Klappenbewegung (NC4), 4 - Endlagenschalterfehler (NC4), 5 - BUS-Fehler (NC4), 6 - Alarm (NC1); R/W; Adr.34),
AktuDrive4 (Schaltbefehl: 1 - Auf, 2 - Zu; R/W; Adr.11),
AktuPos4 (Rückmeldung: 1 - Auf, 2 - Zu, 3 - läuft; R; Adr.15),
Alarm4 (Status: 1 - OK(NC8)/Quittierung, 2 - Relais-Schaltbefehl-Fehler (NC4), 3 - Laufzeitfehler Klappenbewegung (NC4), 4 - Endlagenschalterfehler (NC4), 5 - BUS-Fehler (NC4), 6 - Alarm (NC1); R/W; Adr.35),

Bei der Inbetriebnahme werden folgende Register geprüft bzw. gesetzt:

Dumper1 … Dumper4 (1 - keine BSK angeschlossen, 2 - motorisierte BSK; R/W; Adr.0…3),
SafetyPos1 … SafetyPos4 (2 - BSK; R/W; Adr.3…7),
DriveTime1 … DriveTime4 (2400 - 240s; R/W; Adr.20…23),
TurnOffTime1 … TurnOffTime4 (350 - 35s; R/W; Adr.24…27);
RcvHrtBt1 … RcvHrtBt4 (0 - aus; R/W; Adr.28…31).

Die Befehlsausführüberwachung wird in den BUS-Kopplern realisiert.
Bei Anlagenstillstand werden die BSKs geschlossen.
Menge: 6,000 St

**01.13.0014**
STLB-Bau 2025-10 075
Stellklappe, mit Absperrfunktion, Dichtheitsklasse 2 DIN EN 1751, runde Ausführung, DN 100, min./max. Temperatur der geförderten Luft -15 bis 40 Grad C, Gehäuse aus verzinktem Stahl, Klappenwellen wartungsfrei gelagert, Klappenrahmen aus verzinktem Stahl, Klappen/-blatt aus verzinktem Stahl.
Menge: 8,000 St

**01.13.0015**
STLB-Bau 2025-10 075
Stellklappe, mit Absperrfunktion, Dichtheitsklasse 2 DIN EN 1751, runde Ausführung, DN 125, min./max. Temperatur der geförderten Luft -15 bis 40 Grad C, Gehäuse aus verzinktem Stahl, Klappenwellen wartungsfrei gelagert, Klappenrahmen aus verzinktem Stahl, Klappen/-blatt aus verzinktem Stahl.
Menge: 12,000 St

**01.13.0016**
STLB-Bau 2025-10 075
Stellklappe, mit Absperrfunktion, Dichtheitsklasse 2 DIN EN 1751, runde Ausführung, DN 200, min./max. Temperatur der geförderten Luft -15 bis 40 Grad C, Gehäuse aus verzinktem Stahl, Klappenwellen wartungsfrei gelagert, Klappenrahmen aus verzinktem Stahl, Klappen/-blatt aus verzinktem Stahl.
Menge: 4,000 St

**01.13.0017**
STLB-Bau 2025-10 075
Stellklappe, mit Absperrfunktion, Dichtheitsklasse 2 DIN EN 1751, runde Ausführung, DN 250, min./max. Temperatur der geförderten Luft -15 bis 40 Grad C, Gehäuse aus verzinktem Stahl, Klappenwellen wartungsfrei gelagert, Klappenrahmen aus verzinktem Stahl, Klappen/-blatt aus verzinktem Stahl.
Menge: 8,000 St

*Hinweis*
Spezifikation Volumenstromregler

Die variablen Volumenstromregler (VVR) werden über ModbusRTU mit folgenden Datenpunkten auf die AS aufgeschaltet:

Volumenstromsollwert in m³/h (R/W, Adr. 20),
Zwangssteuerung: 0 = keine; 2 = Zu (R/W, Adr. 1),
Komandoauslösung (0 - keine, 1 - Kalibrierung, 2 - Test; R/W, Adr. 2),
aktueller Istvolumenstrom in m³/h (R, Adr. 7),
aktuelle Klappenpossition in % (R, Adr. 4),
Status (R, Adr. 104).

Bei der Inbetriebnahme wird
die Signalquelle (R/W, Adr. 122) auf 2 - Modbus/Modbus,
die Volumenstromeinheit (R/W, Adr. 201) auf 1 - m³/h,
das Verhalten bei BUS-Ausfall (R/W, Adr. 108) auf 0 - Nichts,
das BUS-TimeOut (R/W, Adr. 109) auf 1200 - 120s,
das Istsignal als Volumenstromistwert (R/W, Adr. 231 Bit 4) auf 1 - Volumenstrom-Istwert gesetzt.
Die Betriebsparameter qvmin (R/W, Adr. 120) und qvmax (R/W, Adr. 121) werden gemäß RLT-Planung geprüft und ggf. korrigiert.

Der CO2-Gehalt der Raumluft wird über die VVR auf ein Maximum von 1000ppm begrenzt. Fällt der CO2-Wert unter 700ppm, werden die VVR per Zwangssteuerung geschlossen. Übersteigt der CO2-Wert wieder 800ppm, wird die Zwangssteuerung wieder freigegeben.

Die Raum-CO2-Istwerte werden mit den Raummultisensoren erfasst.

Das Maximum der Klappenstellung aller Zu- bzw. Abluft-VVR des ASPs wird gebildet und dem ASP21 - Verwaltung RLT20 über Backbone-Netzwerk zur Verfügung gestellt.

**01.13.0018**
STLB-Bau 2025-10 075
Volumenstromregler, Druckdifferenz 30 bis 300 Pa bei Sollvolumenstrom, mit Hilfsenergie für variable Volumenströme,
min. Volumenstrom '14' m3/h,

max. Volumenstrom '354' m3/h,

Volumenstrom bei Hilfsenergie '1000' m3/h, rund, für horizontalen Einbau, mit Absperrfunktion, Dichtheitsklasse 3 DIN EN 1751, DN 100, Gehäuse aus verzinktem Stahl, Klappenwellen wartungsfrei gelagert, Klappen/-blatt aus Kunststoff, mit elektrischem Stellantrieb, Bemessungsbetriebsspannung 24 V AC, mit mechanischem Stellungsanzeiger.
Menge: 37,000 St

**01.13.0019**
STLB-Bau 2025-10 075
Volumenstromregler, Druckdifferenz 30 bis 300 Pa bei Sollvolumenstrom, mit Hilfsenergie für variable Volumenströme,
min. Volumenstrom '21' m3/h,

max. Volumenstrom '579' m3/h,

Volumenstrom bei Hilfsenergie '10' m3/h, rund, für horizontalen Einbau, mit Absperrfunktion, Dichtheitsklasse 3 DIN EN 1751, DN 125, Gehäuse aus verzinktem Stahl, Klappenwellen wartungsfrei gelagert, Klappen/-blatt aus Kunststoff, mit elektrischem Stellantrieb, Bemessungsbetriebsspannung 24 V AC, mit mechanischem Stellungsanzeiger.
Menge: 18,000 St

**01.13.0020**
STLB-Bau 2025-10 075
Volumenstromregler, Druckdifferenz 30 bis 300 Pa bei Sollvolumenstrom, mit Hilfsenergie für variable Volumenströme,
min. Volumenstrom '21' m3/h,

max. Volumenstrom '579' m3/h,

Volumenstrom bei Hilfsenergie '10' m3/h, rund, für horizontalen Einbau, mit Absperrfunktion, Dichtheitsklasse 3 DIN EN 1751, DN 160, Gehäuse aus verzinktem Stahl, Klappenwellen wartungsfrei gelagert, Klappen/-blatt aus Kunststoff, mit elektrischem Stellantrieb, Bemessungsbetriebsspannung 24 V AC, mit mechanischem Stellungsanzeiger.
Menge: 14,000 St

**01.13.0021**
STLB-Bau 2025-10 075
Volumenstromregler, Druckdifferenz 30 bis 300 Pa bei Sollvolumenstrom, mit Hilfsenergie für variable Volumenströme,
min. Volumenstrom '55' m3/h,

max. Volumenstrom '1513' m3/h,

Volumenstrom bei Hilfsenergie '10' m3/h, rund, für horizontalen Einbau, mit Absperrfunktion, Dichtheitsklasse 3 DIN EN 1751, DN 200, Gehäuse aus verzinktem Stahl, Klappenwellen wartungsfrei gelagert, Klappen/-blatt aus Kunststoff, mit elektrischem Stellantrieb, Bemessungsbetriebsspannung 24 V AC, mit mechanischem Stellungsanzeiger.
Menge: 15,000 St

**01.13.0022**
STLB-Bau 2025-10 075
Volumenstromregler, Druckdifferenz 30 bis 300 Pa bei Sollvolumenstrom, mit Hilfsenergie für variable Volumenströme,
min. Volumenstrom '87' m3/h,

max. Volumenstrom '2293' m3/h,

Volumenstrom bei Hilfsenergie '10' m3/h, rund, für horizontalen Einbau, mit Absperrfunktion, Dichtheitsklasse 3 DIN EN 1751, DN 250, Gehäuse aus verzinktem Stahl, Klappenwellen wartungsfrei gelagert, Klappen/-blatt aus Kunststoff, mit elektrischem Stellantrieb, Bemessungsbetriebsspannung 24 V AC, mit mechanischem Stellungsanzeiger.
Menge: 12,000 St

**01.13.0023**
STLB-Bau 2025-10 075
Rückschlagklappe, rund, für horizontalen Luftleitungseinbau, DN 160, Klappe geteilt, Sperrfunktion durch Feder, Klappe und Gehäuse aus verzinktem Stahl.
Menge: 6,000 St

#### 01.14 Schalldämpfer

*Hinweis*
Spezifikation Schalldämpfer
Rohrschalldämpfer in runder, flexibler Bauform für RLT-Anlagen, Einfügungsdämpfung gemessen nach EN ISO 7235. Gehäuse mit akustisch und thermisch wirksamer Auskleidung. Rohrstutzen mit Einlegesicke für Lippendichtung, passend für runde Luftleitungen nach EN 1506 oder EN 13180. Gehäuse-Leckluftstrom nach EN 15727, Klasse D.

**01.14.0001**
STLB-Bau 2025-10 075
Schalldämpfer, rund, Druckdifferenz bis 30 Pa, DN 100, Hygieneanforderungen VDI 6022 Blatt 1, Absorptionsschicht biolöslich im Sinne der TRGS 905, Dicke 50 mm, Luftdichtheitsklasse ATC2 DIN EN 16798-3, Außenrohr aus Aluminium, Innenrohr perforiert, aus Aluminium, Baustoffklasse DIN 4102-1 A (nichtbrennbar); DIN EN 13501-1 A1, A2 s1 d0 (nichtbrennbar), Verbindung mit Einsteckenden, mit Lippendichtung.
Menge: 19,000 St

**01.14.0002**
STLB-Bau 2025-10 075
Schalldämpfer, rund, Druckdifferenz bis 30 Pa, DN 125, Hygieneanforderungen VDI 6022 Blatt 1, Absorptionsschicht biolöslich im Sinne der TRGS 905, Dicke 50 mm, Luftdichtheitsklasse ATC2 DIN EN 16798-3, Außenrohr aus Aluminium, Innenrohr perforiert, aus Aluminium, Baustoffklasse DIN 4102-1 A (nichtbrennbar); DIN EN 13501-1 A1, A2 s1 d0 (nichtbrennbar), Verbindung mit Einsteckenden, mit Lippendichtung.
Menge: 5,000 St

**01.14.0003**
STLB-Bau 2025-10 075
Schalldämpfer, rund, Druckdifferenz bis 30 Pa, DN 160, Hygieneanforderungen VDI 6022 Blatt 1, Absorptionsschicht biolöslich im Sinne der TRGS 905, Dicke 50 mm, Luftdichtheitsklasse ATC2 DIN EN 16798-3, Außenrohr aus Aluminium, Innenrohr perforiert, aus Aluminium, Baustoffklasse DIN 4102-1 A (nichtbrennbar); DIN EN 13501-1 A1, A2 s1 d0 (nichtbrennbar), Verbindung mit Einsteckenden, mit Lippendichtung.
Menge: 5,000 St

**01.14.0004**
STLB-Bau 2025-10 075
Schalldämpfer, rund, Druckdifferenz bis 30 Pa, DN 200, Hygieneanforderungen VDI 6022 Blatt 1, Absorptionsschicht biolöslich im Sinne der TRGS 905, Dicke 50 mm, Luftdichtheitsklasse ATC2 DIN EN 16798-3, Außenrohr aus Aluminium, Innenrohr perforiert, aus Aluminium, Baustoffklasse DIN 4102-1 A (nichtbrennbar); DIN EN 13501-1 A1, A2 s1 d0 (nichtbrennbar), Verbindung mit Einsteckenden, mit Lippendichtung.
Menge: 4,000 St

**01.14.0005**
STLB-Bau 2025-10 075
Schalldämpfer, rund, Druckdifferenz bis 30 Pa, DN 250, Hygieneanforderungen VDI 6022 Blatt 1, Absorptionsschicht biolöslich im Sinne der TRGS 905, Dicke 50 mm, Luftdichtheitsklasse ATC2 DIN EN 16798-3, Außenrohr aus Aluminium, Innenrohr perforiert, aus Aluminium, Baustoffklasse DIN 4102-1 A (nichtbrennbar); DIN EN 13501-1 A1, A2 s1 d0 (nichtbrennbar), Verbindung mit Einsteckenden, mit Lippendichtung.
Menge: 3,000 St

#### 01.15 Isolierung

**01.15.0001**
STLB-Bau 2025-10 047
Wärmedämmung einschl. Ummantelung DIN 4140 an haus- und betriebstechnischen Anlagen, an Luftleitung, rechteckig, Maße DIN EN 1505, Kantenlänge über 500 bis 1000 mm, in Zentrale, Dämmung aus Mineralwolle DIN EN 14303, als Lamellenmatte, druckfest, Dämmschichtdicke 80 mm, Baustoffklasse DIN 4102-1 A2 (nichtbrennbar), Wärmeleitfähigkeit 0,035 W/(mK) bei 40 Grad C Mitteltemperatur DIN EN 12667, kaschiert mit Alufolie, Ummantelung aus nichtprofiliertem Blech, Stahl, feuerverzinkt, Arbeitshöhe des Montageortes bis 3,5 m über der Standfläche des hierfür erforderlichen Gerüstes.
Menge: 8,600 m2

**01.15.0002**
STLB-Bau 2025-10 047
Wärmedämmung einschl. Ummantelung DIN 4140 an haus- und betriebstechnischen Anlagen, an Luftleitung, rechteckig, Maße DIN EN 1505, Kantenlänge über 1000 bis 1500 mm, in Zentrale, Dämmung aus Mineralwolle DIN EN 14303, als Lamellenmatte, druckfest, Dämmschichtdicke 80 mm, Baustoffklasse DIN 4102-1 A2 (nichtbrennbar), Wärmeleitfähigkeit 0,035 W/(mK) bei 40 Grad C Mitteltemperatur DIN EN 12667, kaschiert mit Alufolie, Ummantelung aus nichtprofiliertem Blech, Stahl, feuerverzinkt, Arbeitshöhe des Montageortes bis 3,5 m über der Standfläche des hierfür erforderlichen Gerüstes.
Menge: 9,580 m2

**01.15.0003**
STLB-Bau 2025-10 047
Formstück aus Mineralwolle DIN EN 14303, Wärmedämmung einschl. Ummantelung DIN 4140 an haus- und betriebstechnischen Anlagen, an Luftleitung, rechteckig, Kantenlänge bis 500 mm, Maße DIN EN 1505, im Freien, Baustoffklasse DIN 4102-1 A (nichtbrennbar), Wärmeleitfähigkeit 0,035 W/(mK) bei 40 Grad C Mitteltemperatur DIN EN 12667, Dämmschichtdicke 80 mm, kaschiert mit Aluminiumfolie, Ummantelung aus nichtprofiliertem Blech, Stahl, feuerverzinkt, Arbeitshöhe des Montageortes bis 3,5 m über der Standfläche des hierfür erforderlichen Gerüstes.
Menge: 8,150 m2

**01.15.0004**
STLB-Bau 2025-10 047
Formstück aus Mineralwolle DIN EN 14303, Wärmedämmung einschl. Ummantelung DIN 4140 an haus- und betriebstechnischen Anlagen, an Luftleitung, rechteckig, Kantenlänge über 500 bis 1000 mm, Maße DIN EN 1505, im Freien, Baustoffklasse DIN 4102-1 A (nichtbrennbar), Wärmeleitfähigkeit 0,035 W/(mK) bei 40 Grad C Mitteltemperatur DIN EN 12667, Dämmschichtdicke 80 mm, kaschiert mit Aluminiumfolie, Ummantelung aus nichtprofiliertem Blech, Stahl, feuerverzinkt, Arbeitshöhe des Montageortes bis 3,5 m über der Standfläche des hierfür erforderlichen Gerüstes.
Menge: 45,480 m2

**01.15.0005**
STLB-Bau 2025-10 047
Formstück aus Mineralwolle DIN EN 14303, Wärmedämmung einschl. Ummantelung DIN 4140 an haus- und betriebstechnischen Anlagen, an Luftleitung, rechteckig, Kantenlänge über 1000 bis 1500 mm, Maße DIN EN 1505, im Freien, Baustoffklasse DIN 4102-1 A (nichtbrennbar), Wärmeleitfähigkeit 0,035 W/(mK) bei 40 Grad C Mitteltemperatur DIN EN 12667, Dämmschichtdicke 80 mm, kaschiert mit Aluminiumfolie, Ummantelung aus nichtprofiliertem Blech, Stahl, feuerverzinkt, Arbeitshöhe des Montageortes bis 3,5 m über der Standfläche des hierfür erforderlichen Gerüstes.
Menge: 13,150 m2

**01.15.0006**
STLB-Bau 2025-10 047
Wärmedämmung ohne Ummantelung DIN 4140 an haus- und betriebstechnischen Anlagen, an Luftleitung, rechteckig, Maße DIN EN 1505, Kantenlänge bis 500 mm, im Gebäude, Dämmung aus Mineralwolle DIN EN 14303, als Lamellenmatte, druckfest, Dämmschichtdicke 40 mm, Baustoffklasse DIN 4102-1 A2 (nichtbrennbar), Wärmeleitfähigkeit 0,035 W/(mK) bei 40 Grad C Mitteltemperatur DIN EN 12667, kaschiert mit Alufolie, Arbeitshöhe des Montageortes bis 3,5 m über der Standfläche des hierfür erforderlichen Gerüstes.
Menge: 54,110 m2

**01.15.0007**
STLB-Bau 2025-10 047
Wärmedämmung ohne Ummantelung DIN 4140 an haus- und betriebstechnischen Anlagen, an Luftleitung, rechteckig, Maße DIN EN 1505, Kantenlänge über 500 bis 1000 mm, im Gebäude, Dämmung aus Mineralwolle DIN EN 14303, als Lamellenmatte, druckfest, Dämmschichtdicke 40 mm, Baustoffklasse DIN 4102-1 A2 (nichtbrennbar), Wärmeleitfähigkeit 0,035 W/(mK) bei 40 Grad C Mitteltemperatur DIN EN 12667, kaschiert mit Alufolie, Arbeitshöhe des Montageortes bis 3,5 m über der Standfläche des hierfür erforderlichen Gerüstes.
Menge: 28,890 m2

**01.15.0008**
STLB-Bau 2025-10 047
Formstück aus Mineralwolle DIN EN 14303, Wärmedämmung DIN 4140 an haus- und betriebstechnischen Anlagen, an Luftleitung, rechteckig, Kantenlänge bis 500 mm, Maße DIN EN 1505, im Gebäude, Baustoffklasse DIN 4102-1 A (nichtbrennbar), Wärmeleitfähigkeit 0,035 W/(mK) bei 40 Grad C Mitteltemperatur DIN EN 12667, Dämmschichtdicke 40 mm, kaschiert mit Aluminiumfolie, Arbeitshöhe des Montageortes bis 3,5 m über der Standfläche des hierfür erforderlichen Gerüstes.
Menge: 78,220 m2

**01.15.0009**
STLB-Bau 2025-10 047
Formstück aus Mineralwolle DIN EN 14303, Wärmedämmung DIN 4140 an haus- und betriebstechnischen Anlagen, an Luftleitung, rechteckig, Kantenlänge über 500 bis 1000 mm, Maße DIN EN 1505, im Gebäude, Baustoffklasse DIN 4102-1 A (nichtbrennbar), Wärmeleitfähigkeit 0,035 W/(mK) bei 40 Grad C Mitteltemperatur DIN EN 12667, Dämmschichtdicke 40 mm, kaschiert mit Aluminiumfolie, Arbeitshöhe des Montageortes bis 3,5 m über der Standfläche des hierfür erforderlichen Gerüstes.
Menge: 40,260 m2

**01.15.0010**
STLB-Bau 2025-10 047
Formstück aus Mineralwolle DIN EN 14303, Wärmedämmung DIN 4140 an haus- und betriebstechnischen Anlagen, an Luftleitung, rechteckig, Kantenlänge über 1000 bis 1500 mm, Maße DIN EN 1505, im Gebäude, Baustoffklasse DIN 4102-1 A (nichtbrennbar), Wärmeleitfähigkeit 0,035 W/(mK) bei 40 Grad C Mitteltemperatur DIN EN 12667, Dämmschichtdicke 40 mm, kaschiert mit Aluminiumfolie, Arbeitshöhe des Montageortes bis 3,5 m über der Standfläche des hierfür erforderlichen Gerüstes.
Menge: 4,000 m2

#### 01.16 Auslässe

*Hinweis*
Spezifikation Tellerventil Zu- und Abluft

Tellerventile in runder Ausführung, als Zuluft- oder Abluftdurchlass
vorzugsweise für kleine Räume. Zum Einbau in Wände und
abgehängte Decken aller Art.
Einbaufertige Komponente, bestehend aus dem Ventilgehäuse
mit Traverse, Ventilteller mit Gewindespindel sowie einem
Einbaurahmen. Ventilteller zum Volumenstromabgleich drehbar.
Einstellung mit Kontermutter gesichert. Anschlussstutzen,
passend für Luftleitungen nach EN 1506 oder EN 13180.
Schallleistungspegel des Strömungsgeräusches gemessen nach
EN ISO 5135.

**01.16.0001**
STLB-Bau 2025-10 075
Luftventil, für Zuluft, Nenngröße 100 mm, mit Ventilsitz und manuell einstellbarem Ventilteller, aus beschichtetem Stahl.
Menge: 2,000 St

**01.16.0002**
STLB-Bau 2025-10 075
Luftventil, für Zuluft, Nenngröße 125 mm, mit Ventilsitz und manuell einstellbarem Ventilteller, aus beschichtetem Stahl.
Menge: 3,000 St

**01.16.0003**
STLB-Bau 2025-10 075
Luftventil, für Zuluft, Nenngröße 160 mm, mit Ventilsitz und manuell einstellbarem Ventilteller, aus beschichtetem Stahl.
Menge: 8,000 St

**01.16.0004**
STLB-Bau 2025-10 075
Luftventil, für Zuluft, Nenngröße 200 mm, mit Ventilsitz und manuell einstellbarem Ventilteller, aus beschichtetem Stahl.
Menge: 3,000 St

**01.16.0005**
STLB-Bau 2025-10 075
Luftventil, für Abluft, Nenngröße 100 mm, mit Ventilsitz und manuell einstellbarem Ventilteller, aus beschichtetem Stahl.
Menge: 17,000 St

**01.16.0006**
STLB-Bau 2025-10 075
Luftventil, für Abluft, Nenngröße 125 mm, mit Ventilsitz und manuell einstellbarem Ventilteller, aus beschichtetem Stahl.
Menge: 9,000 St

**01.16.0007**
STLB-Bau 2025-10 075
Luftventil, für Abluft, Nenngröße 160 mm, mit Ventilsitz und manuell einstellbarem Ventilteller, aus beschichtetem Stahl.
Menge: 6,000 St

**01.16.0008**
STLB-Bau 2025-10 075
Luftventil, für Abluft, Nenngröße 200 mm, mit Ventilsitz und manuell einstellbarem Ventilteller, aus beschichtetem Stahl.
Menge: 7,000 St

**01.16.0009**
STLB-Bau 2025-10 075
Luftdurchlassstutzen, für Zu-/Abluft, für Einbau in runde Luftleitungen, Nenngröße 80 mm, mit Drahtgitter.
Menge: 2,000 St

**01.16.0010**
STLB-Bau 2025-10 075
Luftgitter für Deckeneinbau, aus Aluminium-Profilen, beschichtet, Frontrahmen profiliert, mit verdeckter Schraubbefestigung, mit waagerechten, einzeln verstellbaren Lamellen, Breite 425 mm, Höhe 125 mm.
Menge: 2,000 St

**01.16.0011**
STLB-Bau 2025-10 075
Luftgitter für Einbau in runde Luftleitungen, aus profilierten Blechen aus verzinktem Stahl, Frontrahmen profiliert, mit sichtbarer Schraubbefestigung, mit senkrechten, feststehenden Lamellen, Volumenstromeinstellsatz aus profilierten Blechen aus beschichtetem Stahl, mit gegenläufig gekoppelten Lamellen, Breite 425 mm, Höhe 125 mm.
Menge: 2,000 St

**01.16.0012**
STLB-Bau 2025-10 075
Luftgitter für Einbau in rechteckige Luftleitungen, aus profilierten Blechen aus verzinktem Stahl, Frontrahmen profiliert, mit sichtbarer Schraubbefestigung, mit senkrechten, feststehenden Lamellen, Volumenstromeinstellsatz aus profilierten Blechen aus beschichtetem Stahl, mit gegenläufig gekoppelten Lamellen, Breite 825 mm, Höhe 75 mm.
Menge: 4,000 St

**01.16.0013**
STLB-Bau 2025-10 075
Luftgitter für Fußbodeneinbau, aus Aluminium-Profilen, Gittereinsatz mit Klemmfeder, mit sichtbarer Schraubbefestigung, mit Dichtung, mit feststehenden Profillamellen, für Luftaustritt senkrecht oder mit 15 Grad-Neigung zur Gitterebene, Volumenstromeinstellsatz aus profilierten Blechen aus beschichtetem Stahl, mit gegenläufig gekoppelten Lamellen, Breite 1025 mm, Höhe 75 mm.
Menge: 4,000 St

**01.16.0014**
STLB-Bau 2025-10 075
Einbau-Quellluftdurchlass, für Stufeneinbau, rechteckig, Gehäuse aus verzinktem Stahl, Einbaurahmen aus verzinktem Stahl, Luftdurchlass frontseitig, mit integriertem Luftverteilelement, Gehäuse des Luftdurchlasses demontierbar, Anschlussstutzen mit Stellklappe hinten, mit Lippendichtung.
Menge: 5,000 St

*Hinweis*
Spezifikation Wanddurchlass

Wanddurchlässe Zuluft-Abluft-Kombination für die Be- und Entlüftung von Räumen in raumlufttechnischen Anlagen.
Bestehend aus einem Gehäuse mit Anschlussstutzen für die Verbindung mit dem bauseitigen Kanalsystem und einem Schlitzdurchlass.
Die Luftführung in den Raum erfolgt über, in den Schlitzprofilen integrierte, manuell verstellbare Luftleitelemente zur horizontalen oder vertikalen Zuluftströmung. Mit integrierter Schalldämpferkulissen zur verbesserten Telefonieschalldämpfung.

1x VZU=50m³/h, 18Pa, 30LwA; VAB=50m³/h, 24Pa, 30LwA;
Anschlussdurchmesser 98, Halsverlängerung für Wandstärke 150

**01.16.0015**
STLB-Bau 2025-10 075
Linear-Wandluftdurchlass, mit Schlitzelementen, einreihig, Durchlass aus beschichtetem Stahl, mit Anschlusskasten und Anschlussstutzen aus verzinktem Stahl, getrennte Montage von Anschlusskasten und Durchlass, mit Schall-/Wärmedämmauskleidung, Länge 900 mm.
Menge: 1,000 St

*Hinweis*
Spezifikation Wanddurchlass

Wanddurchlässe als Zuluftdurchlass für die Belüftung von Räumen in raumlufttechnischen Anlagen.
Bestehend aus einem Gehäuse mit Anschlussstutzen für die Verbindung mit dem bauseitigen Kanalsystem und einem Schlitzdurchlass. Der Volumenstromabgleich erfolgt über das integrierte Drosselelement.
Die Luftführung in den Raum erfolgt über, in den Schlitzprofilen integrierte, manuell verstellbare Luftleitelemente zur horizontalen oder vertikalen Zuluftströmung. Intgrierte Schalldämpferkulissen dienen als Telefonieschalldämpfer.

V=190m³/h, 17Pa, 36LwA, Wurfweite 4,8m, 2 Stutzen mit Anschlussdurchmesser 138, Halsverlängerung für Wandstärke 100

**01.16.0016**
STLB-Bau 2025-10 075
Linear-Wandluftdurchlass, mit Schlitzelementen, einreihig, Schlitzelemente aus Aluminiumprofilen, eloxiert, mit Anschlusskasten und Anschlussstutzen aus verzinktem Stahl, getrennte Montage von Anschlusskasten und Durchlass, mit Schall-/Wärmedämmauskleidung, Länge 900 mm.
Menge: 1,000 St

*Hinweis*
Spezifikation Wanddurchlass

Wanddurchlässe als Zuluft-Abluft-Kombination für die Be- und Entlüftung von Räumen in raumlufttechnischen Anlagen.
Bestehend aus einem Gehäuse mit Anschlussstutzen für die Verbindung mit dem bauseitigen Kanalsystem und einem Schlitzdurchlass.
Die Luftführung in den Raum erfolgt über, in den Schlitzprofilen integrierte, manuell verstellbare Luftleitelemente zur horizontalen oder vertikalen Zuluftströmung. Integrierte Schalldämpferkulissen dienen als Telefonieschalldämpfer.

1x VZU=100m³/h, 11Pa, 30LwA, Wurfweite 3,8m,;1x VAB=100m³/h, 14Pa, 30LwA; Anschlussdurchmesser 138, Halsverlängerung für Wandstärke 100

**01.16.0017**
STLB-Bau 2025-10 075
Linear-Wandluftdurchlass, mit Schlitzelementen, 3-reihig, Schlitzelemente aus Aluminiumprofilen, eloxiert, mit Anschlusskasten und Anschlussstutzen aus verzinktem Stahl, getrennte Montage von Anschlusskasten und Durchlass, mit Schall-/Wärmedämmauskleidung, Länge 900 mm.
Menge: 3,000 St

*Hinweis*
Spezifikation Wanddurchlass

Wanddurchlässe als Zuluft-Abluft-Kombination für die Be- und Entlüftung von Räumen in raumlufttechnischen Anlagen.
Bestehend aus einem Gehäuse mit Anschlussstutzen für die Verbindung mit dem bauseitigen Kanalsystem und einem Schlitzdurchlass.Der Volumenstromabgleich erfolgt über das integrierte Drosselelement.
Die Luftführung in den Raum erfolgt über, in den Schlitzprofilen integrierte, manuell verstellbare Luftleitelemente zur horizontalen oder vertikalen Zuluftströmung. Integrierte Schalldämpferkulissen dienen als Telefonieschalldämpfer.

1x VZU=112,5m³/h, 15Pa, 33LwA, Wurfweite 4,2m; 1x VAB=112,5m³/h, 18Pa, 33LwA;
Anschlussdurchmesser 138, Halsverlängerung für Wandstärke 150

**01.16.0018**
STLB-Bau 2025-10 075
Linear-Wandluftdurchlass, mit Schlitzelementen, 3-reihig, Schlitzelemente aus Aluminiumprofilen, eloxiert, mit Anschlusskasten und Anschlussstutzen aus verzinktem Stahl, getrennte Montage von Anschlusskasten und Durchlass, mit Schall-/Wärmedämmauskleidung, Länge 900 mm.
Menge: 4,000 St

*Hinweis*
Spezifikation Wanddurchlass

Wanddurchlässe als Zuluft-Abluft-Kombination für die Be- und Entlüftung von Räumen in raumlufttechnischen Anlagen.
Bestehend aus einem Gehäuse mit Anschlussstutzen für die Verbindung mit dem bauseitigen Kanalsystem und einem Schlitzdurchlass.
Die Luftführung in den Raum erfolgt über, in den Schlitzprofilen integrierte, manuell verstellbare Luftleitelemente zur horizontalen oder vertikalen Zuluftströmung. Integrierte Schalldämpferkulissen dienen als Telefonieschalldämpfer.

1x VZU=100m³/h, 11Pa, 30LwA, Wurfweite 3,7m; 1x VAB=100m³/h, 14Pa, 30LwA; Anschlussdurchmesser 138, Halsverlängerung für Wandstärke 150

1x VZU=80m³/h, 7Pa, 30LwA, Wurfweite 3,7m; 1x VAB=80m³/h, 9Pa, 30LwA;
Anschlussdurchmesser 138, Halsverlängerung für Wandstärke 150

**01.16.0019**
STLB-Bau 2025-10 075
Linear-Wandluftdurchlass, mit Schlitzelementen, 3-reihig, Schlitzelemente aus Aluminiumprofilen, eloxiert, mit Anschlusskasten und Anschlussstutzen aus verzinktem Stahl, getrennte Montage von Anschlusskasten und Durchlass, mit Schall-/Wärmedämmauskleidung, Länge 900 mm.
Menge: 10,000 St

*Hinweis*
Spezifikation Wanddurchlass

Wanddurchlässe als Zuluft-Abluft-Kombination für die Be- und Entlüftung von Räumen in raumlufttechnischen Anlagen.
Bestehend aus einem Gehäuse mit Anschlussstutzen für die Verbindung mit dem bauseitigen Kanalsystem und einem Schlitzdurchlass. Der Volumenstromabgleich erfolgt über das integrierte Drosselelement.
Die Luftführung in den Raum erfolgt über, in den Schlitzprofilen integrierte, manuell verstellbare Luftleitelemente zur horizontalen oder vertikalen Zuluftströmung. Integrierte Schalldämpferkulissen dienen als Telefonieschalldämpfer.

1x VZU=120m³/h, 16Pa, 30LwA Wurfweite 4,9m;1x VAB=120m³/h, 12Pa, 30LwA; Anschlussdurchmesser 138, Halsverlängerung für Wandstärke 100

**01.16.0020**
STLB-Bau 2025-10 075
Linear-Wandluftdurchlass, mit Schlitzelementen, 3-reihig, Schlitzelemente aus Aluminiumprofilen, eloxiert, mit Anschlusskasten und Anschlussstutzen aus verzinktem Stahl, getrennte Montage von Anschlusskasten und Durchlass, mit Schall-/Wärmedämmauskleidung, Länge 1050 mm.
Menge: 4,000 St

*Hinweis*
Spezifikation Wanddurchlass

Wanddurchlässe als Zuluft-Abluft-Kombination für die Be- und Entlüftung von Räumen in raumlufttechnischen Anlagen.
Bestehend aus einem Gehäuse mit Anschlussstutzen für die Verbindung mit dem bauseitigen Kanalsystem und einem Schlitzdurchlass. Der Volumenstromabgleich erfolgt über das integrierte Drosselelement.
Die Luftführung in den Raum erfolgt über, in den Schlitzprofilen integrierte, manuell verstellbare Luftleitelemente zur horizontalen oder vertikalen Zuluftströmung. Integrierte Schalldämpferkulissen dienen als Telefonieschalldämpfer.

1x VZU=120m³/h, 16Pa, 30LwA Wurfweite 4,9m;1x VAB=120m³/h, 12Pa, 30LwA; Anschlussdurchmesser 138, Halsverlängerung für Wandstärke 150

1x VZU=145m³/h, 22Pa, 36LwA Wurfweite 5,4m;1x VAB=145m³/h, 18Pa, 36LwA; Anschlussdurchmesser 138, Halsverlängerung für Wandstärke 150

**01.16.0021**
STLB-Bau 2025-10 075
Linear-Wandluftdurchlass, mit Schlitzelementen, 3-reihig, Schlitzelemente aus Aluminiumprofilen, eloxiert, mit Anschlusskasten und Anschlussstutzen aus verzinktem Stahl, getrennte Montage von Anschlusskasten und Durchlass, mit Schall-/Wärmedämmauskleidung, Länge 1050 mm.
Menge: 4,000 St

*Hinweis*
Spezifikation Wanddurchlass

Wanddurchlässe als Zuluft-Abluft-Kombination für die Be- und Entlüftung von Räumen in raumlufttechnischen Anlagen.
Bestehend aus einem Gehäuse mit Anschlussstutzen für die Verbindung mit dem bauseitigen Kanalsystem und einem Schlitzdurchlass. Der Volumenstromabgleich erfolgt über das integrierte Drosselelement.
Die Luftführung in den Raum erfolgt über, in den Schlitzprofilen integrierte, manuell verstellbare Luftleitelemente zur horizontalen oder vertikalen Zuluftströmung. Integrierte Schalldämpferkulissen dienen als Telefonieschalldämpfer.

1x VZU=155m³/h, 18Pa, 33LwA Wurfweite 4,7m;1x VAB=155m³/h, 20Pa, 33LwA; Anschlussdurchmesser 138, Halsverlängerung für Wandstärke 150

**01.16.0022**
STLB-Bau 2025-10 075
Linear-Wandluftdurchlass, mit Schlitzelementen, 3-reihig, Schlitzelemente aus Aluminiumprofilen, eloxiert, mit Anschlusskasten und Anschlussstutzen aus verzinktem Stahl, getrennte Montage von Anschlusskasten und Durchlass, mit Schall-/Wärmedämmauskleidung, Länge 1200 mm.
Menge: 4,000 St

*Hinweis*
Spezifikation Wanddurchlass

Wanddurchlässe als Zuluft-Abluft-Kombination für die Be- und Entlüftung von Räumen in raumlufttechnischen Anlagen.
Bestehend aus einem Gehäuse mit Anschlussstutzen für die Verbindung mit dem bauseitigen Kanalsystem und einem Schlitzdurchlass. Der Volumenstromabgleich erfolgt über das integrierte Drosselelement.
Die Luftführung in den Raum erfolgt über, in den Schlitzprofilen integrierte, manuell verstellbare Luftleitelemente zur horizontalen oder vertikalen Zuluftströmung. Integrierte Schalldämpferkulissen dienen als Telefonieschalldämpfer.

1x VZU=140m³/h, 15Pa, 30LwA Wurfweite 3,9m;1x VAB=140m³/h, 17Pa, 30LwA; Anschlussdurchmesser 138, Halsverlängerung für Wandstärke 150

1x VZU=150m³/h, 17Pa, 32LwA Wurfweite 4,6m;1x VAB=150m³/h, 19Pa, 32LwA; Anschlussdurchmesser 138, Halsverlängerung für Wandstärke 150

1x VZU=155m³/h, 17Pa, 32LwA Wurfweite 4,2m;1x VAB=155m³/h, 19Pa, 32LwA; Anschlussdurchmesser 138, Halsverlängerung für Wandstärke 150

**01.16.0023**
STLB-Bau 2025-10 075
Linear-Wandluftdurchlass, mit Schlitzelementen, 3-reihig, Schlitzelemente aus Aluminiumprofilen, eloxiert, mit Anschlusskasten und Anschlussstutzen aus verzinktem Stahl, getrennte Montage von Anschlusskasten und Durchlass, mit Schall-/Wärmedämmauskleidung, Länge 1200 mm.
Menge: 5,000 St

*Hinweis*
Spezifikation Wanddurchlass

Wanddurchlässe als Zuluft-Abluft-Kombination für die Be- und Entlüftung von Räumen in raumlufttechnischen Anlagen.
Bestehend aus einem Gehäuse mit Anschlussstutzen für die Verbindung mit dem bauseitigen Kanalsystem und einem Schlitzdurchlass.
Die Luftführung in den Raum erfolgt über, in den Schlitzprofilen integrierte, manuell verstellbare Luftleitelemente zur horizontalen oder vertikalen Zuluftströmung. Integrierte Schalldämpferkulissen dienen als Telefonieschalldämpfer.

1x VZU=150m³/h, 17Pa, 32LwA Wurfweite 4,2m;1x VAB=150m³/h, 19Pa, 32LwA; Anschlussdurchmesser 138, Halsverlängerung für Wandstärke 150

**01.16.0024**
STLB-Bau 2025-10 075
Linear-Wandluftdurchlass, mit Schlitzelementen, 3-reihig, Schlitzelemente aus Aluminiumprofilen, eloxiert, mit Anschlusskasten und Anschlussstutzen aus verzinktem Stahl, getrennte Montage von Anschlusskasten und Durchlass, mit Schall-/Wärmedämmauskleidung, Länge 1200 mm.
Menge: 1,000 St

*Hinweis*
Spezifikation Wanddurchlass

Wanddurchlässe als Zuluftdurchlass für die Belüftung von Räumen in raumlufttechnischen Anlagen.
Bestehend aus einem Gehäuse mit Anschlussstutzen für die Verbindung mit dem bauseitigen Kanalsystem und einem Schlitzdurchlass. Der Volumenstromabgleich erfolgt über das integrierte Drosselelement.
Die Luftführung in den Raum erfolgt über, in den Schlitzprofilen integrierte, manuell verstellbare Luftleitelemente zur horizontalen oder vertikalen Zuluftströmung. Integrierte Schalldämpferkulissen dienen als Telefonieschalldämpfer.

V=320m³/h, 17Pa, 34LwA, Wurfweite 4,9m, 2 Stutzen mit Anschlussdurchmesser 158, Halsverlängerung für Wandstärke 100

**01.16.0025**
STLB-Bau 2025-10 075
Linear-Wandluftdurchlass, mit Schlitzelementen, 3-reihig, Schlitzelemente aus Aluminiumprofilen, eloxiert, mit Anschlusskasten und Anschlussstutzen aus verzinktem Stahl, getrennte Montage von Anschlusskasten und Durchlass, mit Schall-/Wärmedämmauskleidung, Länge 1200 mm.
Menge: 3,000 St

*Hinweis*
Spezifikation Wanddurchlass

Wanddurchlässe als Zuluft-Abluft-Kombination für die Be- und Entlüftung von Räumen in raumlufttechnischen Anlagen.
Bestehend aus einem Gehäuse mit Anschlussstutzen für die Verbindung mit dem bauseitigen Kanalsystem und einem Schlitzdurchlass. Der Volumenstromabgleich erfolgt über das integrierte Drosselelement.
Die Luftführung in den Raum erfolgt über, in den Schlitzprofilen integrierte, manuell verstellbare Luftleitelemente zur horizontalen oder vertikalen Zuluftströmung. Integrierte Schalldämpferkulissen dienen als Telefonieschalldämpfer.

1x VZU=160m³/h, 19Pa, 34LwA Wurfweite 4,9m;1x VAB=160m³/h, 22Pa, 34LwA; Anschlussdurchmesser 158, Halsverlängerung für Wandstärke 100,

**01.16.0026**
STLB-Bau 2025-10 075
Linear-Wandluftdurchlass, mit Schlitzelementen, 3-reihig, Schlitzelemente aus Aluminiumprofilen, eloxiert, mit Anschlusskasten und Anschlussstutzen aus verzinktem Stahl, getrennte Montage von Anschlusskasten und Durchlass, mit Schall-/Wärmedämmauskleidung, Länge 1200 mm.
Menge: 3,000 St

*Hinweis*
Spezifikation Wanddurchlass

Wanddurchlässe als Zuluftdurchlass für die Belüftung von Räumen in raumlufttechnischen Anlagen.
Bestehend aus einem Gehäuse mit Anschlussstutzen für die Verbindung mit dem bauseitigen Kanalsystem und einem Schlitzdurchlass. Der Volumenstromabgleich erfolgt über das integrierte Drosselelement.
Die Luftführung in den Raum erfolgt über, in den Schlitzprofilen integrierte, manuell verstellbare Luftleitelemente zur horizontalen oder vertikalen Zuluftströmung. Integrierte Schalldämpferkulissen dienen als Telefonieschalldämpfer.

V=275m³/h, 29Pa, 37LwA, Wurfweite 4,9m, 2 Stutzen mit Anschlussdurchmesser 158, Halsverlängerung für Wandstärke 100; Anzahl der Schlitze 4

**01.16.0027**
STLB-Bau 2025-10 075
Linear-Wandluftdurchlass, mit Schlitzelementen, Schlitzelemente aus Aluminiumprofilen, eloxiert, mit Anschlusskasten und Anschlussstutzen aus verzinktem Stahl, getrennte Montage von Anschlusskasten und Durchlass, mit Schall-/Wärmedämmauskleidung, Länge 750 mm.
Menge: 2,000 St

*Hinweis*
Spezifikation Wanddurchlass

Wanddurchlässe als Zuluft-Abluft-Kombination für die Be- und Entlüftung von Räumen in raumlufttechnischen Anlagen.
Bestehend aus einem Gehäuse mit Anschlussstutzen für die Verbindung mit dem bauseitigen Kanalsystem und einem Schlitzdurchlass. Der Volumenstromabgleich erfolgt über das integrierte Drosselelement.
Die Luftführung in den Raum erfolgt über, in den Schlitzprofilen integrierte, manuell verstellbare Luftleitelemente zur horizontalen oder vertikalen Zuluftströmung. Integrierte Schalldämpferkulissen dienen als Telefonieschalldämpfer.

1x VZU=195m³/h, 19Pa, 34LwA Wurfweite 4,8m;1x VAB=195m³/h, 22Pa, 34LwA; Anschlussdurchmesser 158, Halsverlängerung für Wandstärke 100, Anzahl der Schlitze 4

**01.16.0028**
STLB-Bau 2025-10 075
Linear-Wandluftdurchlass, mit Schlitzelementen, Schlitzelemente aus Aluminiumprofilen, eloxiert, mit Anschlusskasten und Anschlussstutzen aus verzinktem Stahl, getrennte Montage von Anschlusskasten und Durchlass, mit Schall-/Wärmedämmauskleidung, Länge 1200 mm.
Menge: 4,000 St

*Hinweis*
Spezifikation Wanddurchlass

Wandschlitzdurchlässe mit 1 schlitzigem Profil und einzeln, manuell verstellbaren Luftleitelementen für horizontale oder vertikale Luftführung. Die Wandschlitzdurchlässe zur Zulufteinbringung genutzt. Zum Einbau in Leichtbauwände mit Metall-Ständerwerk.
Einbaufertige Komponente bestehend aus einer Frontschiene mit Luftleitelementen und einem Anschlusskasten mit horizontal angeordnetem
Anschlussstutzen. Das integrierte Schalldämmmaterial aus Mineralwolle reduziert die Schallübertragung.
Der Anschlusskasten verfügt Aufhängelaschen zur Abhängung an der Decke oder zur kundenseitigen Montage an der Wand. Die Anschlussstutzen sind passend für runde Luftleitungen nach EN1506 oder EN13180.
Zum Einbau des Frontdurchlasses durch werkzeuglose Befestigung, nach Abschluss der Trockenbauarbeiten
Schallleistungspegel des Strömungsgeräusches gemessen nach EN ISO 5135.

1x VZU=100m³/h, 21Pa, 35LwA Wurfweite 2,1m;Anschlussdurchmesser 98,  mit Drosselelement

**01.16.0029**
STLB-Bau 2025-10 075
Linear-Wandluftdurchlass, mit Schlitzelementen, einreihig, Schlitzelemente aus Aluminiumprofilen, eloxiert, mit Anschlusskasten und Anschlussstutzen aus verzinktem Stahl, getrennte Montage von Anschlusskasten und Durchlass, mit Schall-/Wärmedämmauskleidung, Länge 900 mm.
Menge: 1,000 St

*Hinweis*
Spezifikation Wanddurchlass

Wandschlitzdurchlässe mit 1 schlitzigem Profil und einzeln, manuell verstellbaren Luftleitelementen für horizontale oder vertikale Luftführung. Die Wandschlitzdurchlässe zur Zulufteinbringung genutzt. Zum Einbau in Leichtbauwände mit Metall-Ständerwerk.
Einbaufertige Komponente bestehend aus einer Frontschiene mit Luftleitelementen und einem Anschlusskasten mit horizontal angeordnetem
Anschlussstutzen. Das integrierte Schalldämmmaterial aus Mineralwolle reduziert die Schallübertragung.
Der Anschlusskasten verfügt Aufhängelaschen zur Abhängung an der Decke oder zur kundenseitigen Montage an der Wand. Die Anschlussstutzen sind passend für runde Luftleitungen nach EN1506 oder EN13180.
Zum Einbau des Frontdurchlasses durch werkzeuglose Befestigung, nach Abschluss der Trockenbauarbeiten
Schallleistungspegel des Strömungsgeräusches gemessen nach EN ISO 5135.

1x VZU=60m³/h, 13Pa, 35LwA Wurfweite 3,0m;Anschlussdurchmesser 98, mit Drosselelement

**01.16.0030**
STLB-Bau 2025-10 075
Linear-Wandluftdurchlass, mit Schlitzelementen, einreihig, Schlitzelemente aus Aluminiumprofilen, eloxiert, mit Anschlusskasten und Anschlussstutzen aus verzinktem Stahl, getrennte Montage von Anschlusskasten und Durchlass, mit Schall-/Wärmedämmauskleidung, Länge 750 mm.
Menge: 1,000 St

*Hinweis*
Schlitzdurchlass mit einzeln manuell verstellbaren Luftleitelementen und 1schlitziger
Frontschiene. Luftführung horizontal wechselseitig. Der Schlitzdurchlass wird für die Zuluft genutzt ist für den Einbau in die abgehängte Decke bestimmt. Einbaufertige Komponente bestehend aus der Frontschiene mit Luftleitelementen. Anschlusskasten verfügt über 1 Anschlussstutzen. Der Anschlussstutzen ist horizontal angeordnet.
Anschlusskasten verfügt über 4 Aufhängelaschen zur Abhängung.
Die Verbindung zwischen Frontschiene und Anschlusskasten erfolgt als lösbare Verbindung.
Die Anschlussstutzen sind passend für runde Luftleitungen nach EN 1506 oder EN 13180. Schallleistungspegel des
Strömungsgeräusches gemessen nach EN ISO 5135.

1x VZU=80m³/h, 24Pa, 38LwA Wurfweite 3,2m; Anschlussdurchmesser 98, mit Drosselelement

**01.16.0031**
STLB-Bau 2025-10 075
Linear-Deckenluftdurchlass mit Schlitzelementen, einreihig, Schlitzbreite ca. 15 mm, Luftdurchlass wechselseitig, einstellbar, Durchlass aus beschichtetem Stahl, Schlitzelemente aus Kunststoff, mit Endabschlüssen, Länge 1000 mm.
Menge: 1,000 St

*Hinweis*
Spezifikation Wanddurchlass

Wandschlitzdurchlässe mit 1 schlitzigem Profil und einzeln, manuell verstellbaren Luftleitelementen für horizontale oder vertikale Luftführung. Die Wandschlitzdurchlässe zur Zulufteinbringung genutzt. Zum Einbau in Leichtbauwände mit Metall-Ständerwerk.
Einbaufertige Komponente bestehend aus einer Frontschiene mit Luftleitelementen und einem Anschlusskasten mit horizontal angeordnetem
Anschlussstutzen. Das integrierte Schalldämmmaterial aus Mineralwolle reduziert die Schallübertragung.
Der Anschlusskasten verfügt Aufhängelaschen zur Abhängung an der Decke oder zur kundenseitigen Montage an der Wand. Die Anschlussstutzen sind passend für runde Luftleitungen nach EN1506 oder EN13180.
Zum Einbau des Frontdurchlasses durch werkzeuglose Befestigung, nach Abschluss der Trockenbauarbeiten
Schallleistungspegel des Strömungsgeräusches gemessen nach EN ISO 5135.

1x VZU=160m³/h, 32Pa, 34LwA Wurfweite 2,5m; Anschlussdurchmesser 125, mit Drosselelement

**01.16.0032**
STLB-Bau 2025-10 075
Linear-Deckenluftdurchlass mit Schlitzelementen, einreihig, Schlitzbreite ca. 50 mm, Luftdurchlass wechselseitig, einstellbar, Durchlass aus beschichtetem Stahl, Schlitzelemente aus Kunststoff, mit Endabschlüssen, Länge 1200 mm.
Menge: 1,000 St

#### 01.17 Wetterschutzgitter

**01.17.0001**
STLB-Bau 2025-10 075
Außenluftdurchlass als Bogen, 90 Grad, rund, Nenndurchmesser 100, aus Kunststoff, mit Steckverbinder, mit Lippendichtung, mit Vogelschutzgitter aus verzinktem Stahl.
Menge: 1,000 St

**01.17.0002**
STLB-Bau 2025-10 075
Fortluftdurchlass als Bogen, 90 Grad, rund, Nenndurchmesser 100, aus Kunststoff, mit Steckverbinder, mit Lippendichtung, mit Vogelschutzgitter aus verzinktem Stahl.
Menge: 1,000 St

#### 01.18 Segeltuchstutzen

**01.18.0001**
STLB-Bau 2025-10 075
Elastisches Verbindungsstück, Baustoffklasse DIN 4102-1 B1 (schwerentflammbar), Luftdichtheitsklasse ATC3 DIN EN 16798-3, mit Potentialausgleich, für runde Luftleitung, Durchmesser über 100 bis 250 mm, mit Anschlussrahmen aus verzinktem Stahl.
Menge: 9,000 St

#### 01.19 Ausführung

*Hinweis*
STLB-Bau 2025-10 099
Bestandsunterlagen werden dem AG nach Terminvorgaben nach Vorgabe geordnet einfach übergeben, Übergabe von Zeichnungen und Daten für das Facility Management über Datenträger, als Wechseldatenträger - USB, Schnittstelle DWG, erfolgt in Abstimmung mit dem AG.

*Hinweis*
STLB-Bau 2025-10 099
Die vom AN zu erstellenden Montageunterlagen beinhalten folgende Darstellungen von Anlagen der Technischen Gebäudeausrüstung (TGA):
Geräte, Bauteile und Leitungen maßstäblich, vermaßt zum Baukörper,
Volumen-/Massenströme, Leistungen,
Wärmedämmung/Brandschutz von Leitungen, Behältern und Gefäßen, Aufhängungs-/Befestigungskonstruktionen,
Einbauorte der Stellgeräte,
Grund- und Verfahrensfließschemata.

**01.19.0001**
STLB-Bau 2025-10 063
Beistellen von Personal für den Probebetrieb der raumlufttechnischen Anlagen, Vergütung des Sachverständigen durch gesonderten Vertrag.
Menge: 5,000 h

**01.19.0002**
STLB-Bau 2025-10 063
Beistellen von Personal für die Sachverständigenabnahme der raumlufttechnischen Anlagen, Vergütung des Sachverständigen durch gesonderten Vertrag.
Menge: 20,000 h

*Hinweis*
Funktionsmessung/Einstellen der Anlage

Der Auftragnehmer hat die Anlagenteile so einzustellen, dass die geplanten Funktionen und Leistungen erbracht und die gesetzlichen Bestimmungen erfüllt werden. Der Abgleich der Luftvolumenströme ist den rechnerisch ermittelten Einstellwerten entsprechend vorzunehmen. Gemessene Werte sind zu dokumentieren.
Diese Position ist für folgende Anlagen durchzuführen:
LWB1L_03.C/4|01_RL1A Leitstand
LWB1L_03.D/4|02_RL1B Leitstand
LWB1L_U1.005|03_RL12 Kaltwassersatz
LWB1L_U1.005|04_RL13 Kaltwassersatz
LWB1L_U1.005 04_RL14 Serverraum
LWB1L_U1.005 04_RL15 Serverraum
LWB1L_U1.006|03_RL16 Monitorwand
LWB1L_U1.006|04_RL17 Monitorwand
LWB20_03.D/9|21_RL20 Verwaltung
LWB1V_00.028|25_RL21 Batterie
LWB1V_U1.009|25_RL22 SiBe

**01.19.0003**
STLB-Bau 2025-10 040
Funktionsmessung für RLT-Anlage DIN 18379, alle Messwerte werden dokumentiert und in einem Soll-Istvergleich zusammengestellt, die
Druckdifferenz luftseitig bei folgenden Bauelementen 'Differenzdrucksensor im Lüftungsgerät am Ventilator Zuluft
Differenzdrucksensor im Lüftungsgerät am Ventilator Abluft
Differenzdrucksensor im Lüftungsgerät am Außenluftfilter

Messung Druckdifferen über Ventilatoren
Messung Gesamtdruckverlust von RLT Zentralgeräten'
die
Wasser-/Medientemperatur bei folgenden Bauelementen 'Lufterhitzer Messung der Temperatur des Heizmittelstromes und seine Abkühlung. Temperatrusensor an der Vor- und Rücklaufstrecke verbaut.

Luftkühler Messung der Temperatur des Kühlmittelstromes und seine Erwärmung. Temperatrusensor an der Vor- und Rücklaufstrecke verbaut.'
die
Lufttemperatur bei folgenden Bauelementen 'Temperatursensoren im Lüftungsgerät'

die
Luftfeuchte bei folgenden Bauelementen 'Wärmerückgewinnung mit Feuchteübertragung
Feuchtesensoren im Lüftungsgerät - Außenluftsensor, Zuluftsensor, Abluftsensor'
der
Luftvolumenstrom bei folgenden Bauelementen 'Luftmengenmessung erfogt  an jeder Messstelle je Anlage

Die Anlagenteile sind so einzustellen, dass die geplanten Funktionen und Leistungen erbracht und die gesetzlichen Bestimmungen erfüllt werden. Der Abgleich der Luftvolumenströme ist den rechnerisch ermittelten Einstellwerten entsprechend vorzunehmen. Gemessene Werte sind zu dokumentieren.'
die Luftvolumenstromverteilung an den Luftdurchlässen, die
Luftfeuchte in vom AG bestimmten Räumen, Anzahl 'Luftfeuchtemessung im Bereich Leitraum und in jedem Kaltgang im Serverraum'

die
Raumluftgeschwindigkeit in vom AG bestimmten Räumen, Anzahl 'Funktionsmessung Leitwarte RL1A/1B
1.033 Leitraum
1.031 Teamleitung
2.030 Demo-/Kriesenraum

Funktionsmessung Verwaltung RL20
0.022 Kabel/Notruf
1.015 Teamleiter
2.022 Netzwerk

Funktionsmessung Monitorwand RL16/17
1.033 Leitraum'

der
Schalldruckpegel in vom AG bestimmten Räumen, Anzahl 'Funktionsmessung Leitwarte RL1A/1B
1.033 Leitraum
1.031 Teamleitung
2.030 Demo-/Kriesenraum

Funktionsmessung Verwaltung RL20
0.022 Kabel/Notruf
1.015 Teamleiter
2.022 Netzwerk

Funktionsmessung Monitorwand RL16/17
1.033 Leitraum'

die zum Nachweis von Funktionen und Verteilung erforderlichen Hilfsmittel (z. B. Rauchproben) stellt der AN, die Messgeräte sind vom AN zur Verfügung zu stellen.
Menge: 1,000 St

**01.19.0004**
STLB-Bau 2025-10 070
Schulung des Bedienungs- und Wartungspersonals
Anzahl der Teilnehmer '5' St,

Dauer Schulung/Einweisung '8' h, vor Ort, Reise- und Unterbringungskosten werden vom AG gegen Nachweis vergütet, die durchgeführte Schulung wird protokolliert.
Menge: 1,000 St

**01.19.0005**
STLB-Bau 2025-10 075
Hygieneinspektion, mit Bewertung aller vorgenommenen Untersuchungen und der daraus abzuleitenden Maßnahmen, als wiederkehrende Prüfung unter Berücksichtigung der vorangegangen Prüfergebnisse einschl. Monitoring VDI 6022 Blatt 1, fachliche Mindestqualifikation: qualifiziertes Fachpersonal Kat. A VDI 6022 Blatt 4 oder Hygieneinspektor, für Raumlufttechnische Anlagen mit
Ansaugbauteile '1' St,

Luftfilterstufen '1' St,

Erhitzer '1' St,

Wärmerückgewinner '1' St,

Luftkühler '1' St,

Befeuchter '1' St,
das Personal zum Bedienen der Anlage stellt der AN, einschl. Dokumentation mit Formblatt, einschl. Prüfberichte mit Angaben für weitere Hygienekontrollen, die Probenahme und deren Auswertung werden gesondert vergütet, Ausführung gemäß Einzelbeschreibung.
Menge: 2,000 St

**01.19.0006**
STLB-Bau 2025-10 075
Hygieneinspektion, mit Bewertung aller vorgenommenen Untersuchungen und der daraus abzuleitenden Maßnahmen, als wiederkehrende Prüfung unter Berücksichtigung der vorangegangen Prüfergebnisse einschl. Monitoring VDI 6022 Blatt 1, fachliche Mindestqualifikation: qualifiziertes Fachpersonal Kat. A VDI 6022 Blatt 4 oder Hygieneinspektor, für Raumlufttechnische Anlagen mit
Ansaugbauteile '1' St,

Luftfilterstufen '1' St,

Erhitzer '1' St,

Wärmerückgewinner '1' St,

Luftkühler '1' St,
das Personal zum Bedienen der Anlage stellt der AN, einschl. Dokumentation mit Formblatt, einschl. Prüfberichte mit Angaben für weitere Hygienekontrollen, die Probenahme und deren Auswertung werden gesondert vergütet, Ausführung gemäß Einzelbeschreibung.
Menge: 1,000 St

**01.19.0007**
STLB-Bau 2025-10 075
Hygieneinspektion, mit Bewertung aller vorgenommenen Untersuchungen und der daraus abzuleitenden Maßnahmen, als wiederkehrende Prüfung unter Berücksichtigung der vorangegangen Prüfergebnisse einschl. Monitoring VDI 6022 Blatt 1, fachliche Mindestqualifikation: qualifiziertes Fachpersonal Kat. A VDI 6022 Blatt 4 oder Hygieneinspektor, für Raumlufttechnische Anlagen mit
Ansaugbauteile '1' St,

Luftfilterstufen '1' St,

Erhitzer '1' St,

Wärmerückgewinner '1' St,
das Personal zum Bedienen der Anlage stellt der AN, einschl. Dokumentation mit Formblatt, einschl. Prüfberichte mit Angaben für weitere Hygienekontrollen, die Probenahme und deren Auswertung werden gesondert vergütet, Ausführung gemäß Einzelbeschreibung.
Menge: 2,000 St

**01.19.0008**
STLB-Bau 2025-10 070
Prüfung der von anderen AN installierten GA-Verrohrung, Netzstromversorgungsleitungen und GA-Verkabelung, auf Beschriftung/Bezeichnung von Gerät, Kabel, Klemme, und den Sensoren gemäß Einzelbeschreibung, mit Prüfprotokoll.
Menge: 1,000 St

**01.19.0009**
STLB-Bau 2025-10 075
Dichtheitsprüfung von Luftleitungen, vor Ort, im eingebauten Zustand, DIN EN 14239, Luftleitung rechteckig, Luftdichtheitsklasse ATC3 DIN EN 16798-3, einschl. der Bereitstellung aller erforderlichen Geräte, Materialien, Fachpersonal und Prüfbericht.
Menge: 1,000 St

#### 01.20 Sonderleistungen

**01.20.0001**
STLB-Bau 2025-10 070
Schlitz- und Durchbruchspläne erstellen, mit CAD-Programm, anhand vom AG zur Verfügung gestellter Baupläne, in Abstimmung mit anderen Leistungsbereichen, nach Bauzeitenplan, als Papierzeichnung/Plotterausdruck, einfach, farbig, gerollt.
Menge: 5,000 St

**01.20.0002**
Anzeichnen von Kernbohrungen

Gegenstand der Leistung:
Anzeichnen der Kernbohrmarkierung auf der Bauteiloberfläche (Wand/Decke) gemäß Bohr plan.
Ausführung:
Markierungen mit geeignetem Stift/End- Markierungsmittel setzen, sichtbar und dauerhaft.
Markierungslinien gemäß Bohrplan in der vorgesehenen Lage an Wand oder Decke anbringen.
Markierungspunkte sowie Bohrlochmitten eindeutig kennzeichnen.
Abstandshinweise zu angrenzenden Bauteilen beachten.
Anforderungen:
Markierungslinien frei von Beschriftungen, sauber und streng senkrecht zur Referenzfläche ausführen.
Temperatur- und Feuchtigkeitsbedingungen beachten; Materialverträglichkeit des Markierungsmittels sicherstellen.
Vor Beginn: Abstützung/Schutz der Oberflächen, Staubschutz gegebenenfalls einschalten.
Abnahme:
Sichtprüfung der korrekten Lage, Legende und Maße überprüft.
Menge: 50,000 St

**01.20.0003**
STLB-Bau 2025-10 012
Öffnung schließen, Ausführung in Wandfläche,
mit Mörtel M 2,5, Querschnitt über 1000 bis 1500 cm2, Tiefe über 5 bis 10 cm, Arbeitshöhe bis 3,5 m, einschl. Traggerüst Bemessungsklasse A.
Menge: 5,000 St

**01.20.0004**
STLB-Bau 2025-10 084
Bohrung, senkrecht zur Untergrundfläche, Untergrundfläche senkrecht, aus Stahlbeton, Normalbeton, Bohrdurchmesser über 150 bis 200 mm, Bohrtiefe über 15 bis 17,5 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 6,000 St

**01.20.0005**
STLB-Bau 2025-10 084
Bohrung, senkrecht zur Untergrundfläche, Untergrundfläche senkrecht, aus Stahlbeton, Normalbeton, Bohrdurchmesser über 150 bis 200 mm, Bohrtiefe über 20 bis 25 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 13,000 St

**01.20.0006**
STLB-Bau 2025-10 084
Bohrung, senkrecht zur Untergrundfläche, Untergrundfläche senkrecht, aus Stahlbeton, Normalbeton, Bohrdurchmesser über 150 bis 200 mm, Bohrtiefe über 25 bis 30 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 2,000 St

**01.20.0007**
STLB-Bau 2025-10 084
Bohrung, senkrecht zur Untergrundfläche, Untergrundfläche senkrecht, aus Stahlbeton, Normalbeton, Bohrdurchmesser über 200 bis 250 mm, Bohrtiefe über 12,5 bis 15 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 1,000 St

**01.20.0008**
STLB-Bau 2025-10 084
Bohrung, senkrecht zur Untergrundfläche, Untergrundfläche senkrecht, aus Stahlbeton, Normalbeton, Bohrdurchmesser über 250 bis 300 mm, Bohrtiefe über 12,5 bis 15 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 6,000 St

**01.20.0009**
STLB-Bau 2025-10 084
Bohrung, senkrecht zur Untergrundfläche, Untergrundfläche senkrecht, aus Stahlbeton, Normalbeton, Bohrdurchmesser über 200 bis 250 mm, Bohrtiefe über 20 bis 25 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 16,000 St

**01.20.0010**
STLB-Bau 2025-10 084
Bohrung, senkrecht zur Untergrundfläche, Untergrundfläche senkrecht, aus Stahlbeton, Normalbeton, Bohrdurchmesser über 250 bis 300 mm, Bohrtiefe über 20 bis 25 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 12,000 St

**01.20.0011**
STLB-Bau 2025-10 084
Bohrung, senkrecht zur Untergrundfläche, Untergrundfläche senkrecht, aus Stahlbeton, Normalbeton, Bohrdurchmesser über 300 bis 400 mm, Bohrtiefe über 12,5 bis 15 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 3,000 St

**01.20.0012**
STLB-Bau 2025-10 084
Bohrung, senkrecht zur Untergrundfläche, Untergrundfläche senkrecht, aus Stahlbeton, Normalbeton, Bohrdurchmesser über 300 bis 400 mm, Bohrtiefe über 20 bis 25 cm, einschl. Lösen des Bohrkerns aus dem Gefüge, nicht schadstoffbelastet,
Abfall ist nicht gefährlich, ohne Festlegung eines Zuordnungskriteriums LAGA/DepVO/EBV/RuVA, Wichte des Abbruchstoffes DIN EN 1991-1-1 25 kN/m3, Arbeitshöhe bis 3,5 m über der Standfläche des hierfür erforderlichen Gerüstes, von Hand/mit handgeführten Kleingeräten, Ausführung innerhalb des Bauwerks,
aufgenommene Stoffe sammeln, ohne Zerkleinerung, im Behälter des AN lagern, Behältergröße nach Wahl des AN, auf LKW des AN laden, transportieren, entsorgen, zum Lager oder zur Anlage nach Wahl des AN, Abfallschlüssel nach AVV (Abfallverzeichnis-Verordnung) 170101 Beton,
Vergütung der Entsorgung übernimmt AN.
Menge: 3,000 St

**01.20.0013**
STLB-Bau 2025-10 034
Schutzabdeckung der Luftleitung, einschl. Formstücke, Breite über 10 bis 20 cm,
Abdeckung aus Folie, Stöße und Ränder verkleben, herstellen und beseitigen, Arbeitshöhe der zu bearbeitenden oder zu bekleidenden Fläche bis 3,5 m über der Standfläche des hierfür erforderlichen Gerüstes, Vorhaltung des Gerüsts für Arbeiten anderer AN wird gesondert vergütet.
Menge: 50,000 m

**01.20.0014**
STLB-Bau 2025-10 034
Schutzabdeckung der Luftleitung, einschl. Formstücke, Breite über 50 bis 60 cm,
Abdeckung aus Folie, Stöße und Ränder verkleben, herstellen und beseitigen, Arbeitshöhe der zu bearbeitenden oder zu bekleidenden Fläche bis 3,5 m über der Standfläche des hierfür erforderlichen Gerüstes, Vorhaltung des Gerüsts für Arbeiten anderer AN wird gesondert vergütet.
Menge: 50,000 m

**01.20.0015**
STLB-Bau 2025-10 034
Schutzabdeckung der Luftleitung, einschl. Formstücke, Breite über 90 bis 100 cm,
Abdeckung aus Folie, Stöße und Ränder verkleben, herstellen und beseitigen, Arbeitshöhe der zu bearbeitenden oder zu bekleidenden Fläche bis 3,5 m über der Standfläche des hierfür erforderlichen Gerüstes, Vorhaltung des Gerüsts für Arbeiten anderer AN wird gesondert vergütet.
Menge: 25,000 m

**01.20.0016**
STLB-Bau 2025-10 001
Aufbauen fahrbares Gerüst,
Systemgerüst DIN EN 12810-1, Lastklasse 4 (3 kN/m2), Höhe der obersten Gerüstlage 6 m, im Gebäude, Standsicherheitsnachweis wird gesondert vergütet.
Menge: 1,000 St

**01.20.0017**
STLB-Bau 2025-10 001
Abbauen fahrbares Gerüst,
Systemgerüst DIN EN 12810-1, Lastklasse 4 (3 kN/m2), Höhe der obersten Gerüstlage 6 m, im Gebäude, Standsicherheitsnachweis wird gesondert vergütet.
Menge: 1,000 St

**01.20.0018**
STLB-Bau 2025-10 001
Umsetzen fahrbares Gerüst,
Systemgerüst DIN EN 12810-1, Lastklasse 4 (3 kN/m2), Höhe der obersten Gerüstlage 6 m, im Gebäude, Standsicherheitsnachweis wird gesondert vergütet, Länge des waagerechten Transportweges im Mittel über 50 bis 100 m.
Menge: 5,000 St

**01.20.0019**
STLB-Bau 2025-10 001
Statische Berechnung DIN EN 12811-1 einschl. erforderlicher Ausführungszeichnungen für nachfolgend beschriebenes Arbeitsgerüst anfertigen.
Menge: 1,000 St

**01.20.0020**
STLB-Bau 2025-10 041
Farbkennzeichnung DIN 2403 der Luftleitung, Kennzeichnung durch Beschilderung und Angabe der Fließrichtung durch Richtungspfeile.
Menge: 200,000 St

**01.20.0021**
STLB-Bau 2025-10 042
Bezeichnungsschild, Farbe und Beschriftung nach Angaben des AG, aus Aluminium, Beschriftung 2-zeilig, gedruckt, rechteckig, Höhe über 120 bis 130 mm, Breite über 120 bis 130 mm.
Menge: 50,000 St

**01.20.0022**
STLB-Bau 2025-10 042
Bezeichnungsschild, Farbe und Beschriftung nach Angaben des AG, aus Aluminium, Beschriftung 2-zeilig, gedruckt, rechteckig, Höhe über 120 bis 130 mm, Breite über 120 bis 130 mm.
Menge: 50,000 St

**01.20.0023**
STLB-Bau 2025-10 042
Bezeichnungsschild, Farbe und Beschriftung nach Angaben des AG, aus Aluminium, Beschriftung 2-zeilig, gedruckt, rechteckig, Höhe über 120 bis 130 mm, Breite über 120 bis 130 mm.
Menge: 50,000 St

**01.20.0024**
Messöffnung herstellen, verschließen

für Messungen während der Inbetriebnahmen, Abnahme, etc.
Menge: 15,000 St

*Hinweis*
Spezifikation Schwingungsdämpfende Konstruktion

Elemente zur punktuellen, körperschallisolierten Aufstellung von Geräten und Maschinen. Elemente bestehen aus zwei Lagen eines gemischt-zelligen Polyurethan-Elastomers, die durch eine schwere Zwischenmasse getrennt sind. Auf der Oberseite besitzen die Elemente eine feuerverzinkte Druckverteilungsplatte. Die Stahlplatte ist so dimensioniert, dass bei Linien- und Punktbelastung die Last gleichmäßig auf die Elastomerfläche verteilt wird. Eine Klebeplatte, wird zwischen Rahmen bzw. Geräteunterseite und Druckverteilungsplatte angeordnet. Für die Auslegung einer elastischen Lagerung werden folgende Angaben benötigt.

Angaben zum Gerät/Maschine
Angaben zum Aufstellungsort
Angaben zur Umgebenden Baukonstruktion

Die Ausführung erfolgt für die im LV beschriebenen RLT Geräte.

**01.20.0025**
STLB-Bau 2025-10 040
Schwingungsdämpfende Konstruktion für Stahlkonstruktion.
Menge: 11,000 St

**01.20.0026**
STLB-Bau 2025-10 000
Bürocontainer, aufstellen und räumen, beheizbar, elektrisch, doppelwandig, wärmegedämmt, Einzelcontainer-Länge 6 m, Einzelcontainer-Breite bis 2,5 m, Standplatz auf vorh. tragfähigen ebenen Untergrund,
Herstellen und Räumen der Ver- und Entsorgungsanschlüsse des Containers innerhalb der Baustelleneinrichtung werden gesondert vergütet, Warten und Betreiben werden gesondert vergütet, für Büro, 2 Arbeitsplätze, mit einem Tisch, Maße L/B 0,8/1,6 m.
Menge: 2,000 St

**01.20.0027**
STLB-Bau 2025-10 070
Wiederholte Einweisung des Bedienungs- und Wartungspersonals
Anzahl der Teilnehmer '5' St,

Dauer Schulung/Einweisung '8' h, vor Ort, Reise- und Unterbringungskosten werden vom AG gegen Nachweis vergütet, die durchgeführte Einweisung wird protokolliert.
Menge: 1,000 St

*Hinweis*
Prüfen der Unterlagen des Auftraggebers

Der Auftragnehmer hat bei der Prüfung der vom Auftraggeber gelieferten Planungsunterlagen und Berechnungen (siehe § 3 Abs. 3 VOB/B) u. a. hinsicht-lich der Beschaffenheit und Funktion der Anlage insbesondere zu achten auf:

den Luftvolumenstrom, die Luftleitungsberechnung, die Lufttemperaturen, die Luftfeuchten, die Mess-, Steuer- und Regeleinrichtungen, die Öffnungen für technische und hygienische Arbeiten im Luftleitungsnetz, den Schallschutz,
den Wärmeschutz,

**01.20.0028**
STLB-Bau 2025-10 040
Information zur Gebäudeautomation an den AN der Raumlufttechnik übergeben und fortschreiben, die Informationen werden mit den AN der beteiligten Leistungsbereiche abgestimmt und bearbeitet nach Bauzeitenplan, die Informationsunterlagen bestehen aus Grund- und Verfahrensfließschemata, Funktionsbeschreibungen und Funktionslisten DIN EN ISO 16484-3 sowie einem Übersichtsplan mit Standorten für Bedienung, Informationsschwerpunkte, Schaltschränke und Stationen der Automations- und Managementebene, für raumlufttechnische Anlagen, die Abstimmung umfasst Benutzeradress-System, Anlagenkonfiguration der Gebäudeautomation, betriebstechnische Daten und Funktionen der Anlagenbauteile, Messorte und Anordnung der Messwertgeber, Funktionen, Parameter und Einstellwerte, Bildschirmdarstellungen, Art und Text der Stör- und Fehlermeldungen, Schnittstellenprotokoll und projektspezifische Daten, Wartungsintervalle, Informationen für die GA-Managementebene, Verknüpfungen/Kopplungen mit Anlagen und Automationsebenen anderer AN, Anschlussbedingungen von AN anderer Gewerke, die Abstimmung wird von allen Beteiligten bestätigt.
Menge: 1,000 St

*Hinweis*
Einbringung der Lüftungsgeräte auf die Dachfläache mittels
Autokran inkl. aller Nebenleistungen (statischer Nachweis der Aufstellfläche,  usw.)

Die Gebäudehöhe beträgt ca.  16 m.
Der Ausleger muss ca. 20 m überbrücken.

RLT Gerät:
Gerät mehrteilig
Größtes Segment Rotationstauscher im Gehäuse 1610mm x 1377mm
Gewicht beträgt ca.  0,5 t

**01.20.0029**
STLB-Bau 2025-10 000
Autokran mit Teleskopausleger, Lastmoment 90 tm,
Hakenhöhe mind. '20' m,

max. Ausladung '25' m,

Belastbarkeit Untergrund '50' kN/m2, vorhalten.
Menge: 15,000 Std

**01.20.0030**
STLB-Bau 2025-10 000
Autokran mit Teleskopausleger, Lastmoment 90 tm,
Hakenhöhe mind. '20' m,

max. Ausladung '35' m,

Belastbarkeit Untergrund '50' kN/m2, umsetzen.
Menge: 2,000 St

#### 01.21 BNB-Dokumentation

*Hinweis*
Bausto

BNB-Anforderung nach BNB-BN - Neubau V2015, Steckbrief 1.1.6 - Risiken für die lokale Umwelt

Hinweis: Sämtliche Materialien und Baustoffe, die bei der Ausführung eingesetzt werden, müssen auf BNB-Konformität geprüft und freigegeben werden. Die erforderlichen Materialanforderungen sind der Anlage BNB_BN 1.1.6 zu entnehmen. Die Qualitätsanforderungen für Qualitätsniveau 5 sind für sämtliche Materialien und Baustoffe zu erfüllen.

Die Aufstellung der Nachweisdokumentation (Materialdeklaration) und darauf folgende Materialprüfung wird vor der Ausführung durchgeführt. Zu dokumentieren sind hierbei die Fläche des Bauteils, Hersteller, Produktbezeichnung und die unten näher bezeichneten Dokumente.
Die Dokumentation der eingesetzten Produkte und deren Eigenschaften dient dem vollständigen Nachweis der eingebauten Materialien und als Grundlage zur Bewertung der relevanten Bauprodukte. Sie sind in einer eigenen Leistungsposition beschrieben und vergütet, da an die Dokumentation und die Deklaration der Inhaltsstoffe zur Zertifizierung nach dem Bewertungssystem Nachhaltiges Bauen besondere Anforderungen gestellt werden.
Weitere Anforderungen an Dokumentation oder Nachweise zu eingebauten oder zum Einbau vorgesehenen Bauprodukten können sich aus den
Besonderen Vertragsbedingungen, etwaige Zusätzliche Vertragsbedingungen, etwaige Zusätzliche Technische Vertragsbedingungen, oder den Allgemeinen Technischen Vertragsbedingungen für Bauleistungen (VOB / C) oder den Allgemeinen Vertragsbedingungen für die Ausführung von Bauleistungen (VOB / B) ergeben.

**01.21.0001**
Poduktdokumentation und Deklaration von Baustoffen

Produktdokumentation und Deklaration von SVHC und Bioziden

Ausschluss von SVHC und Bioziden (Ausnahmen s.u.), sowie Produktdokumentation für alle Materialien und Hilfsstoffe, die im Rahmen dieser Leistungsbeschreibung in das Gebäude eingebaut oder eingebracht werden, mindestens nachfolgend aufgeführte Dokumente und Deklarationen sind hierfür vorzulegen:

- Produktdatenblatt (PDB)/Technisches Merkblatt (TM) und Leistungserklärung mit Herstellername und Produktbezeichnung

- Sicherheitsdatenblatt für "Stoffe" oder "Gemische" im Sinne der europäischen Chemikalienverordnung REACH ((EG) Nr. 1907/2006) oder für Produkte, für die der Hersteller ein Sicherheitsdatenblatt zur Verfügung stellt

- Nachweis, dass keine Inhaltsstoffe, die nach der Chemikalienverordnung REACH (EG/1906/2006) als besonders besorgniserregend (SVHC) eingestuft und in die gemäß REACH Artikel 59 Absatz 1 erstellte Liste (sogenannte „Kandidatenliste“) aufgenommen wurden, ab 0,1 Gewichtsprozenten pro Einzelstoff im Produkt enthalten sind (entfällt für Produkte mit Umweltzeichen oder Gütesiegel wie z.B. Blauer Engel DE-UZ oder EMICODE, die SVHC auschliessen);

- geeignete Nachweisdokumente für den allgemeinen Biozidausschluss (entfällt für Produkte mit Umweltzeichen oder Gütesiegel wie z.B. Blauer Engel DE-UZ, die Biozide auschliessen);

- Für Produkte, die gemäß Leistungsbeschreibung (z.B. Topfkonservierung, Holzschutzmittel) ausnahmsweise Biozide enthalten dürfen, Deklaration aller Inhaltsstoffe, die nach Biozid-Produkte-Verordnung 528/2012/EU als Biozidprodukte oder biozide Wirkstoffe einzustufen sind, mit Angabe von Konzentration und Wirkstoffen;

- allgemeine bauaufsichtliche Zulassung (abZ), sofern diese baurechtlich für die Produktgruppe vorgeschrieben ist oder für das angebotene Produkt erteilt wurde;

- ETA oder Bewertung der Leistung in einer technischen Dokumentation unter Einschaltung einer entsprechend Art. 30 bzw. Art.43 BauPVO qualifizierten Stelle (alternativ: ehemalige Dokumentationsunterlagen), sofern dieser  Nachweis baurechtlich vorgeschrieben ist;

- Umweltzeichenzertifikate mit aktuellem Gültigkeitsdatum, sofern diese in der Leistungsbeschreibung als Nachweis gefordert sind oder für das angebotene Produkt erteilt wurden;

- weitere Dokumente, Prüfzeugnisse und Nachweise zu Inhaltsstoffen und Eigenschaften des Produkts auf der Baustelle und in eingebauten Zustand, auf Anforderung durch den Auftraggeber.

- Alle Dokumente sind gegliedert nach den LV-Bereichen und -Positionen zu nummerieren, zusammenzustellen und digital mit einem Inhaltsverzeichnis als einzelne pdf-Dateien einzureichen.
Weitere Angaben / Anforderungen an die Dokumentation:
siehe Datei: “VLZ-S_60_116-Materialkataster_VORLAGE_V0_xx-xx-2025.xlsx.“

Sofern in den einzelnen LV-Bereichen oder LV-Position nichts anderes angegeben ist, ist die gesamte Dokumentation spätestens vorzulegen bis:
“Acht Wochen vor Ausführung bzw. nach Rücksprache mit der BNB-Koordination.“

siehe Datei: “VLZ-S_60_116-Materialkataster_VORLAGE_V0_xx-xx-2025.xlsx.“

Sofern in den einzelnen LV-Bereichen oder LV-Position nichts anderes angegeben ist, ist die gesamte Dokumentation spätestens vorzulegen bis:
“Acht Wochen vor Ausführung bzw. nach Rücksprache mit der BNB-Koordination.“
Menge: 1,000 psch

#### 01.22 Wartung

**01.22.0001**
Wartung Lüftungsanlagen gemäß VDMA Wartung 2018

der vorbeschriebenen Anlagen
Menge: 1,000 a

USt %: 19,00
